# BImA (TR) Gesamtsanierung DG BImA LD
Angebotsaufforderung (GAEB DA XML 3.2, DA83)
Projekt: 500214049
Beschreibung:
Projektbeschreibung
max. 3 Zeilen
Währung: EUR
Nebenangebote zugelassen: ja
Erstellt mit: GXML Toolbox V3.3 R20230829, iTWO_64 V24.0.667, 07.07.2026

## Allgemeine Angaben
Baubeschreibung (allgemeine Beschreibung der Bauaufgabe gem. § 7b VOB/A bzw. § 7b EU VOB/A)

0.0. Allgemeine Angaben

Alle im LV beschriebenen Leistungen sind grundsätzlich einschließlich kompletter Lieferung, betriebsfertiger Montage und betriebsfertiger Übergabe anzubieten. Es wurde deshalb bei den einzelnen Positionen auf selbstverständliche Ausdrücke wie liefern, verlegen, installieren, montieren, beschaffen und betriebsfertiger Anschluss soweit wie möglich verzichtet. Sollen nur Einzelleistungen wie z.B. nur Lieferung oder nur Montage ausgeführt werden, so ist dies im Text ausdrücklich beschrieben.

## Angaben zur Baustelle
0.1. Angaben zur Baustelle

Bei der Baumaßnahme handelt es sich um eine Gesamtsanierung eines bestehenden Dienstgebäudes der BImA in der Gabelsbergerstraße 1 in Landau in der Pfalz. Das Gebäude wurde 1975/1976 in Massivbauweise erbaut.Bei dem Gebäude handelt es sich um ein voll unterkellertes, 4-geschossiges Bürogebäude mit aufgesetztem Mansarddach.
Es ist geplant, das Bestandsgebäude im BNB-Standard „Silber“ (Maßgabe für Bundesgebäude: Gesamterfüllungsgrad 65%) energetisch zu sanieren. Mit der aktuellen Planung wird der EGB40-Standard erreicht. Die Fassade erhält eine hinterlüftete Putzfassade mit mineralischer Dämmung. Das Gebäude wird mit dezentralen Brüstungs-Lüftungsgeräten ausgestattet, die in die vorhandenen Fensternischen eingebaut werden.
Die vorhandenen Fenster werden durch Kunststoff-Fenster mit einem außenliegenden Sonnenschutz (Raffstore) ersetzt. Innenseitig wird zusätzlich ein Blendschutz-Screen installiert. Das vorhandene, aufgesetzte Mansarddach wird durch ein neues Walmdach mit einer Ziegeleindeckung und einer PV-Anlage ersetzt. Der neue barrierefreie Eingang erhält eine ins Gebäude integrierte Rampe. Im Außenbereich sind E-Ladestationen für KFZ und Fahrräder geplant.

0.1.1.
Lage der Baustelle, Umgebungsbedingungen, Zufahrtsmöglichkeiten und Beschaffenheit der Zufahrt sowie etwaige Einschränkungen bei ihrer Benutzung
Die Baustelle befindet sich in der Gabelsbergerstraße 1 in Landau in der Pfalz.

0.1.2.
Besondere Belastungen aus Immissionen sowie besondere klimatische oder betriebliche Bedingungen
Die Abbrucharbeiten sind mit Hand staubarm gemäß TRGS: 519, 521, 559.

0.1.3.
Art und Lage der baulichen Anlagen, z. B. auch Anzahl und Höhe der Geschosse
Das Gebäude ist  4-geschossig und voll unterkellert.
0.1.4.
Verkehrsverhältnisse auf der Baustelle, insbesondere Verkehrsbeschränkungen
keine

0.1.5.
Für den Verkehr freizuhaltende Flächen
keine

0.1.6.
Art, Lage, Maße und Nutzbarkeit von Transporteinrichtungen und Transportwegen, z. B. Montageöffnungen
keine

0.1.7.
Lage, Art, Anschlusswert und Bedingungen für das Überlassen von Anschlüssen für Wasser, Energie und Abwasser
keine

0.1.8.
Lage und Ausmaß der dem Auftragnehmer für die Ausführung seiner Leistungen zur Benutzung oder Mitbenutzung überlassenen Flächen und Räume
Der Innenhof kann als Lagerfläche und Containeraufstellfläche benutzt werden.

0.1.9.
Bodenverhältnisse, Baugrund und seine Tragfähigkeit. Ergebnisse von Bodenuntersuchungen
keine

0.1.10.
Hydrologische Werte von Grundwasser und Gewässern, Art, Lage, Abfluss, Abflussvermögen und Hochwasserverhältnisse von Vorflutern. Ergebnisse von Wasseranalysen
keine

0.1.11.
Besondere umweltrechtliche Vorschriften
keine

0.1.12.
Besondere Vorgaben für die Entsorgung, z. B. Beschränkungen für die Beseitigung von Abwasser und Abfall

Bauschutt, Erdaushub, Abfall und Sonderabfall im Rahmen der im Leistungsverzeichnis beschriebenen Leistungen sind unter Beachtung der ATV DIN 18299 VOB/C und des Kreislaufwirtschaftsgesetzes (KrWG) zu behandeln.

siehe auch Pkt. 0.2.15

0.1.13.
Schutzgebiete oder Schutzzeiten im Bereich der Baustelle, z. B. wegen Forderungen des Gewässer-, Boden-, Natur-, Landschafts- oder Immissionsschutzes; vorliegende Fachgutachten oder dergleichen
keine

0.1.14.
Art und Umfang des Schutzes von Bäumen, Pflanzenbeständen, Vegetationsflächen, Verkehrsflächen, Bauteilen, Bauwerken, Grenzsteinen und dergleichen im Bereich der Baustelle
keine

0.1.15.
Art und Umfang der Regelung und Sicherung des öffentlichen Verkehrs
Gehwegverkehrsversicherung gemäß LV.

0.1.16.
Im Bereich der Baustelle vorhandene Anlagen, insbesondere Abwasser- und Versorgungsleitungen

Über das Vorhandensein und die Lage aller vorkommenden Erdleitungen wie Kanalisation, Dränage, Wasserversorgung, Gasversorgung, Heizungsversorgung, Telefon und Stromleitung hat der Auftragnehmer nach Rücksprache mit der Bauleitung bei den zuständigen Stellen vor Beginn der Arbeiten ausreichend Informationen schriftlich einzuholen. Der AN hat durch Schutzmaßnahmen sicherzustellen, dass Beschädigungen an den Leitungen unterbleiben und haftet im Schadensfalle. Im Schadensfall sind der AG und die zuständigen Stellen für die Leitungssysteme unverzüglich zu informieren.

0.1.17.
Bekannte oder vermutete Hindernisse im Bereich der Baustelle, z. B. Leitungen, Kabel, Dräne, Kanäle, Bauwerksreste und, soweit bekannt, deren Eigentümer

0.1.18.
Bestätigung, dass die im jeweiligen Bundesland geltenden Anforderungen zu Erkundungs- und gegebenenfalls Räumungsmaßnahmen hinsichtlich Kampfmittel erfüllt wurden
Keine Untersuchung notwendig

0.1.19.
Gemäß der Baustellenverordnung getroffene Maßnahmen

Entsprechend der "Verordnung über Sicherheit und Gesundheitsschutz auf Baustellen" (Baustellenverordnung - BaustellV) vom 10.06.1998, in der aktuellen Fassung, werden seitens des Auftraggebers für diese Baumaßnahme die nachfolgend aufgeführten Schritte unternommen:

- Vorankündigung der Baumaßnahme an die zuständige Strukturgenehmigungsdirektion,
- Ausarbeitung eines Sicherheits- und Gesundheitsschutzplans (SiGe-Plan),
- Bestellung eines Sicherheits- und Gesundheitsschutzkoordinators (SiGeKo) für den Zeitraum
  der Planung und Durchführung der Baumaßnahme,
- Erstellung bzw. Aktualisierung der Unterlage für spätere Arbeiten (UfsA).

Vom Auftragnehmer sind in Erfüllung seiner Pflichten, bezogen auf die Umsetzung der o.g. Verordnung im Zusammenhang mit den v.g. Leistungsschritten des Auftraggebers, die nachfolgenden Hinweise zu beachten und die nachfolgend geforderten Beiträge zu erbringen.
Die sich hieraus ergebenden Aufwendungen des AN werden nicht gesondert vergütet. Dies ist bei der Kalkulation des Angebotes zu berücksichtigen.

0.1.19.1. Zur Baustellenverordnung

Aus der Baustellenverordnung erwachsen sowohl dem AG als auch dem AN vielfältige Pflichten. Die BaustellV und die dazugehörigen aktuell geltenden Regeln zum Arbeitsschutz auf Baustellen (RAB), welche die BaustellV konkretisieren, sind zu berücksichtigen.

0.1.19.2. Zur Vorankündigung der Baumaßnahme

Für die Erstellung der Vorankündigung und Aufstellung des Sicherheits- und Gesundheitsschutzplans (SiGe-Plans) durch den AG hat im Falle der Auftragserteilung der AN dem AG auf der Basis der Vertragsbedingungen unverzüglich eine Liste mit folgenden Angaben vorzulegen. Die Kosten hierfür sind in die Einheitspreise E.P. einzurechnen, es erfolgt keine besondere Vergütung.

(1) Für die Leistungen, die gem. Vertragsbedingungen im eigenen Betrieb ausgeführt werden:
 - Benennung der Leistungen
 - Anzahl des zum Einsatz kommenden Personales (Beschäftigten)

(2) Für die Leistungen, die gem. den Vertragsbedingungen von Nachunternehmern ausgeführt werden:
 - Namen und Anschriften der Nachunternehmer
 - Benennung der Leistungen
 - Anzahl des zum Einsatz kommenden Personals (Beschäftigten)
 - Mitgliedsnummer der Berufsgenossenschaft des Nachunternehmers

(3) - Name und Anschrift des Bauleiters
     - Name und Anschrift des Sicherheitsverantwortlichen
     - Name und Anschrift der Ersthelfer

(4) - Gefährdungsbeurteilung und Belastungsanalyse der einzelnen Gewerke

(5) - Verbindlicher Bauablaufplan
aus dem die einzelnen Arbeitsschritte (z.B. bei Rohbau: Bodenplatte, Außenmauerwerk EG, Außenmauerwerk OG, Decke betonieren, Dachstuhl aufstellen usw.) und gegebenenfalls Bauabschnitte erkennbar werden.
Änderungen im Bauablauf sind in einem aktualisierten Bauablaufplan dem AG bekannt zu geben.
Sofern der Bauablaufplan mit EDV-Programm erstellt wird, sollte die entsprechende Datei im Format "PRIMAVERA" oder "MPX" zur weiteren Bearbeitung erstellt werden.
Im Falle von Änderungen zu (1) bis (5) (hierzu sind die Vertragsbedingungen im Übrigen zu beachten) ist dem AG unverzüglich der aktuelle Stand schriftlich mitzuteilen, so dass eine Anpassung des SiGe-Plans zeitnah erfolgen kann.
Weitere mögliche Datenaustauschformate wie *.xer; *.xlm oder *.mpp sind ggfls. mit dem AG abzustimmen.
Die aktualisierten Bauablaufpläne sind dem AG zusätzlich als *.pdf- Datei zu übergeben.
Die Vorankündigung wird vom AG sichtbar auf der Baustelle ausgehängt.

0.1.19.3. Zum Sicherheits- und Gesundheitsschutzplan:

Der Sicherheits- und Gesundheitsschutzplan weist die bei der betreffenden Baustelle anzuwendenden Arbeitsschutzbestimmungen aus und enthält die für besonders gefährliche Arbeiten zu treffenden besonderen Maßnahmen.
Besondere betriebliche Tätigkeiten oder Abläufe auf dem Gelände hat der AN zur Erstellung des SiGe-Plans vorab mitzuteilen.

Soweit es sich bei den zutreffenden Maßnahmen um die Einhaltung der allgemeinen Schutz- und Sicherheitsmaßnahmen handelt (Nebenleistungen nach DIN 18299 Ziff. 4.1.4), erfolgt hierfür keine besondere Vergütung.
Besondere Leistungen nach VOB C ATV DIN 18299 Ziff. 4.2.3, Ziff.4.2.4 und Ziff. 4.2.5 sind in den Leistungstexten besonders erfasst.

0.1.19.4. Zur Bestellung des Sicherheits- und Gesundheitsschutzkoordinators:

Die lt. den einschlägigen Bestimmungen dem AN obliegenden Verpflichtungen bzgl. der Einhaltung der Sicherheits- und Gesundheitsschutzmaßnahmen bleiben von der Einschaltung des SiGeKos seitens des AG unberührt.
Der Sicherheits- und Gesundheitsschutzkoordinator ist grundsätzlich auf der Baustelle nicht weisungsbefugt, es sei denn, es ist Gefahr im Verzug für Leben, Leib und Gesundheit. Im Sinne der Zielsetzung der Baustellenverordnung, einer Vermeidung der Gefährdung aller auf der Baustelle beschäftigten Personen bzw. aller für die Baumaßnahme arbeitenden Personen und Dritte, wird jedoch ein kooperatives Verhalten der Vertragspartner gewünscht und erwartet.

0.1.19.5. Dokumentationen

Gemäß DGUV Vorschrift 1 BGV A1 "Grundsätze der Prävention", hat der Unternehmer die Arbeitsbedingungen seiner Mitarbeiter zu beurteilen und entsprechende Maßnahmen zur Verringerung oder Ausschaltung des Gefährdungspotentials zu planen.

Sowohl die Gefährdungsbeurteilung und Belastungsanalyse, als auch die Maßnahmenplanung sind entsprechend zu dokumentieren und verbleiben in der Verantwortung des AN.
Die Dokumentationen sind dem SiGe-Koordinator vor Baubeginn zur Kenntnis zu geben.

Alle weiteren, gemäß DGUV Vorschrift 1 erforderlichen Dokumentationen sind dem Bauherrn bzw. SiGe-Koordinator auf Verlangen vorzulegen.

Vor Baubeginn sind dem AG bzw. SiGe-Koordinator folgende Informationen zu liefern:

Auflistung aller an der Baumaßnahme tätigen Unternehmer (auch Subunternehmer) einschl. Benennung der entsprechenden Berufsgenossenschaft und Mitgliedsnummer.

Benennung der Verantwortlichen aller beteiligten Unternehmer auf der Baustelle (Geschäftsführer, Bauleiter, Polier, Vorarbeiter, Kolonnenführer etc.).

Benennung der Sicherheitsverantwortlichen aller beteiligten Unternehmer auf der Baustelle.

Benennung der Ersthelfer aller beteiligten Unternehmer auf der Baustelle.

0.1.20.
Besondere Anordnungen, Vorschriften und Maßnahmen der Eigentümer (oder der anderen Weisungsberechtigten) von Leitungen, Kabeln, Dränen, Kanälen, Straßen, Wegen, Gewässern, Gleisen, Zäunen und dergleichen im Bereich der Baustelle
Keine

0.1.21.
Art und Umfang von Schadstoffbelastungen, z. B. des Bodens, der Gewässer, der Luft, der Stoffe und Bauteile; vorliegende Fachgutachten oder dergleichen
Schadstoffbelastungen gemäß Schadstoffgutachten: Asbest, KMF, Quecksilber

0.1.22.
Art und Zeit der vom Auftraggeber veranlassten Vorarbeiten
Stilllegung der Elektrische Anlage, Entleerung der Heizungsleitungen

0.1.23.
Arbeiten anderer Unternehmer auf der Baustelle
keine

## Angaben zur Ausführung
0.2. Angaben zur Ausführung

0.2.1.
Vorgesehene Arbeitsabschnitte, Arbeitsunterbrechungen und Arbeitsbeschränkungen nach Art, Ort und Zeit sowie Abhängigkeit von Leistungen anderer
keine

0.2.2.
Besondere Erschwernisse während der Ausführung z. B. Arbeiten in Räumen, in denen der Betrieb weiterläuft, Arbeiten im Bereich von Verkehrswegen oder bei außergewöhnlichen äußeren Einflüssen
keine

0.2.3.
Vorgaben, die sich aus dem SiGe-Plan gemäß Baustellenverordnung ergeben
keine
siehe auch Pkt. 0.1.19

0.2.4.
Art und Umfang von Leistungen zur Unfallverhütung und zum Gesundheitsschutz für Mitarbeiter anderer Unternehmen, z. B. trittsichere Abdeckungen
keine

0.2.5.
Besondere Anforderungen für Arbeiten in kontaminierten Bereichen, gegebenenfalls besondere Anordnungen für Schutz- und Sicherheitsmaßnahmen
gemäß TRGS: 519, 521, 559.

0.2.6.
Besondere Anforderungen an die Baustelleneinrichtung und Entsorgungseinrichtungen, z. B. Behälter für die getrennte Erfassung
Behälter werden durch den AN gestellt

0.2.7.
Besondere Anforderungen an das Auf- und Abbauen sowie Vorhalten von Gerüsten
keine

0.2.8.
Mitbenutzung fremder Gerüste, Hebezeuge, Aufzüge, Aufenthalts- und Lagerräume, Einrichtungen und dergleichen durch den Auftragnehmer
keine

0.2.9.
Wie lange, für welche Arbeiten und gegebenenfalls für welche Beanspruchung der Auftragnehmer Gerüste, Hebezeuge, Aufzüge, Aufenthalts- und Lagerräume, Einrichtungen und dergleichen für andere Unternehmer vorzuhalten hat
Die Vorhaltung sämtlicher für die Ausführung der eigenen Leistungen gemäß den LV-Positionen erforderlichen Einrichtungen, Geräte, Hilfsmittel, Sicherungsmaßnahmen und Baustelleneinrichtungen ist, soweit nicht gesondert ausgeschrieben, in die Einheitspreise einzukalkulieren und wird nicht gesondert vergütet.

0.2.10.
Verwendung oder Mitverwendung von wiederaufbereiteten (Recycling-) Stoffen
keine

0.2.11.
Anforderungen an wiederaufbereitete (Recycling-)Stoffe und an nicht genormte Stoffe und Bauteile
keine

0.2.12.
Besondere Anforderungen an Art, Güte und Umweltverträglichkeit der Stoffe und Bauteile, auch z. B. an die schnelle biologische Abbaubarkeit von Hilfsstoffen

Alle zu verwendenden Holzprodukte müssen nach FSC, PEFC oder gleichwertig zertifiziert sein oder die für das jeweilige Herkunftsland geltenden Kriterien FSC oder PEFC einzeln erfüllen.

0.2.13.
Art und Umfang der vom Auftraggeber verlangten Eignungs- und Gütenachweise
keine

0.2.14.
Unter welchen Bedingungen auf der Baustelle gewonnene Stoffe verwendet werden dürfen oder müssen oder einer anderen Verwertung zuzuführen sind
keine

0.2.15.
Art, Zusammensetzung und Menge der aus dem Bereich des Auftraggebers zu entsorgenden Böden, Stoffe und Bauteile; Art der Verwertung oder bei Abfall die Entsorgungsanlage; Anforderungen an die Nachweise über Transporte, Entsorgung und die vom Auftraggeber zu tragenden Entsorgungskosten

Der Begriff Entsorgung wird nachfolgend als Sammelbegriff für alle Arten der Abfallbehandlung verwendet. Als Abfälle werden nachfolgend die bei der Baumaßnahme anfallenden Bau- und Abbruchabfälle bezeichnet. Der Begriff Verwertungs- oder Beseitigungsanlage wird nachfolgend als Sammelbegriff für die abfallrechtlich zugelassene Stelle verwendet, an der die Verwertung oder Beseitigung des Abfalls letztlich erfolgt. Im Leistungstext der einzelnen Positionen ist vorgegeben, ob der bei der Ausführung der vertraglichen Leistung anfallende Wertstoff bzw. Abfall bei der Entsorgung zu verwerten oder zu beseitigen ist.

1. Entsorgung von Abfällen Allgemeine Regelungen

Anstelle des Formblatt 241 des Vergabehandbuches (VHB) gelten die Regelungen dieser Vorbemerkungen als:
- Ergänzung der Aufforderung zur Abgabe eines Angebotes
- Ergänzung der besonderen Vertragsbedingungen

Der Auftragnehmer überlässt, unter Beachtung der gesetzlich vorgegebenen Überlassungspflichten, die Abfälle aus dem Bereich des Auftraggebers der jeweiligen Verwertungs- oder Beseitigungsanlage. Bei der vom Auftragnehmer anzubietenden Verwertungs- oder Beseitigungsanlage ist zwingend zu beachten, dass diese nach vertraglicher Vorgabe eine Entsorgung durch Verwertung oder Beseitigung durchführt.

Soweit in den Vergabeunterlagen gefordert, hat der Bieter auf Verlangen der Vergabestelle bzw. des Auftraggebers, zu dem von der Vergabestelle bzw. dem vom Auftraggeber geforderten Zeitpunkt, positionsweise gemäß Leistungsverzeichnis:
- die Verwertungs- oder Beseitigungsanlage zu benennen, in welcher der Abfall tatsächlich behandelt oder
  abgelagert wird, und
- nachzuweisen, dass die Verwertungs- bzw. Beseitigungsanlage zur Aufnahme des Bau- und
  Abbruchabfalles berechtigt ist.

Mit Auftragserteilung werden die angebotenen Verwertungs- und Beseitigungsanlagen Vertragsbestandteil.

Nach Auftragserteilung und spätestens 6 Werktage vor Einleitung der Entsorgung ist weiterhin vom Auftragnehmer nachzuweisen, dass
- die Betreiber der Verwertungs- bzw. Beseitigungsanlage sich damit einverstanden erklären, dass die
  Abfallwirtschaftsbehörde dem Auftraggeber Auskunft über ihre Eignung zur Durchführung einer
  ordnungsgemäßen Abfallentsorgung erteilt.
- die Betreiber der Verwertungs- bzw. Beseitigungsanlage erklären, die Bau- und Abbruchabfälle
  abzunehmen.
- die nach Kreislaufwirtschaftsgesetz für die Betriebstätigkeit von Sammlern, Beförderern, Händlern und
  Maklern von Abfällen erforderliche Anzeige erfolgt ist bzw. die erforderliche Erlaubnis vorliegt.

Ohne Vorlage der vorgenannten Nachweise und Erklärungen beim Auftraggeber darf der Entsorgungsvorgang nicht eingeleitet werden.

Wird für die Verwertung bzw. Beseitigung der Bau- und Abbruchabfälle eine andere als die in der Leistungsbeschreibung genannte Lösung der Verwertung bzw. Beseitigung angeboten, hat der Bieter mit seinem Angebot mindestens nachzuweisen, dass
- die vorgesehene Verwertungs- bzw. Beseitigungsanlage zur Aufnahme des Abfalls berechtigt ist und deren
  Betreiber bestätigt hat, dass er die Bau- und Abbruchabfälle annehmen wird.
- bei Andienungspflicht (in der  Regel gefährliche Abfälle zur Beseitigung) die Bestätigung der
  Abfallwirtschaftsbehörde vorliegt.
- die Kosten der Abfallverwertung in die Einheitspreise eingerechnet sind.
- die Kosten der Abfallbeseitigung in die Einheitspreise eingerechnet sind.

Der Auftragnehmer wird sich bemühen, bei der Erbringung seiner Leistung Abfälle zu vermeiden (Bemühensklausel).

Der Auftragnehmer wird mit Aufnahme seiner Tätigkeit Abfallerzeuger und zugleich Besitzer der in der Leistungsbeschreibung näher aufgeführten Bau-und Abbruchabfälle. Er übernimmt die Pflichten des Auftraggebers zur Verwertung und Beseitigung der Bau- und Abbruchabfälle unter Beachtung der einschlägigen gesetzlichen, insbesondere abfallrechtlichen Bestimmungen sowie des Standes der Technik und führt die von ihm zu erbringenden Nachweise.

Der Auftragnehmer trifft alle erforderlichen Vorkehrungen, um Bau- und Abbruchabfälle nach den geltenden Vorschriften getrennt zu erfassen und zu halten sowie einer sachgerechten Entsorgung zuzuführen.

Die Planung und Steuerung des Bauablaufes für die Entsorgung liegt in der Verantwortung des Auftragnehmers.
Die nach den abfallrechtlichen Bestimmungen zum Nachweis einer ordnungsgemäßen Entsorgung erforderlichen Erklärungen/Bestätigungen, Belege usw. sind dem Auftraggeber vorzulegen. Dies gilt hinsichtlich der Verantwortung für die Nachweisführung nicht gefährlicher Abfälle nach LAGA, bzw. Ersatzbaustoffverordnung.
Bei gefährlichen Abfällen wird der digitale Entsorgungsnachweis einschließlich Begleitscheinverfahren und Verbleibkontrolle durch den Auftraggeber selbst erstellt.
Bei nicht gefährlichen Abfällen hat der Auftragnehmer das vom Auftraggeber gefertigte Muster "Entsorgungsnachweisschein" zu verwenden und damit den Nachweis über die ordnungsgemäße Entsorgung zu führen. Das Muster liegt den Vergabeunterlagen bei und ist beim Auftraggeber erhältlich.

2. Verfahrenshinweise und Vorgaben für die Kalkulation und Preisermittlung der Entsorgungsleistungen

Sofern im Leistungsverzeichnis nicht ausdrücklich anders vorgegeben, erstellt der Auftraggeber die erforderliche Abfalldeklaration durch einen vom Auftraggeber beauftragten Fachgutachter. Der Auftraggeber veranlasst dazu die Analytik und Probenahme der nach den abfallrechtlichen Bestimmungen und den Vorgaben der jeweiligen vom Auftragnehmer angebotenen Verwertungs- und/oder Beseitigungsanlage erforderlichen Abfalldeklaration zur Charakterisierung des Abfalls.
Die maximale Menge, die durch jeweils eine Deklarationsanalyse des Abfalles charakterisiert werden darf, richtet sich nach den Annahmebedingungen der Verwertungs- oder Beseitigungsanlage. Der Auftraggeber wird diese Deklarationsanalyse erst durchführen, wenn bei der jeweiligen Abfallcharge die vorgenannte maximal zulässige Menge erreicht ist.
Sofern keine andere Vorgabe nach der Leistungsbeschreibung erfolgt, wird eine Beprobung geringerer Teilchargen zur Entsorgung nur dann vom Auftraggeber veranlasst, wenn die tatsächliche Gesamtmenge der jeweiligen Abfallcharge geringer ist, als die vorgenannte maximal zulässige Menge nach Entsorgervorgabe ist und somit keine weitere Deklarationsanalytik für die Abfallcharge erforderlich werden kann.
Der Auftragnehmer hat den Auftraggeber rechtzeitig zu unterrichten, wenn eine Probenahme und Analytik zur Abfalldeklaration erforderlich wird.

Dem Auftraggeber ist dazu vom Auftragnehmer der vollständige Umfang der nach den abfallrechtlichen Bestimmungen und nach Vorgabe der vom Auftragnehmer angebotenen Verwertungs- oder Beseitigungsanlage zur Charakterisierung des Abfalls erforderlichen Analytik schriftlich mitzuteilen.
Vom Zeitpunkt dieser Mitteilung und Übergabe der vorgenannten Unterlagen durch den Auftragnehmer bis zum Vorliegen des Ergebnisses der vom Auftraggeber durchgeführten Probenahme ist ein Zeitbedarf bis zu 10 Werktagen einzukalkulieren. Für ab dem 01.08.2023 durchzuführende Untersuchungen nach Ersatzbaustoffverordnung ist von einem Zeitbedarf von 10-15 Tagen auszugehen.
Der Auftragnehmer hat diesen Zeitbedarf im Rahmen seiner Kalkulation und Planung seines Bauablaufes bzw. im Rahmen der vom Auftraggeber vorgegebenen zeitlichen Ausführung (ggf. Einzelfristen) für die Gesamtmaßnahme zu berücksichtigen.
Bei der Entsorgung von gefährlichem Abfall ist auch der dort nachfolgend beschriebene zusätzliche Zeitbedarf für die Durchführung des Abfallnachweisverfahrens zu beachten.
Zusätzliche oder zeitversetzte Entsorgungsleistungen, die auf der Nichtbeachtung dieser Vorgaben beruhen, werden nicht vergütet (insbesondere Mehraufwendungen für An- und Abfahrten, Gerät und Personal).

Alle Kosten, die im Zusammenhang mit der Entsorgung (Verwertung oder Beseitigung) der Abfälle entstehen, sind mit Ausnahme der SAM-Gebühren und der Kosten für die vom Auftraggeber durchzuführende Abfalldeklaration in den dafür vorgesehenen vertraglichen Einheitspreisen zu kalkulieren.
Hierzu gehören u. a. auch das entsorgungsgerechte Zerkleinern, Laden, ggf. erforderliches Vorbehandeln oder Verpacken und Transportieren des Abfalls zu der vom Bieter angebotenen bzw. kalkulierten Verwertungs- oder Beseitigungsanlage, Beantragen, Erstellen und Einholen der erforderlichen Beförderungserlaubnis etc. der im Leistungsverzeichnis benannten Abfallschlüssel für die jeweils aufgeführten Materialien.
In die Leistungspositionen für die Entsorgung der Bau- und Abbruchabfälle sind die Kosten für den Transport der zu entsorgenden Bau- und Abbruchabfälle von der Baustelle bis zu der vom Bieter angebotenen Verwertungs- oder Beseitigungsanlage einzurechnen.

Bei der Entsorgung von gefährlichem Abfall anfallende SAM-Gebühren trägt der Auftraggeber (AG).

Sofern die mit Vertragsabschluss vereinbarte Verwertungs- oder Beseitigungsanlage für die Verwertung- oder Beseitigung ausfällt oder ihre Eignung nicht nachgewiesen ist, hat der Auftragnehmer für Ersatz zu sorgen und die entsprechenden Nachweise, wie beschrieben, vorzulegen.
Die Vertragspreise bleiben hiervon unberührt.

3. Entsorgung von gefährlichem Abfall

Bei der Entsorgung von gefährlichem Abfall erfolgt die digitale Abwicklung über die SAM Mainz bzw. die ZKS durch den Auftraggeber bzw. dessen Sonderbeauftragte selbst (Antragsstellung, Entsorgungsnachweise, Begleitscheine, Übernahmescheine, Führung Abfallregister).

Der Auftragnehmer hat dem Auftraggeber alle notwendige Unterstützung und Informationen zur Durchführung der Entsorgung, nach Maßgabe seiner vertraglichen Verpflichtungen, so rechtzeitig zur Verfügung zu stellen, dass der Entsorgungsvorgang im Rahmen der geplanten Bauausführung ohne Verzögerungen/Behinderungen eingeleitet werden kann.

Die Erstellung des Entsorgungsnachweises für gefährliche Abfälle im Rahmen des elektronischen Abfallnachweisverfahrens hat vom Zeitpunkt des Vorliegens aller vom Auftragnehmer zu liefernden Angaben und der Deklarationsanalyse zum zu entsorgenden Abfall bis zur Genehmigung durch die SAM Mainz (Sonderabfallmanagement) einen Zeitbedarf von bis zu 30 Werktagen. Der Auftragnehmer hat diesen Zeitbedarf im Rahmen seiner Kalkulation und Planung seines Bauablaufes bzw. im Rahmen der vom Auftraggeber vorgegebenen zeitlichen Ausführung (ggfs. Einzelfristen) für die Gesamtmaßnahme zu berücksichtigen.

Erst nach Vorliegen der behördlichen Genehmigung zur Entsorgung kann der gefährliche Abfall vom Auftragnehmer der vertraglichen bzw. von der SAM zugewiesenen Entsorgungsstelle, je nach Abfalldeklaration, zugeführt werden.

4. Entsorgung nicht gefährlicher Abfälle

Die anfallenden Abfälle können erst nach Vorliegen aller Annahme- und Transportvoraussetzungen entsorgt werden.
Der Auftragnehmer hat dies dem Auftraggeber spätestens 6 Werktage vor Einleiten der Entsorgung nachzuweisen.

Der Auftragnehmer hat zur internen Dokumentation der Entsorgung nicht gefährlicher Abfälle für alle Entsorgungsleistungen, getrennt nach Abfallschlüssel und vertraglich zugeordneter Ordnungszahl, interne Entsorgungsnachweisscheine nach dem beigefügten Muster "Entsorgungsnachweisschein" zu führen.

Die nach den abfallrechtlichen Bestimmungen zum Nachweis einer ordnungsgemäßen Entsorgung erforderlichen Erklärungen/Bestätigungen, Belege wie Wiege-, Begleit-, Übernahmescheine, Annahmeerklärungen, die der Auftragnehmer (als 1. oder 2. Abfallerzeuger) selbst für seine Nachweisführung der Abfallbehandlung benötigt, sind dem Auftraggeber vollständig zur Verfügung zu stellen.
Weiterhin sind lückenlos die Entsorgungsnachweisscheine vorzulegen.

5. Rechnungsbegleichung zu den Entsorgungsleistungen

Die Vergütung für Entsorgungsleistungen wird erst fällig, wenn zuvor:

a) die zur ordnungsgemäßen Entsorgung erforderlichen abfallrechtlichen Nachweise, Erklärungen/Bestätigungen und Belege wie Liefer-, Wiege-, Begleit-, Übernahmescheine, Annahmeerklärungen dem Auftraggeber vom Auftragnehmer im Original vorgelegt wurden.
b) für die nicht der Nachweisverordnung unterliegenden, nicht gefährlichen Abfälle, lückenlos alle Entsorgungsnachweisscheine vorgelegt wurden.
c) eine schriftliche Bestätigung der Betreiber der Verwertungs- oder Beseitigungsanlage vorgelegt wurde, aus der ersichtlich ist, für welche Menge und welches angelieferte Material die Kosten der Abfallverwertung oder Abfallbeseitigung entrichtet wurden. Die Kosten sind positionsweise gemäß Leistungsverzeichnis offenzulegen und mit Vorlage der Rechnungen der jeweiligen Verwertungs- und Beseitigungsanlage nachzuweisen.
d) Sofern keine Kosten der Abfallverwertung oder Abfallbeseitigung zu entrichten sind, ist dies für die jeweilige Menge und das angelieferte Material durch eine schriftliche Bestätigung des Betreibers der Verwertungs- oder Beseitigungsanlage nachzuweisen.

Alle im Zusammenhang mit vor genannten Vertragsbedingungen zur Entsorgung entstehenden Kosten sind, sofern sie nicht nachfolgend in Einzelpositionen gesondert ausgewiesen oder ausdrücklich vom Auftraggeber übernommen werden, in die Einheitspreise einzukalkulieren und werden nicht gesondert vergütet.

0.2.16.
Art, Anzahl, Menge oder Masse der Stoffe und Bauteile, die von Auftraggeber beigestellt werden, sowie Art, genaue Bezeichnung des Ortes und Zeit ihrer Übergabe
Keine

0.2.17.
In welchem Umfang der Auftraggeber Abladen, Lagern und Transport von Stoffen und Bauteilen übernimmt oder dafür dem Auftragnehmer Geräte oder Arbeitskräfte zur Verfügung stellt
keine

0.2.18.
Leistungen für andere Unternehmer
Entkernungsarbeiten gemäß Leistungsverzeichnis

0.2.19.
Mitwirken beim Einstellen von Anlageteilen und bei der Inbetriebnahme von Anlagen im Zusammenwirken mit anderen Beteiligte, z. B. mit dem Auftragnehmer für die Gebäudeautomation
Keine Mitwirkung

0.2.20.
Benutzung von Teilen der Leistung vor der Abnahme
keine

0.2.21.
Übertragung der Wartung während der Dauer der Verjährungsfrist für die Verjährungsfrist für die Mängelansprüche für maschinelle und elektrotechnische sowie elektronische Anlagen oder Teile davon, bei denen die Wartung Einfluss auf die Sicherheit und die Funktionsfähigkeit hat (vergleiche § 13 Absaz 4 Nummer 2 VOB/B), durch einen besonderen Wartungsvertrag
Keine

0.2.22.
Abrechnung nach bestimmten Zeichnungen oder Tabellen
Abrechnung gemäß VOB Aufmaß

## Sonstige Angaben
0.3. Sonstige Angaben

Bauwasser und Baustrom

Bauwasser

Bauwasser wird durch den Auftraggeber (AG) an einer festgelegten Entnahmestelle  bereitgestellt.
Erforderliche Anschlüsse, Schläuche, Verteiler, Armaturen sowie die Verteilung innerhalb der Baustelle sind durch den Auftragnehmer (AN) herzustellen, vorzuhalten und nach Abschluss der Arbeiten zurückzubauen.

Baustrom

Baustrom wird durch den Auftraggeber (AG) einschließlich Anschluss, Baustromverteilung, erforderlicher Absicherung sowie betriebsbereiter Bereitstellung an den vorgesehenen Entnahmestellen gestellt.
Verteilung innerhalb des Gebäudes sind durch den Auftragnehmer (AN) herzustellen, vorzuhalten und nach Abschluss der Arbeiten zurückzubauen.

Bautagesberichte
Für die Dauer der Arbeiten sind Bautagesberichte mit Angaben über die Anzahl der Beschäftigten und die Art der Arbeiten zu führen und der Bauleitung des LBB wöchentlich vorzulegen.
Baustellenbesprechung
Der Auftragnehmer hat zu den Baustellenbesprechungen die der Auftraggeber regelmäßig durchführt, einen geeigneten bevollmächtigten Vertreter zu entsenden.

## Nebenleistungen
0.4. Nebenleistungen

zusätzlich zu den in der VOB aufgeführten Leistungen werden folgende
Nebenleistungen vereinbart:

BAUSTELLENEINRICHTUNG

- Übernahme der Verkehrssicherungspflicht anstelle des Grundstückseigentümers. Dies gilt auch für den angrenzenden Strassenraum im Rahmen der behördlichen Verordnungen.
Die Verkehrssicherungspflicht beginnt mit dem Benutzungsbeginn und endet mit der vollständigen Räumung der überlassenen Teilfläche. Die Haftung liegt in dieser Zeit beim AN.

- Eventuelle Beschädigungen an den bestehenden Zufahrten u. an der öffentlichen Straße, die nachweislich durch den AN verursacht wurden, sind vom AN auf eigene Kosten zu reparieren.

- Sauberhalten der Verkehrswege

- Schutz- und Sicherungsmassnahmen auf dem Grundstück gegen unbefugtes Betreten während der Abbrucharbeiten nach den Unfallverhütungsvorschriften und den behördlichen Bestimmungen

ABBRUCHARBEITEN

- Aufwendungen bei zeitlich getrennten Arbeitsgängen bzw. Arbeitsunterbrechungen.

- Schließen von durch den Abbruch entstandenen Öffnungen in der Aussenhaut von zu erhaltenden Gebäuden / -teilen zum Schutz vor eindringender Feuchtigkeit / Schlagregen.

- Der durch Abbrucharbeiten anfallende Bauschutt (mineralisch oder nichtmineralisch) sowie Baustellenabfälle und asbesthaltige Materialien werden generell Eigentum des AN und sind zu entsorgen, wenn im LV bzw. von der Bauleitung vor Ort nicht anders angegeben, einschl. anfallender Deponiegebühr. Entsprechende Entsorgungsnachweise sind vorzulegen.

- Auf-/Abbauen sowie Vorhalten erf. Innengerüste auch über 2,00 m Höhe über Gelände oder Fussboden.

- Beim Abbruch von Konstruktionsteilen wird der Abbruch eventuell darin verlegter Installationen nicht gesondert vergütet, gleiches gilt für vorh. Wandbekleidungen (z.B. Fliesenbeläge)

## Abrechnungseinheiten
0.5. Abrechnungseinheiten

Es sind einheitliche Mengeneinheit-Abkürzungen (bzw. Kurzzeichen für Abrechnungseinheiten) in STLB-Bau- und Freitext-Positionen zu verwenden. Da die Mengeneinheit-Abkürzungen für STLB-Bau fest vorgegeben und eindeutig sind, sind diese ebenfalls für Freitext-Positionen zu verwenden. Dies sind z. B.:
h = Stunde,
d = Tag,
Wo = Woche, Mt = Monat, a = Jahr,
cm = Zentimeter,
cm2 = Quadratzentimeter,
m = Meter,
m2 = Quadratmeter,
m3 = Kubikmeter,
l = Liter,
St = Stück,
kg = Kilogramm,
t = Tonne,
mh = Meter x Stunde,
md = Meter x Tag,
mWo = Meter x Woche,
mMt = Meter x Monat,
ma = Meter x Jahr,
m2d = Quadratmeter x Tag, m2Wo = Quadratmeter x Woche, m2Mt = Quadratmeter x Monat, m3d = Kubikmeter x Tag,
m3Wo = Kubikmeter x Woche, m3Mt = Kubikmeter x Monat,
Sth = Stück x Stunde,
Std = Stück x Tag,
StWo = Stück x Woche,
StMt = Stück x Monat,
td = Tonne x Tag,
tWo = Tonne x Woche,
tMt = Tonne x Monat.

## VH01 26E0244 - Abbruch- und Rückbauarbeiten
Datum: 07.07.2026

### BEREICH 1 AUSSENBEREICH

#### ABSCHNITT 1.1 VORBEREITENDE ARBEITEN ABBRUCHARBEITEN

**1.1.10 Bauzaun**
STLB-Bau 2026-04 000
Bauzaun, auf befestigtem Untergrund, aus Einzelelementen mit verzinktem Stahlrohrrahmen und Vergitterung, mit Standfüßen, Zaunoberkante über Oberfläche Gelände 2 m, aufstellen und räumen.
Menge: 60,000 m
Leistungsbereichkatalog: 000
DIN276_08: 391
DIN276_18: 391

**1.1.20 Bauzaun vorhalten**
STLB-Bau 2026-04 000
Bauzaun, auf befestigtem Untergrund, aus Einzelelementen mit verzinktem Stahlrohrrahmen und Vergitterung, mit Standfüßen, Zaunoberkante über Oberfläche Gelände 2 m, vorhalten.
Menge: 600,000 mWo
Leistungsbereichkatalog: 000

**1.1.30 Tor abschließbar**
Behelfsmäßiges Tor,, 2-flügelig, aus Metallgitter, vorgefertigt, im Bauzaun, Breite über 2,75 bis 3 m, Höhe über 1,75 bis 2 m, einbauen und ausbauen. Tor abschließbar einschl., Kette und Vorhängeschloss mit 5 Schlüsseln.
Menge: 2,000 St
Leistungsbereichkatalog: 000

**1.1.40 Tor abschließbar vorhalten**
Behelfsmäßiges Tor, abschließbar, 2-flügelig, aus Metallgitter, vorgefertigt, im Bauzaun, Breite über 2,75 bis 3 m, Höhe über 1,75 bis 2 m.
Menge: 20,000 StWo
Leistungsbereichkatalog: 000

**1.1.50 Toilette aufstellen räumen**
STLB-Bau 2026-04 000
Mobile Toilette mit Handwaschbecken, mit Urinal, mit Seifenspender, mit Papierhandtuchhalter, mit Toilettenpapierhalter, aufstellen und räumen.
Menge: 2,000 St
Leistungsbereichkatalog: 000
DIN276_08: 391
DIN276_18: 391

**1.1.60 Toilette vorhalten**
STLB-Bau 2026-04 000
Mobile Toilette mit Handwaschbecken, mit Urinal, mit Seifenspender, mit Papierhandtuchhalter, mit Toilettenpapierhalter, vorhalten, einschl. wöchentlicher Leerung und Reinigung.
Menge: 20,000 StWo
Leistungsbereichkatalog: 000
DIN276_08: 391
DIN276_18: 391

**1.1.70 Verkehrssicherung Gehwegsperrung**
*** Pauschalposition
Verkehrssicherung Gehwegsperrung einschl. Beleuchtung und Beschilderung

Verkehrssicherung für die Sperrung eines Gehwegs gemäß den geltenden Richtlinien (insbesondere RSA / StVO) herstellen, vorhalten und nach Beendigung der Maßnahme dem AG für die gesamt Bauzeit übergeben.

Leistungsumfang umfasst:

Lieferung und Montage sämtlicher erforderlicher Verkehrszeichen und Zusatzschilder.
Ausstattung der Absperrung mit gelben Warnleuchten / Beleuchtung für Tag- und Nachtbetrieb
Kontrolle auf standsichere Aufstellung und ordnungsgemäße Funktion der Beleuchtung
Übergabe der vollständig eingerichteten Verkehrssicherung an den Auftraggeber (AG) inklusive Abnahmeprotokoll.
Menge: 1,000 psch

**1.1.80 Aufbauen längenorientiert Standgerüst Arbeitsgerüst**
STLB-Bau 2026-04 001
Aufbauen längenorientiertes Standgerüst, Fassadengerüst DIN EN 12810-1, als Arbeitsgerüst DIN EN 12811-1, Lastklasse 3 (2 kN/m2), Breitenklasse SW06, Höhenklasse H 1, alle Gerüstlagen genutzt, verankern, Einrüstung für Abbrucharbeiten, an senkrechten Bauwerksflächen, außen, Höhe der obersten Gerüstlage 12 m, über Lastverteiler belastbar.
Menge: 1470,000 m2
Leistungsbereichkatalog: 001

**1.1.90 Gebrauchsüberlassung längenorientiert Standgerüst Arbeitsgerüst**
STLB-Bau 2026-04 001
Gebrauchsüberlassung für längenorientiertes Standgerüst, Fassadengerüst DIN EN 12810-1, als Arbeitsgerüst DIN EN 12811-1, Lastklasse 3 (2 kN/m2), Breitenklasse SW06, Höhenklasse H 1, alle Gerüstlagen genutzt, Einrüstung für Abbrucharbeiten, an senkrechten Bauwerksflächen, außen, Höhe der obersten Gerüstlage 12 m, über Lastverteiler belastbar.
Menge: 10290,000 m2Wo
Leistungsbereichkatalog: 001

**1.1.100 Abbauen längenorientiert Standgerüst Arbeitsgerüst**
STLB-Bau 2026-04 001
Abbauen längenorientiertes Standgerüst, Fassadengerüst DIN EN 12810-1, als Arbeitsgerüst DIN EN 12811-1, Lastklasse 3 (2 kN/m2), Breitenklasse SW06, Höhenklasse H 1, alle Gerüstlagen genutzt, Einrüstung für Abbrucharbeiten, an senkrechten Bauwerksflächen, außen, Höhe der obersten Gerüstlage 12 m, über Lastverteiler belastbar.
Menge: 1470,000 m2
Leistungsbereichkatalog: 001

**1.1.110 Aufbauen Belagverbreiterung**
STLB-Bau 2026-04 001
Aufbauen Belagverbreiterung wandseitig,
für Standgerüste, längenorientiert, Konsolbreite bis 0,25 m.
Menge: 100,000 m
Leistungsbereichkatalog: 001

**1.1.120 Gebrauchsüberlassung Belagverbreiterung**
STLB-Bau 2026-04 001
Gebrauchsüberlassung für Belagverbreiterung wandseitig,
für Standgerüste, längenorientiert, Konsolbreite bis 0,25 m.
Menge: 700,000 mWo
Leistungsbereichkatalog: 001

**1.1.130 Abbauen Belagverbreiterung**
STLB-Bau 2026-04 001
Abbauen Belagverbreiterung wandseitig,
für Standgerüste, längenorientiert, Konsolbreite bis 0,25 m.
Menge: 100,000 m
Leistungsbereichkatalog: 001

**1.1.140 Aufbauen Seitenschutz**
STLB-Bau 2026-04 001
Aufbauen zusätzlichen 3-teiligen Seitenschutz, DIN EN 12811-1, an einer Gerüstlage, Höhe der Gerüstlage 12 m.
Menge: 100,000 m
Leistungsbereichkatalog: 001

**1.1.150 Gebrauchsüberlassung Seitenschutz**
STLB-Bau 2026-04 001
Gebrauchsüberlassung für zusätzlichen 3-teiligen Seitenschutz, DIN EN 12811-1, an einer Gerüstlage, Höhe der Gerüstlage 12 m.
Menge: 700,000 mWo
Leistungsbereichkatalog: 001

**1.1.160 Entfernen Seitenschutz**
STLB-Bau 2026-04 001
Entfernen zusätzlichen 3-teiligen Seitenschutz, DIN EN 12811-1, an einer Gerüstlage, Höhe der Gerüstlage 12 m.
Menge: 100,000 m
Leistungsbereichkatalog: 001

**1.1.170 Aufbauen Dachfanggerüst Netz**
STLB-Bau 2026-04 001
Aufbauen von Schutzeinrichtungen an Standgerüst, als Dachfanggerüst DIN 4420-1, Schutzwand aus Netzen, Breite des Dach-/Deckenüberstandes über 0,3 bis 0,5 m.
Menge: 100,000 m
Leistungsbereichkatalog: 001

**1.1.180 Gebrauchsüberlassung Dachfanggerüst Netz**
STLB-Bau 2026-04 001
Gebrauchsüberlassung für Schutzeinrichtungen an Standgerüst, als Dachfanggerüst DIN 4420-1, Schutzwand aus Netzen, Breite des Dach-/Deckenüberstandes über 0,3 bis 0,5 m.
Menge: 700,000 mWo
Leistungsbereichkatalog: 001

**1.1.190 Abbauen Dachfanggerüst Netz**
STLB-Bau 2026-04 001
Abbauen von Schutzeinrichtungen an Standgerüst, als Dachfanggerüst DIN 4420-1, Schutzwand aus Netzen, Breite des Dach-/Deckenüberstandes über 0,3 bis 0,5 m.
Menge: 100,000 m
Leistungsbereichkatalog: 001

**1.1.200 Aufbauen Überbrückung Systemgitterträger**
STLB-Bau 2026-04 001
Aufbauen Überbrückung in Gerüst,
aus Systemgitterträgern, Länge des überbrückten Zwischenraumes (Spannweite) bis 5 m, Höhe über Standfläche bis 4 m, über Eingang.
Menge: 2,000 St
Leistungsbereichkatalog: 001

**1.1.210 Gebrauchsüberlassung Überbrückung Systemgitterträger**
STLB-Bau 2026-04 001
Gebrauchsüberlassung für Überbrückung in Gerüst,
aus Systemgitterträgern, Länge des überbrückten Zwischenraumes (Spannweite) bis 5 m, Höhe über Standfläche bis 4 m, über Eingang.
Menge: 14,000 StWo
Leistungsbereichkatalog: 001

**1.1.220 Abbauen Überbrückung Systemgitterträger**
STLB-Bau 2026-04 001
Abbauen Überbrückung in Gerüst,
aus Systemgitterträgern, Länge des überbrückten Zwischenraumes (Spannweite) bis 5 m, Höhe über Standfläche bis 4 m, über Eingang.
Menge: 2,000 St
Leistungsbereichkatalog: 001

**1.1.230 Anbringen Gerüstbekl. Netze Gerüstverankerung**
STLB-Bau 2026-04 001
Anbringen der Gerüstbekleidung, mit engmaschigen Netzen, Baustoffklasse DIN 4102-1 B1 (schwerentflammbar), einschl. zusätzlich erforderlicher Gerüstverankerungen.
Menge: 1470,000 m2
Leistungsbereichkatalog: 001

**1.1.240 Gebrauchsüberlassung Gerüstbekl. Netze**
STLB-Bau 2026-04 001
Gebrauchsüberlassung für Gerüstbekleidung, mit engmaschigen Netzen, Baustoffklasse DIN 4102-1 B1 (schwerentflammbar).
Menge: 10290,000 m2Wo
Leistungsbereichkatalog: 001

**1.1.250 Abnehmen Gerüstbekl. Netze**
STLB-Bau 2026-04 001
Abnehmen der Gerüstbekleidung, mit engmaschigen Netzen, Baustoffklasse DIN 4102-1 B1 (schwerentflammbar).
Menge: 1470,000 m2
Leistungsbereichkatalog: 001
DIN276_08: 392
DIN276_18: 392

**1.1.260 Schutzgeländer Holz H 1m einrichten**
Schutzgeländer, aus Holz, gehobelt, Höhe 1 m, einrichten und dem AG übergeben.
Menge: 30,000 m
Leistungsbereichkatalog: 000

**1.1.270 Tür Stahlblech**
STLB-Bau 2026-04 000
Behelfsmäßige Tür, einflügelig, aus Stahlblech, im Bauwerk, Breite über 2,75 bis 3 m, Höhe über 2 bis 2,25 m, einbauen und ausbauen.
Menge: 2,000 St
Leistungsbereichkatalog: 000
DIN276_08: 391
DIN276_18: 391

*Hinweis: VORBEREITENDE ARBEITEN SCHADSTOFFSANIERUNG*

*Hinweis: BESCHREIBUNG GEFAHRSTOFFVERORDNUNG*
Bei Ausführung aller im Leistungsverzeichnis aufgeführten Leistungen sind die Gefahrstoffverordnung und die Technischen Regeln zu beachten,
für Schadstoff Asbest.

Am 02.12.2024 wurde eine neue Version der GefStoffV
veröffentlicht. Die TRGS 519 wird in dem Zuge
angepasst werden. Bis dahin gilt die "Übergangshilfe
GefStoffV-TRGS 519" des BMAS vom 11.12.2024. Die
nachfolgend genannten Begrifflichkeiten bei Asbest
beasierung noch auf der derzeitig angewandten TRGS 519
(Stand 31.03.2022).

*Hinweis: Örtliche Situation und Gegenstand der Sanierung:*
Örtliche Situation und Gegenstand der Sanierung:

1) Entfernung von schwachgebundenen Asbestprodukten
(Umfangreiche Arbeiten) nach TRGS 519, Nr. 14:
- Bodenbelagskleber in einzelnen Räumen

2) Maßnahmen geringer Exposition nach TRGS 519, Nr.
14.4:
- Brandschutztüren im Kellergeschoss
- Flachdichtungen zwischen Rohrleitungsflanschen
- Gliederheizkörper mit Flachdichtungen
- Aufzugsbestandteile z.B. Bremsbeläge

3) Entfernung von Asbestzementprodukten in Innenräumen
nach TRGS 519, Nr. 16:
- Brüstungsplatten an Fensterelementen
- Fensterbänke im Kellergeschoss
- Entwässerungsleitungen

4) Entfernung von Asbestzementprodukten im Freien nach
TRGS 519, Nr. 16.2:
- Verkleidungsplatten der Attika, des
Aufzugsmaschinenraumes und an der Übergangsbrücke
zum Nachbargebäude

Ziel der Sanierung:
Ziel der Sanierung ist das Entfernen der in o.g. Räumen
verbauten Asbestprodukte und der damit zusammenhängenden Kontamination.

Die Entfernung hat so zu erfolgen, dass der
Sanierungsleitwert gem. TRGS 519 und Asbestrichtlinien
von 500 F/cbm (Poissonwert 1000 F/cbm) vor und nach
Abbau der Abschottungen unterschritten wird und der
anschließende Abbruch ohne Schutzmaßnahmen unter
Einhaltung des in BlmSchG genannten Essenzwertes von
1000 F/cbm stattfinden kann.

HINWEISE ZUM SANIERUNGSABLAUF

Evtl. auftretender Stillstand (z.B. aufgrund von
Luftwechsel, Abnahmen durch die BÜ) ist
einzukalkulieren.

Die beim Entfernen erforderlichen Leitern,
Arbeitsbühnen und Gerüste, Laufbohlen, Fangnetze und
Absturzsicherungen sind in die Leistungspositionen mit
einzurechnen.

Abnahmen Sicherheitstechnik:
Grundsätzlich werden die Sanierungsbereiche nach deren
Aufbau sicherheitstechnisch durch den AG abgenommen.
Die jeweiligen Fertigstellungstermine sind daher
rechtzeitig im voraus anzumelden.

Visuelle Kontrolle:
Nach Beenden der Sanierungs- und Reinigungsarbeiten
erfolgt eine Sichtkontrolle durch die AG-Bauleitung.
Diese Termine sind ebenfalls rechtzeitig im Voraus
bekanntzugeben.

Entfernen von asbesthaltigen Bauteilen gemäß den
Regelungen der TRGS 519 "Asbest - ASI-Arbeiten"

Organisatorisches:
* Anzeige nach TRGS 519, Nr. 3.2
* Anzeige- bzw. Zulassungspflicht gemäß GefStoffV
Anhang I
Nr. 3 in Verbindung mit TRGS 519
* Nachweis der Sachkunde des eingesetzten Personals
gemäß TRGS 519, Nr. 2.7 sowie Nr. 5
(Sachkundenachweis
nach Anlage 3)
* Arbeitsmedizinische Vorsorge gemäß ArbMedVV
(Verordnung zur arbeitsmedizinischen Vorsorge)
* Nachweis geeigneter und zugelassener Geräte (z.?B.
Sauger
der Staubklasse H mit Prüfbescheinigung, z.?B.
IFA/DGUV),
gemäß TRGS 519, Nr. 9
* Erstellung der Gefährdungsbeurteilung sowie eines
Arbeitsplans gemäß TRGS 519, Nr. 4
* Durchführung regelmäßiger Unterweisungen gemäß § 14
GefStoffV in Verbindung mit TRGS 519 und DGUV Regel
101-004
* Schriftliche Benennung einer verantwortlichen
sachkundigen
Person gemäß TRGS 519
* Einrichtung und Kennzeichnung des Arbeitsbereichs
gemäß
TRGS 519, Nr. 7 sowie DGUV Information 211-041
(z.?B. Zutrittsbeschränkung, Warnkennzeichnung)

Persönlicher Arbeitsschutz:
* Sicherheitsstiefel der Klasse S5 gemäß DIN EN ISO
20345
* Schutzhandschuhe aus Nitril oder Butylkautschuk
* Partikeldichte Einwegschutzanzüge Typ 5
* Atemschutz gemäß TRGS 519:
FFP2 bzw. Halbmaske mit Partikelfilter P2 bei
geringer
Exposition (z.?B. Asbestzementprodukte)
FFP3 bzw. Halb-/Vollmaske mit Partikelfilter P3 bei
erhöhter
Exposition (z.?B. schwach gebundene Asbestprodukte)

Einzukalkulierende Gerätschaften inkl. Betriebs- und
Verbrauchsmittel, z.B.:
* Industriestaubsauger der Staubklasse H mit
nachgewiesener
Eignung für Asbest (Prüfbescheinigung, z.?B.
IFA/DGUV),
einschließlich geeigneter Ableitungssysteme
(Schläuche/Rohre) zur gefilterten Abluftführung ins
Freie
gemäß TRGS?519, Nr.?8.2
* Pinsel, Sprühgeräte oder vergleichbare
Applikationshilfen
zum Aufbringen von geeigneten
Bindemitteln/Netzmitteln
(z.?B. Penetriermittel, Kriechöl, Rostlöser)
* Sämtliche erforderlichen Geräte, Hilfsmittel und
Betriebsstoffe zur fachgerechten Durchführung der
Arbeiten
* Reißfestes, staubdichtes Verpackungsmaterial (z.?B.
zugelassene Asbestsäcke/Big Bags) zur sicheren
Aufnahme, Kennzeichnung und Entsorgung
asbesthaltiger
Abfälle

*Hinweis: Zusätzliche Baustelleneinrichtung für Schadstoffarbeiten*

**1.1.280 Raum für persönliche Schutzausrüstung**
*** Pauschalposition
Raum für persönliche Schutzausrüstung in
erforderlicher Anzahl und Umfang nach
Arbeitsstättenverordung errichten, vorhalten, reinigen
und wieder entfernen.
Menge: 1,000 psch

**1.1.290 Einweganzüge für AG**
Einwegschutzanzüge einschließlich Einweg-
Überziehschuhe für Zwecke des AG liefern und
bereitstellen.
Menge: 5,000 St

**1.1.300 Atemschutzmasken P3 für AG**
Atemschutzmasken P3 (Halbmasken) und Handschuhe für
Zwecke des AG liefern und bereitstellen.
Menge: 10,000 St

**1.1.310 1-Kammer-Schleuse**
*** Pauschalposition
1-Kammer-Schleusen

in erforderlicher Anzahl mit staubdicht
verschließbaren Türen, mit Heizung und Beleuchtung
falls erforderlich für die Entfernung der
schadstoffbelasteten Bauteile,
wie z. B.

- ASI - Arbeiten gemäß TRGS 519
- KMF gemäß TRGS 521

anfahren, aufbauen, alle erforderlichen Anschlüsse
herstellen, während der Arbeiten vorhalten, je nach
Baufortschritt umsetzen, betreiben und abschließend
reinigen, abfahren.

Die erforderliche Anzahl der Schleusen bzw. Anzahl der
Umsetz- / Umbauaktionen ist abhängig von der seitens
AN gewählten Art und Größe der jeweiligen
Schutzbereichseinteilung in Abstimmung mit dem AG. Die
Wahl der Schutzbereichsgröße bleibt dem AN überlassen

Der Zugang zu den Arbeitsbereichen hat ausschließlich
über die 1-Kammer-Schleusen zu erfolgen.
Einschließlich Arbeitsbereichsabgrenzung.

Die 1-Kammer-Schleusen sind nach Bedarf, jedoch
mindestens arbeitstäglich zu reinigen. Alle Verbrauchs-
und Reinigungsmittel sind einzurechnen. Die Entsorgung
der anfallenden Abfälle ist einzurechnen.
Menge: 1,000 psch

**1.1.320 4-Kammer-Personenschleuse**
*** Pauschalposition
4-Kammer-Personenschleuse gemäß TRGS 519

u.a. mit gerichteter Luftströmung (Unterdruck, siehe
sep. Position), anfahren, aufbauen, staubdicht
anschließen an den jeweiligen Schwarzbereich und der
zugehörigen Abschottung, für die Dauer der
Sanierungsarbeiten vorhalten, betreiben, reinigen,
abbauen, umsetzen sowie am Ende der Sanierungsarbeiten
reinigen, abbauen und abfahren.

Die erforderliche Anzahl der Schleusen bzw. Anzahl der
Umsetz- / Umbauaktionen ist abhängig von der seitens
AN gewählten Art und Größe der jeweiligen
Schutzbereichseinteilung in Abstimmung mit dem AG. Die
Wahl der Schutzbereichsgröße bleibt dem AN überlassen

Damit zusammenhängende Aufwendungen (Umsetzen bzw.
Einsatz mehrerer Schleusen) sind einzukalkulieren.

Anschließen an die Stromversorgung sowie Wasserver-
und -entsorgung.

Der Zugang zu dem Schwarzbereich hat ausschließlich
über diese Schleusen zu erfolgen. Einschließlich
Arbeitsbereichsabgrenzung.

Die Schleuse ist nach Bedarf, jedoch mindestens
arbeitstäglich zu reinigen. Alle Verbrauchs- und
Reinigungsmittel sind einzurechnen.

Ausführung gemäß Vorbemerkungen.
Menge: 1,000 psch

**1.1.330 2-Kammer-Material-Schleuse**
*** Pauschalposition
2-Kammer-Materialschleuse gemäß TRGS 519

u.a. mit selbstschließenden Kammertüren,
Türverriegelung (Türen 1 und 2 sowie 2 und 3 dürfen
nicht gleichzeitig geöffnet werden), kontrollierter
Unterdruckhaltung (siehe sep. Position) in Kammer 2,
Be- und Entlüftung der Kammern (diagonale
Durchströmung und 10-facher Luftwechsel in Kammer 2),
anfahren, aufbauen, staubdicht anschließen an den
Schwarzbereich und der zugehörigen Abschottung, für
die Dauer der Sanierungsarbeiten vorhalten, betreiben,
reinigen, abbauen, umsetzen sowie am Ende der
Sanierungsarbeiten reinigen, abbauen und abfahren.

Anschließen an die Stromversorgung sowie Wasserver-
und -entsorgung.Wahl der Schutzbereichsgröße bleibt
dem AN überlassen

Der Materialtransport zwischen Schwarz- und
Weissbereich hat ausschließlich über diese Schleuse zu
erfolgen. Einschließlich Arbeitsbereichsabgrenzung.

Die Schleuse ist nach Bedarf, jedoch mindestens
arbeitstäglich zu reinigen. Alle Verbrauchs- und
Reinigungsmittel sind einzurechnen.

Ausführung gemäß Vorbemerkungen.
Menge: 1,000 psch

**1.1.340 Abschottung nach TRGS 519 und TRGS 521**
*** Pauschalposition
Aufbau von Abschottungen nach TRGS 519 und TRGS 521
für die Entfernung der Asbestzement-Baustoffe z.B.
Brüstungselemente unter den Fenstern,
Bodenbelagskleber, AZ-Rohrleitungen, KMF-Dämmungen etc.

Aufbau der Abschottung mit faserdichten
Folienabschottungen unter Verwendung von PE-Folie
(Stärke mindestens 0,4 cm), nach TRGS 519 und TRGS 521
auf einer Unterkonstruktion.

Einsatz an allen Gebäudeabschnitten mit Asbest- und
KMF-Ausbau im Innenbereich.

Inkl. während der jeweiligen Sanierungsarbeiten ggf.
ausbessern, reinigen, abbauen und entsorgen.

Inkl. aller erforderlichen Baumaterialien (z.B. Folien,
Kanthölzer, Befestigungselemente, Bauschaum,
Klebeband). Die Stöße der Folien sind genügend
überlappend beidseitig mit Industrieklebeband zu
verkleben, inkl. staubdichtem Anschluss an die
Fußböden sowie an die jeweiligen Seitenwände (10 cm
reinziehen).

Nach Abschluss der Arbeiten sind die Folien als
asbestverunreinigte Materialien staubdicht in reißfeste
Behältnisse einzulagern.

Abrechnung für alle erforderlichen Abschottungen
unabhängig von der Schottanzahl für alle Schotts als
psch.

Umfang ca. 250 m²
Menge: 1,000 psch

**1.1.350 Unterdruckanlage/ technisches Lüftungsgerät**
*** Pauschalposition
Regelbare Unterdruckanlage/ technisches Lüftungsgerät
für die Schadstoffentfernungsarbeiten (Asbest) für die
Gewährleistung des min. 8-fachen Luftwechsels in den
Schwarzbereichen: mind. 800 m³/h

Leistung abhängig von der seitens AN gewählten Art,
Menge und Größe der jeweiligen
Schutzbereichseinteilung in Abstimmung mit dem AG.

Um zu gewährleisten, dass sich die Filter aufgrund der
feuchten Atmosphäre nicht zusetzen, sind bedarfsweise
Tropfen- oder Aerosol-Abscheider vorzuschalten.

Inkl. automatischem optischem, akustischem Alarm bei
Abfall des Unterdrucks, optischer oder akustischer
Anzeige der Filterwechselnotwendigkeit, inkl.
Differenzdruckmessgerät und Schreiber, aller
erforderlichen Abluftleitungen ins Freie, Lutten,
Verzweigungen und Anschlüsse.

Ableitung ins Freie, Trassenführung jeweils in
Absprache mit dem AG.
Inkl. Anfahren, Aufbauen, Anschließen an
Stromversorgung und Luftableitungen, für die Dauer der
Sanierungsarbeiten, Vorhalten, Betreiben, Reinigen,
Abbauen, Umsetzen und nach Ende der Sanierungsarbeiten
abfahren.

Inkl. staubdichtem Anschließen der Luftleitungen an
Fenster, Filterelement / Lufttauscher, abschließendem
Reinigen und Entfernen.
Die Entsorgung der verbrauchten, belasteten Filter ist
einzurechnen.

Wahl der Schutzbereichsgröße bleibt dem AN überlassen.

Abrechnung für den gesamten Einsatz von
Unterdruckanlagen an allen erforderlichen Stellen
unabhängig von der Anzahl der Unterdruckanlagen für
alle Anlagen als psch.
Menge: 1,000 psch

**1.1.360 Freimessung nach TRGS 519**
Freimessung nach TRGS 519

für Arbeiten mit schwachgebundenen Asbestmaterialien
gemäß VDI 3492

Freimessung der Arbeitsbereiche in Abstimmung mit dem
AG durch ein geeignetes, akkreditiertes Messinstitut,
Vorlage des schriftlichen Ergebnisberichtes binnen 3
Kalendertagen.

Wiederholungsmessungen, welche aufgrund unzureichender
Reinigung des Schwarzbereiches erforderlich werden,
werden nicht vergütet.
Menge: 1,000 St

**1.1.370 Sanitärcontainer**
*** Pauschalposition
Sanitärcontainer (Wasch- und Umkleidecontainer) in
erforderlicher Anzahl und Ausstattung (Toiletten,
Wasch- und Duscheinrichtungen, Heizung, Warmwasser)
liefern, betriebsfertig aufstellen inkl. aller
erforderlichen Elektro-, Wasser- und
Abwasseranschlüsse und während der Bauzeit vorhalten,
reinigen, abbauen, abfahren.

Getrennte Sanitärcontainer für Beschäftigte, die mit
unbelastetem Material arbeiten und für Beschäftigte,
die Arbeiten mit belastetem Material ausführen.

Bereich zum Ablegen, Aufbewahren und Wiederanlegen der
Straßenkleidung und für Arbeitspausen nach der
Arbeitsstättenverordnung, sowie den Technischen Regel
für Arbeitsstätten ASR A4.1, Nassbereich mit Toiletten,
Dusch- und Waschanlagen.

Sämtliche hierfür erforderlichen Leistungen und Kosten
sind in den Einheitspreis einzukalkulieren.
Menge: 1,000 psch

#### ABSCHNITT 1.2 FASSADE

**1.2.10 Fenstersturz erweitern durch sägen**
Öffnung im Bereich der Fassade erweitern, einseitig, durch Sägen, in Wand aus Stahlbeton, Normalbeton, einseitig beschichtet,
Erweiterung um bis zu '35' cm,
Tiefe über 10 bis 15 cm, Eckbohrungen sind nicht zulässig, Hilfsschnitte werden nicht gesondert vergütet, nicht schadstoffbelastet,
Abfall ist nicht gefährlich, Werte gemäß Ersatzbaustoffverordnung 2023 sind eingehalten, Charakterisierung gemischter Bauschutt Klasse RC-1 nach EBV 2023, Anlage 1, Tabelle 1, Wichte des Abbruchstoffes DIN EN 1991-1-1 24 kN/m3,
Abbruch von Hand/mit handgeführten Kleingeräten, Ausführung staubarm TRGS 559,
aufgenommene Stoffe sammeln, zerkleinern, einschl. Transport zur Verwertungs- oder Entsorgungsstelle,
Vergütung der Entsorgung übernimmt AN, abgerechnet wird das am Bauwerk verbleibende Maß.
Menge: 195,000 m
Leistungsbereichkatalog: 084
DIN276_08: 394
DIN276_18: 394

**1.2.20 Fenster Kunststoff abbrechen**
Abbruch des Fensters, des Einfachfensters, mit Verglasung, einteilig, aus Kunststoff, im Rahmen einer Teilabbruchmaßnahme, nicht schadstoffbelastet,
Abfall ist nicht gefährlich, einschl. Blendrahmen,
Dicke Rahmen '68' mm,

Dicke Verglasung '10' mm,
Ausführung innerhalb des Bauwerks,
Abbruch von Hand/mit handgeführten Kleingeräten, Ausführung staubarm TRGS 559,
aufgenommene Stoffe sammeln, Abfallschlüssel nach AVV (Abfallverzeichnis-Verordnung) 170904 gemischte Bau- und Abbruchabfälle, einschl. Transport zur Verwertungs- oder Entsorgungsstelle. Vergütung der Entsorgung übernimmt AN.
Menge: 295,000 m2
Leistungsbereichkatalog: 084

**1.2.30 Fenster Kunststoff abbrechen; H 1000 mm B 750**
Abbruch des Fensters, des Einfachfensters, mit Verglasung, einteilig, aus Kunststoff, im Rahmen einer Teilabbruchmaßnahme, nicht schadstoffbelastet,
Abfall ist nicht gefährlich,
Höhe Blendrahmen '1000' mm,

Breite Blendrahmen '750' mm,
einschl. Blendrahmen,
Dicke Rahmen '68' mm,

Dicke Verglasung '10' mm,
Ausführung innerhalb des Bauwerks,
Abbruch von Hand/mit handgeführten Kleingeräten, Ausführung staubarm TRGS 559,
aufgenommene Stoffe sammeln, Abfallschlüssel nach AVV (Abfallverzeichnis-Verordnung) 170904 gemischte Bau- und Abbruchabfälle, einschl. Transport zur Verwertungs- oder Entsorgungsstelle. Vergütung der Entsorgung übernimmt AN.
Menge: 14,000 St
Leistungsbereichkatalog: 084

**1.2.40 Fenster Kunststoff abbrechen; H 2400 mm B 1785**
Abbruch des Fensters, des Einfachfensters, mit Verglasung, einteilig, aus Kunststoff, im Rahmen einer Teilabbruchmaßnahme, nicht schadstoffbelastet,
Abfall ist nicht gefährlich,
Höhe Blendrahmen '2400' mm,

Breite Blendrahmen '1785' mm,
einschl. Blendrahmen,
Dicke Rahmen '68' mm,

Dicke Verglasung '10' mm,
Ausführung innerhalb des Bauwerks,
Abbruch von Hand/mit handgeführten Kleingeräten, Ausführung staubarm TRGS 559,
aufgenommene Stoffe sammeln, Abfallschlüssel nach AVV (Abfallverzeichnis-Verordnung) 170904 gemischte Bau- und Abbruchabfälle, einschl. Transport zur Verwertungs- oder Entsorgungsstelle. Vergütung der Entsorgung übernimmt AN.
Menge: 6,000 St
Leistungsbereichkatalog: 084

**1.2.50 Fenster Kunststoff abbrechen; H 1010 mm B 1120**
Abbruch des Fensters, des Einfachfensters, mit Verglasung, einteilig, aus Kunststoff, im Rahmen einer Teilabbruchmaßnahme, nicht schadstoffbelastet,
Abfall ist nicht gefährlich,
Höhe Blendrahmen '1010' mm,

Breite Blendrahmen '1120' mm,
einschl. Blendrahmen,
Dicke Rahmen '68' mm,

Dicke Verglasung '10' mm,
Ausführung innerhalb des Bauwerks,
Abbruch von Hand/mit handgeführten Kleingeräten, Ausführung staubarm TRGS 559,
aufgenommene Stoffe sammeln, Abfallschlüssel nach AVV (Abfallverzeichnis-Verordnung) 170904 gemischte Bau- und Abbruchabfälle, einschl. Transport zur Verwertungs- oder Entsorgungsstelle. Vergütung der Entsorgung übernimmt AN..
Menge: 32,000 St
Leistungsbereichkatalog: 084

**1.2.60 Fenster Kunststoff abbrechen; H 1000 mm B 1950**
Abbruch des Fensters, des Einfachfensters, mit Verglasung, einteilig, aus Kunststoff, im Rahmen einer Teilabbruchmaßnahme, nicht schadstoffbelastet,
Abfall ist nicht gefährlich,
Höhe Blendrahmen '1010' mm,

Breite Blendrahmen '1950' mm,
einschl. Blendrahmen,
Dicke Rahmen '68' mm,

Dicke Verglasung '10' mm,
Ausführung innerhalb des Bauwerks,
Abbruch von Hand/mit handgeführten Kleingeräten, Ausführung staubarm TRGS 559,
aufgenommene Stoffe sammeln, Abfallschlüssel nach AVV (Abfallverzeichnis-Verordnung) 170904 gemischte Bau- und Abbruchabfälle, einschl. Transport zur Verwertungs- oder Entsorgungsstelle. Vergütung der Entsorgung übernimmt AN..
Menge: 2,000 St
Leistungsbereichkatalog: 084

**1.2.70 Fensterbank Alu abbrechen**
Abbruch der Fensterbank, aus Aluminium, im Rahmen einer Teilabbruchmaßnahme, nicht schadstoffbelastet,
Abfall ist nicht gefährlich, Breite 25 cm, Dicke 2,5 mm, Ausführung im Freien,
Abbruch von Hand/mit handgeführten Kleingeräten, Ausführung staubarm TRGS 559,
aufgenommene Stoffe sammeln, einschl. Transport zur Verwertungs- oder Entsorgungsstelle. Vergütung der Entsorgung übernimmt AN.
Menge: 215,000 m
Leistungsbereichkatalog: 084

**1.2.80 Rollladenpanzer Kunststoff abbrechen**
Abbruch des Rollladenpanzers aus Kunststoff, im Rahmen einer Teilabbruchmaßnahme, nicht schadstoffbelastet,
Abfall ist nicht gefährlich, Einzelfläche über 1 bis 2 m2,
Abbruchdicke '2,5' cm,
Wichte des Abbruchstoffes DIN EN 1991-1-1 8 kN/m3, Ausführung im Freien, bis 3,5 m über der Standfläche des hierfür erforderlichen Gerüstes,
Abbruch von Hand/mit handgeführten Kleingeräten, Ausführung staubarm TRGS 559,
aufgenommene Stoffe sammeln, einschl. Transport zur Verwertungs- oder Entsorgungsstelle. Vergütung der Entsorgung übernimmt AN.
Menge: 50,000 m2
Leistungsbereichkatalog: 084

**1.2.90 Rollladenkasten Kunststoff abbrechen**
Abbruch des Rollladenkastens aus Kunststoff, im Rahmen einer Teilabbruchmaßnahme, nicht schadstoffbelastet,
Abfall ist nicht gefährlich, Maße H/T 30/30 cm, Wichte des Abbruchstoffes DIN EN 1991-1-1 8 kN/m3, Ausführung im Freien, bis 3,5 m über der Standfläche des hierfür erforderlichen Gerüstes,
Abbruch von Hand/mit handgeführten Kleingeräten, Ausführung staubarm TRGS 559,
aufgenommene Stoffe sammeln, einschl. Transport zur Verwertungs- oder Entsorgungsstelle. Vergütung der Entsorgung übernimmt AN.
Menge: 31,000 St
Leistungsbereichkatalog: 084

**1.2.100 Außenjalousie/Raffstore abbrechen**
Abbruch Außenjalousie/Raffstore, an Fenster/Tür, im Rahmen einer Teilabbruchmaßnahme, nicht schadstoffbelastet,
Abfall ist nicht gefährlich, einschl. Schienen, Profile und Behang, als Einzelanlage, Einzelbehangbreite 1000 mm, Höhe 1500 mm, Behang mit Lamellen aus Aluminium, Schienen und Profile aus Aluminium, Antrieb durch Kurbel, Befestigungsuntergrund Aluminium, Ausführung im Freien, Arbeitshöhe bis 3,5 m über der Standfläche des hierfür erforderlichen Gerüstes,
Abbruch von Hand/mit handgeführten Kleingeräten, Ausführung staubarm TRGS 559,
aufgenommene Stoffe sammeln, einschl. Transport zur Verwertungs- oder Entsorgungsstelle. Vergütung der Entsorgung übernimmt AN.
Menge: 145,000 m2
Leistungsbereichkatalog: 084

**1.2.110 Rollladenkasten Alu abbrechen**
Abbruch des Rollladenkastens aus Aluminium, im Rahmen einer Teillabbruchmaßnahme, nicht schadstoffbelastet,
Abfall ist nicht gefährlich, Maße H/T 25/24 cm, Breite über 70 bis 100 cm,
Abbruchdicke '2,5' cm,
Ausführung im Freien, Arbeitshöhe bis 2 m,
Abbruch von Hand/mit handgeführten Kleingeräten, Ausführung staubarm TRGS 559,
aufgenommene Stoffe sammeln, einschl. Transport zur Verwertungs- oder Entsorgungsstelle. Vergütung der Entsorgung übernimmt AN.
Menge: 93,000 St
Leistungsbereichkatalog: 084
DIN276_08: 394
DIN276_18: 394

**1.2.120 Gitter Stahl vor Fenster abbrechen**
Abbruch des Gitters, aus verzinktem Stahl, im Rahmen einer Teillabbruchmaßnahme, nicht schadstoffbelastet,
Abfall ist nicht gefährlich, vor dem Fenster, Stäbe senkrecht, Stababstand 10 cm, Stab-Profil rund, als Vollprofil, Befestigungsuntergrund Beton, Arbeitshöhe bis 3,5 m über der Standfläche des hierfür erforderlichen Gerüstes,
Abbruch von Hand/mit handgeführten Kleingeräten, Ausführung staubarm TRGS 559,
aufgenommene Stoffe sammeln, einschl. Transport zur Verwertungs- oder Entsorgungsstelle. Vergütung der Entsorgung übernimmt AN.
Menge: 300,000 kg
Leistungsbereichkatalog: 084

**1.2.130 Gitterrost abbrechen**
Abbruch des Gitterrostes, aus verzinktem Stahl, im Rahmen einer Teillabbruchmaßnahme, nicht schadstoffbelastet,
Abfall ist nicht gefährlich, auf Böden, Befestigungsuntergrund Beton,
Abbruch von Hand/mit handgeführten Kleingeräten, Ausführung staubarm TRGS 559,
aufgenommene Stoffe sammeln, einschl. Transport zur Verwertungs- oder Entsorgungsstelle. Vergütung der Entsorgung übernimmt AN.
Menge: 2,500 t
Leistungsbereichkatalog: 084

**1.2.140 Poller abbrechen**
Abbruch des Pollers im Rahmen einer Teilabbruchmaßnahme, nicht schadstoffbelastet,
Abfall ist nicht gefährlich, freistehend,
Abbruch von Hand/mit handgeführten Kleingeräten, Ausführung staubarm TRGS 559,
aufgenommene Stoffe sammeln, einschl. Transport zur Verwertungs- oder Entsorgungsstelle. Vergütung der Entsorgung übernimmt AN.
Menge: 150,000 kg
Leistungsbereichkatalog: 084

**1.2.150 Masthalter an Fassade abbrechen**
Abbruch des Masthalters aus verzinktem Stahl, im Rahmen einer Teilabbruchmaßnahme, nicht schadstoffbelastet,
Abfall ist nicht gefährlich, Erschwernis durch vertikale Förderwege von der Abbruchstelle zur Bereitstellungsfläche/zum Ladeplatz,
Abbruch von Hand/mit handgeführten Kleingeräten, Ausführung staubarm TRGS 559,
aufgenommene Stoffe sammeln, einschl. Transport zur Verwertungs- oder Entsorgungsstelle. Vergütung der Entsorgung übernimmt AN.
Menge: 100,000 kg
Leistungsbereichkatalog: 084

**1.2.160 Steigleiter abbrechen**
Abbruch der Steigleiter, mit Seitenholmen, aus verzinktem Stahl, im Rahmen einer Teilabbruchmaßnahme, nicht schadstoffbelastet,
Abfall ist nicht gefährlich, an vorh. Teile geschweißt, Befestigungsuntergrund Beton, Ausführung innerhalb von Gebäuden,
Arbeitshöhe
Abbruch von Hand/mit handgeführten Kleingeräten, Ausführung staubarm TRGS 559,
aufgenommene Stoffe sammeln, einschl. Transport zur Verwertungs- oder Entsorgungsstelle. Vergütung der Entsorgung übernimmt AN.
Menge: 200,000 kg
Leistungsbereichkatalog: 084

**1.2.170 Hoftor abbrechen**
Abbruch des Zauntores aus Rahmen und Füllung, einschl. Pfosten aus Stahl, im Rahmen einer Teilabbruchmaßnahme, nicht schadstoffbelastet,
Abfall ist nicht gefährlich,
Abbruch von Hand/mit handgeführten Kleingeräten, Ausführung staubarm TRGS 559,
aufgenommene Stoffe sammeln, einschl. Transport zur Verwertungs- oder Entsorgungsstelle. Vergütung der Entsorgung übernimmt AN.
Menge: 750,000 kg
Leistungsbereichkatalog: 084

**1.2.180 Vordach Stahl/ Holz abbrechen**
Abbruch des Vordachs aus Holz und Stahl, im Rahmen einer Teilabbruchmaßnahme, nicht schadstoffbelastet,
Abfall ist nicht gefährlich, Altholzkategorie A II, Wichte des Abbruchstoffes DIN EN 1991-1-1 7,5 kN/m3, Ausführung im Freien, Arbeitshöhe bis 3 m,
Abbruch von Hand/mit handgeführten Kleingeräten, Ausführung staubarm TRGS 559,
aufgenommene Stoffe sammeln, Abfallschlüssel nach AVV (Abfallverzeichnis-Verordnung) 170904 gemischte Bau- und Abbruchabfälle, einschl. Transport zur Verwertungs- oder Entsorgungsstelle. Vergütung der Entsorgung übernimmt AN.
Menge: 0,500 m3
Leistungsbereichkatalog: 084
DIN276_08: 394
DIN276_18: 394

**1.2.190 Vordach Stahlbeton abbrechen**
Abbruch der Kragplatte aus Stahlbeton, Normalbeton,
Betonfestigkeitsklasse 'C30/37'

einschl. Beschichtung, einseitig, im Rahmen einer Teilabbruchmaßnahme, nicht schadstoffbelastet,
Abfall ist nicht gefährlich, Werte gemäß Ersatzbaustoffverordnung 2023 sind eingehalten, Charakterisierung gemischter Bauschutt Klasse RC-1 nach EBV 2023, Anlage 1, Tabelle 1, Wichte des Abbruchstoffes DIN EN 1991-1-1 24 kN/m3,
Abbruchdicke '30' cm,
Ausführung im Freien, Arbeitshöhe bis 3,65 m,
Abbruch von Hand/mit handgeführten Kleingeräten, Ausführung staubarm TRGS 559,
aufgenommene Stoffe sammeln, zerkleinern,
einschl. Transport zur Verwertungs- oder Entsorgungsstelle. Vergütung der Entsorgung übernimmt AN.
Menge: 1,500 m3
Leistungsbereichkatalog: 084

**1.2.200 WDVS Außenwand abbrechen**
Abbruch von Wärmedämm-Verbundsystem (WDVS) an Außenwand, Oberfläche mit Oberputz, Putz, mineralisch, Dämmschicht aus Polystyrol-Hartschaum, Befestigung geklebt und gedübelt, im Rahmen einer Teilabbruchmaßnahme, nicht schadstoffbelastet,
Abfall ist nicht gefährlich, Flächenlast des Abbruchstoffes DIN EN 1991-1-1 0,3 kN/m2,
Abbruchdicke '14' cm,
Ausführung im Freien,
Abbruch von Hand/mit handgeführten Kleingeräten, Ausführung staubarm TRGS 559,
aufgenommene Stoffe sammeln, einschl. Transport zur Verwertungs- oder Entsorgungsstelle. Vergütung der Entsorgung übernimmt AN.
Menge: 8,000 m3
Leistungsbereichkatalog: 084

#### ABSCHNITT 1.3 VERBINDUNGSBRÜCKE

*Hinweis: HINWEISTEXTE ABBRUCHARBEITEN BEREICH VERBINDUNGSBRÜCKE*
Die Abbrucharbeiten im Bereich der Verbindungsbrücke werden mithilfe eines Raumgerüsts ausgeführt. Die Verbindungsbrücke befindet sich im 2. OG auf ca. 6,00 m Höhe.
Der vertikale Transportweg ist in den unten aufgeführten Positionen einzukalkulieren.

**1.3.10 Aufbauen längenorientiert Standgerüst Arbeitsgerüst**
STLB-Bau 2026-04 001
Aufbauen längenorientiertes Standgerüst, Fassadengerüst DIN EN 12810-1, als Arbeitsgerüst DIN EN 12811-1, Lastklasse 3 (2 kN/m2), Breitenklasse SW06, Höhenklasse H 1, alle Gerüstlagen genutzt, verankern, Einrüstung für Abbrucharbeiten, an senkrechten Bauwerksflächen, außen, Höhe der obersten Gerüstlage 12 m, über Lastverteiler belastbar.
Menge: 170,000 m2
Leistungsbereichkatalog: 001

**1.3.20 Gebrauchsüberlassung längenorientiert Standgerüst Arbeitsgerüst**
STLB-Bau 2026-04 001
Gebrauchsüberlassung für längenorientiertes Standgerüst, Fassadengerüst DIN EN 12810-1, als Arbeitsgerüst DIN EN 12811-1, Lastklasse 3 (2 kN/m2), Breitenklasse SW06, Höhenklasse H 1, alle Gerüstlagen genutzt, Einrüstung für Abbrucharbeiten, an senkrechten Bauwerksflächen, außen, Höhe der obersten Gerüstlage 12 m, über Lastverteiler belastbar.
Menge: 1020,000 m2Wo
Leistungsbereichkatalog: 001

**1.3.30 Abbauen längenorientiert Standgerüst Arbeitsgerüst**
STLB-Bau 2026-04 001
Abbauen längenorientiertes Standgerüst, Fassadengerüst DIN EN 12810-1, als Arbeitsgerüst DIN EN 12811-1, Lastklasse 3 (2 kN/m2), Breitenklasse SW06, Höhenklasse H 1, alle Gerüstlagen genutzt, Einrüstung für Abbrucharbeiten, an senkrechten Bauwerksflächen, außen, Höhe der obersten Gerüstlage 12 m, über Lastverteiler belastbar.
Menge: 170,000 m2
Leistungsbereichkatalog: 001

**1.3.40 Raumgerüst für Abbrucharbeiten**
STLB-Bau 2025-10 001
Aufbauen flächenorientiertes Standgerüst, DIN EN 12810-1, als Arbeits- und Schutzgerüst DIN EN 12811-1, Gerüstergänzungen werden gesondert vergütet, Lastklasse 3 (2 kN/m2), Höhenklasse H 1, Verankerung am Bauwerk nicht möglich, Standfestigkeit herstellen, Einrüstung für Abbrucharbeiten, Grundfläche rechteckig, aufstellen in Gebäuden, Höhe der obersten Gerüstlage 9 m, Standfläche waagerecht, über Lastverteiler belastbar.
Menge: 120,000 m3
Leistungsbereichkatalog: 001

**1.3.50 Gebrauchsüberlassung Raumgerüst**
STLB-Bau 2026-04 001
Gebrauchsüberlassung für flächenorientiertes Standgerüst, DIN EN 12810-1, als Arbeitsgerüst DIN EN 12811-1, Lastklasse 3 (2 kN/m2), mit einer Gerüstlage, Höhenklasse H 1, Einrüstung für Abbrucharbeiten, Grundfläche rechteckig, Höhe der obersten Gerüstlage 5 m, über Lastverteiler belastbar.
Menge: 720,000 m3Wo
Leistungsbereichkatalog: 001
DIN276_08: 392
DIN276_18: 392

**1.3.60 Abbauen Raumgerüst**
STLB-Bau 2026-04 001
Abbauen flächenorientiertes Standgerüst, DIN EN 12810-1, als Arbeits- und Schutzgerüst DIN EN 12811-1, Gerüstergänzungen werden gesondert vergütet, Lastklasse 3 (2 kN/m2), Höhenklasse H 1, Einrüstung für Abbrucharbeiten, Grundfläche rechteckig, Höhe der obersten Gerüstlage 9 m, über Lastverteiler belastbar.
Menge: 120,000 m3
Leistungsbereichkatalog: 001
DIN276_08: 392
DIN276_18: 392

**1.3.70 Anbringen Gerüstbekl. Netze Gerüstverankerung**
STLB-Bau 2026-04 001
Anbringen der Gerüstbekleidung, mit engmaschigen Netzen, Baustoffklasse DIN 4102-1 B1 (schwerentflammbar), einschl. zusätzlich erforderlicher Gerüstverankerungen.
Menge: 170,000 m2
Leistungsbereichkatalog: 001

**1.3.80 Gebrauchsüberlassung Gerüstbekl. Netze**
STLB-Bau 2026-04 001
Gebrauchsüberlassung für Gerüstbekleidung, mit engmaschigen Netzen, Baustoffklasse DIN 4102-1 B1 (schwerentflammbar).
Menge: 1020,000 m2Wo
Leistungsbereichkatalog: 001

**1.3.90 Abnehmen Gerüstbekl. Netze**
STLB-Bau 2026-04 001
Abnehmen der Gerüstbekleidung, mit engmaschigen Netzen, Baustoffklasse DIN 4102-1 B1 (schwerentflammbar).
Menge: 170,000 m2
Leistungsbereichkatalog: 001

**1.3.100 Decke Stahlbeton abbrechen**
Abbruch der Decke aus Stahlbeton, Normalbeton, Betonfestigkeitsklasse nach Prüfung,
Betonfestigkeitsklasse 'C30/37'

einschl. Beschichtung, einseitig, im Rahmen einer Teilabbruchmaßnahme, nicht schadstoffbelastet,
Abfall ist nicht gefährlich, Werte gemäß Ersatzbaustoffverordnung 2023 sind eingehalten, Charakterisierung gemischter Bauschutt Klasse RC-1 nach EBV 2023, Anlage 1, Tabelle 1, Wichte des Abbruchstoffes DIN EN 1991-1-1 24 kN/m3,
Abbruchdicke '30' cm,
Ausführung im Freien, Arbeitshöhe bis 6 m,
Abbruch von Hand/mit handgeführten Kleingeräten, Ausführung staubarm TRGS 559,
aufgenommene Stoffe sammeln, zerkleinern, einschl. Transport zur Verwertungs- oder Entsorgungsstelle. Vergütung der Entsorgung übernimmt AN.
Menge: 5,250 m3
Leistungsbereichkatalog: 084
DIN276_08: 394
DIN276_18: 394

**1.3.110 Unterzug Stahlbeton abbrechen**
Abbruch des Unterzugs aus Stahlbeton, Normalbeton,
Betonfestigkeitsklasse 'C30/37'

Querschnitt über 1250 bis 1500 cm2, einschl. Beschichtung, einseitig, im Rahmen einer Teilabbruchmaßnahme, nicht schadstoffbelastet,
Abfall ist nicht gefährlich, Werte gemäß Ersatzbaustoffverordnung 2023 sind eingehalten, Charakterisierung gemischter Bauschutt Klasse RC-1 nach EBV 2023, Anlage 1, Tabelle 1, Wichte des Abbruchstoffes DIN EN 1991-1-1 24 kN/m3, Ausführung innerhalb des Bauwerks, Arbeitshöhe bis 6 m,
Abbruch von Hand/mit handgeführten Kleingeräten, Ausführung staubarm TRGS 559,
aufgenommene Stoffe sammeln, zerkleinern, einschl. Transport zur Verwertungs- oder Entsorgungsstelle. Vergütung der Entsorgung übernimmt AN.
Menge: 1,100 m3
Leistungsbereichkatalog: 084
DIN276_08: 394
DIN276_18: 394

**1.3.120 Stahlkonstruktion abbrechen**
Abbruch der Stahlkonstruktion, korrosionsschutzbeschichtet, aus Quadrat-Hohlprofil, Einzellänge über 2,5 bis 2,75 m, im Rahmen einer Teilabbruchmaßnahme, nicht schadstoffbelastet, Abfall ist nicht gefährlich,
vertikaler Förderweg '6' m,
Abbruch von Hand/mit handgeführten Kleingeräten, Ausführung staubarm TRGS 559, Ausführung innerhalb des Bauwerks, aufgenommene Stoffe sammeln, einschl. Transport zur Verwertungs- oder Entsorgungsstelle. Vergütung der Entsorgung übernimmt AN.
Menge: 1,000 t
Leistungsbereichkatalog: 084
DIN276_08: 394
DIN276_18: 394

**1.3.130 Fenster Kunststoff abbrechen**
Abbruch des Fensters, mit Verglasung, aus Kunststoff, im Rahmen einer Teilabbruchmaßnahme, nicht schadstoffbelastet,
Abfall ist nicht gefährlich, einschl. Blendrahmen, Isolierverglasung, 2-fach, Ausführung innerhalb des Bauwerks, Arbeitshöhe bis 2 m,
Abbruch von Hand/mit handgeführten Kleingeräten, Ausführung staubarm TRGS 559, einschl. Transport zur Verwertungs- oder Entsorgungsstelle. Vergütung der Entsorgung übernimmt AN.
Menge: 25,000 m2
Leistungsbereichkatalog: 084

**1.3.140 Dämmung Außenwand Mineralwolle abbrechen**
Abbruch der Dämmung der Außenwand, Dämmschicht aus Mineralwolle, kaschiert, als Platte, lose verlegt, im Rahmen einer Teilabbruchmaßnahme, nicht schadstoffbelastet,
Abfall ist nicht gefährlich, Wichte des Abbruchstoffes DIN EN 1991-1-1 1 kN/m3, Ausführung innerhalb des Bauwerks,
Abbruch von Hand/mit handgeführten Kleingeräten, Ausführung staubarm TRGS 559,
aufgenommene Stoffe sammeln, verpacken, im Behälter des AN lagern, einschl. Transport zur Verwertungs- oder Entsorgungsstelle. Vergütung der Entsorgung übernimmt AN.
Menge: 1,000 m3
Leistungsbereichkatalog: 084

**1.3.150 Entfernung der Außenverkleidung aus Asbestzementplatten**
Entfernen der asbesthaltigen Faserzementplatten gemäß
TRGS 519, Nr. 16.2 "Arbeiten im Freien" als
Verkleidungsplatten an der Übergangsbrücke.
Die Außenfassadenverkleidung ist auf einer
Holzkonstruktion geschraubt.

Vorgeschlagene Vorgehensweise:
* Arbeitsbereich abgrenzen
* Die AZ-Materialien sind vor der Aufnahme an der
bewitterten
Oberfläche mit Restfaserbindemittel einzusprühen.
* Bei Entfernung der Befestigungsmittel sind die
Platten gegen
Abrutschen zur sichern.
* Kein Ziehen über Kanten oder benachbarte Produkte.
* Sofortiges Absaugen (Filterkategorie H mit
Zusatzeignung
Asbest) von bei der AZ-Plattendemontage freigelegten
Staubnestern bzw. von Bruch.
* Die Befestigungsmittel sind in geeigneten, dichten
Behältnissen, ebenso wie herabfallende Bruchstücke
einzusammeln.
* Absaugen des asbesthaltigen Staubes auf der gesamten
Unterkonstruktion (Filterkategorie H mit
Zusatzeignung
Asbest).
* Staubdichtes Verpacken der ausgebauten Bauteile in
zugelassene Behältnisse (z. B. Big Bags für
Asbestabfälle)
* Das Spülwasser ist in die Kanalisation einzuleiten.
aufgenommene Stoffe sammeln, einschl. Transport zur Entsorgungsstelle. Vergütung der Entsorgung übernimmt AN.
Menge: 35,000 m2

**1.3.160 Traufabdeckung aus Holz abbrechen**
Abbruch der Wandbekleidung aus Holz/Holzwerkstoff, im Rahmen einer Teilabbruchmaßnahme, Wichte des Abbruchstoffes DIN EN 1991-1-1 7,5 kN/m3, Ausführung im Freien,
Abbruch von Hand/mit handgeführten Kleingeräten, Ausführung staubarm TRGS 559,
aufgenommene Stoffe sammeln, einschl. Transport zur Verwertungs- oder Entsorgungsstelle. Vergütung der Entsorgung übernimmt AN.
Menge: 7,000 m2
Leistungsbereichkatalog: 084

**1.3.170 Unterkonstruktion Fassade abbrechen**
Abbruch des Grund- und Tragprofils der Wandbekleidung, aus Aluminiumprofil, im Rahmen einer Teilabbruchmaßnahme, nicht schadstoffbelastet,
Abfall ist nicht gefährlich, Ausführung im Freien,
Abbruch von Hand/mit handgeführten Kleingeräten, Ausführung staubarm TRGS 559,
aufgenommene Stoffe sammeln, einschl. Transport zur Verwertungs- oder Entsorgungsstelle. Vergütung der Entsorgung übernimmt AN.
Menge: 35,000 m2
Leistungsbereichkatalog: 084

**1.3.180 Flachdachdämmung Mineralwolle abbrechen**
Abbruch der Flachdachdämmung, Dämmschicht aus Mineralwolle, als Platte, lose verlegt, im Rahmen einer Teilabbruchmaßnahme, nicht schadstoffbelastet, Wichte des Abbruchstoffes DIN EN 1991-1-1 2,5 kN/m3, Ausführung im Freien, Arbeitshöhe bis 2 m,
Abbruch von Hand/mit handgeführten Kleingeräten, Ausführung staubarm TRGS 559,
aufgenommene Stoffe sammeln, einschl. Transport zur  Entsorgungsstelle. Vergütung der Entsorgung übernimmt AN.
Menge: 1,500 m3
Leistungsbereichkatalog: 084

**1.3.190 Dacheindeckung aus Metall abbrechen**
als Paneelblech, geschraubt, im Rahmen einer Teilabbruchmaßnahme,
Abbruch von Hand/mit handgeführten Kleingeräten,
aufgenommene Stoffe sammeln, einschl. Transport zur Verwertungs- oder Entsorgungsstelle. Vergütung der Entsorgung übernimmt AN.
Menge: 22,000 m2
Leistungsbereichkatalog: 084

**1.3.200 Innenwandverkleidung aus Kunststoff**
Platten, im Rahmen einer Teilabbruchmaßnahme, nicht schadstoffbelastet,
Abfall ist nicht gefährlich, Flächenlast des Abbruchstoffes DIN EN 1991-1-1 0,03 kN/m2,
Abbruch von Hand/mit handgeführten Kleingeräten, Ausführung staubarm TRGS 559, Ausführung innerhalb des Bauwerks, zur Verwertungsanlage, Abfallschlüssel nach AVV (Abfallverzeichnis-Verordnung) 170203 Bau- und Abbruchabfall, Kunststoff, einschl. Transport zur Verwertungs- oder Entsorgungsstelle. Vergütung der Entsorgung übernimmt AN.
Menge: 25,000 m2
Leistungsbereichkatalog: 084

#### ABSCHNITT 1.4 DACH

**1.4.10 Dachgebälk abbrechen**
Abbruch des Balkens aus Holz/Holzwerkstoff einschl. aller Verbindungsmittel, im Rahmen einer Teilabbruchmaßnahme, Altholzkategorie A IV, Wichte des Abbruchstoffes DIN EN 1991-1-1 7,5 kN/m3, Ausführung innerhalb des Bauwerks,
Abbruch von Hand/mit handgeführten Kleingeräten, Ausführung staubarm TRGS 559,
aufgenommene Stoffe sammeln, einschl. Transport zur Verwertungs- oder Entsorgungsstelle. Vergütung der Entsorgung übernimmt AN.
Menge: 26,000 m3
Leistungsbereichkatalog: 084

**1.4.20 Abbruch Holzverschalung Dachgebälk**
Abbruch der Deckenbekleidung aus Holz/Holzwerkstoff, im Rahmen einer Teilabbruchmaßnahme, Altholzkategorie A IV, Wichte des Abbruchstoffes DIN EN 1991-1-1 7,5 kN/m3, Ausführung innerhalb des Bauwerks,
Abbruch von Hand/mit handgeführten Kleingeräten, Ausführung staubarm TRGS 559,
aufgenommene Stoffe sammeln, einschl. Transport zur Verwertungs- oder Entsorgungsstelle. Vergütung der Entsorgung übernimmt AN.
Menge: 10,000 m3
Leistungsbereichkatalog: 084

**1.4.30 Rückbau Dampfsperre**
Abbruch der Dachabdichtung, Bitumenbahn, einlagig, Bahnendicke über 4 bis 5 mm, geschweißt, im Rahmen einer Teilabbruchmaßnahme,
Abbruch von Hand/mit handgeführten Kleingeräten, Ausführung staubarm TRGS 559,
aufgenommene Stoffe sammeln, einschl. Transport zur Verwertungs- oder Entsorgungsstelle. Vergütung der Entsorgung übernimmt AN.
Menge: 320,000 m2
Leistungsbereichkatalog: 084

**1.4.40 Rückbau Dachabdichtung**
Abbruch der Dachabdichtung, Bitumenbahn, 2-lagig, Gesamtdicke der Abdichtungsbahnen 12 mm, geschweißt, im Rahmen einer Teilabbruchmaßnahme,
Abbruch von Hand/mit handgeführten Kleingeräten, Ausführung staubarm TRGS 559,
aufgenommene Stoffe sammeln, einschl. Transport zur Verwertungs- oder Entsorgungsstelle. Vergütung der Entsorgung übernimmt AN.
Menge: 350,000 m2
Leistungsbereichkatalog: 084

**1.4.50 Rückbau Abläufe**
Abbruch des Flachdachablaufs aus nichtrostendem Stahl, im Rahmen einer Teilabbruchmaßnahme,
Abbruch von Hand/mit handgeführten Kleingeräten, Ausführung staubarm TRGS 559,
aufgenommene Stoffe sammeln, einschl. Transport zur Verwertungs- oder Entsorgungsstelle. Vergütung der Entsorgung übernimmt AN.
Menge: 150,000 kg
Leistungsbereichkatalog: 084

**1.4.60 Rückbau Flachdachdämmung**
Abbruch der Flachdachdämmung, Dämmschicht aus Polystyrol-Hartschaum, als Platte, mechanisch befestigt, im Rahmen einer Teilabbruchmaßnahme,
Abfall ist nicht gefährlich, Ausführung innerhalb des Bauwerks, Arbeitshöhe bis 2 m,
Abbruch von Hand/mit handgeführten Kleingeräten, Ausführung staubarm TRGS 559,
aufgenommene Stoffe sammeln, einschl. Transport zur Verwertungs- oder Entsorgungsstelle. Vergütung der Entsorgung übernimmt AN.
Menge: 60,000 m3
Leistungsbereichkatalog: 084

**1.4.70 Rückbau Kiesschüttung**
Dämmschicht aus Kies, als Schüttung, im Rahmen einer Teilabbruchmaßnahme, Charakterisierung Bodenmaterial Klasse BM-0 Sand nach EBV 2023, Anlage 1, Tabelle 3, Wichte des Abbruchstoffes DIN EN 1991-1-1 17 kN/m3, Ausführung auf Dachfläche,
Abbruch von Hand/mit handgeführten Kleingeräten, Ausführung staubarm TRGS 559,
aufgenommene Stoffe sammeln, einschl. Transport zur Verwertungs- oder Entsorgungsstelle. Vergütung der Entsorgung übernimmt AN.
Menge: 35,000 m3
Leistungsbereichkatalog: 084

**1.4.80 Rückbau Schutzvlies**
Abbruch der Schutzlage an Dach, Bahn, mehrschichtig, mit Kunststoffvlies, Gesamtdicke der Abdichtungsbahnen 10 mm, lose verlegt, im Rahmen einer Teilabbruchmaßnahme,
Abbruch von Hand/mit handgeführten Kleingeräten, Ausführung staubarm TRGS 559,
aufgenommene Stoffe sammeln, einschl. Transport zur Verwertungs- oder Entsorgungsstelle. Vergütung der Entsorgung übernimmt AN.
Menge: 350,000 m2
Leistungsbereichkatalog: 084

**1.4.90 Rückbau Drainagekörper**
Abbruch der Schutzlage an Dach, Polypropylenvlies (PP), im Rahmen einer Teilabbruchmaßnahme,
Abbruch von Hand/mit handgeführten Kleingeräten, Ausführung staubarm TRGS 559,
aufgenommene Stoffe sammeln, einschl. Transport zur Verwertungs- oder Entsorgungsstelle. Vergütung der Entsorgung übernimmt AN.
Menge: 350,000 m2
Leistungsbereichkatalog: 084

**1.4.100 Entfernung der Attikaverkleidung aus Asbestzementplatten**
Entfernen der Attika- und der Maschinenraumaußenverkleidung aus Asbestzementplatten (genagelt auf
eine Holzunterkonstruktion) gemäß TRGS 519, Nr. 16.2
"Arbeiten im Freien":

Vorgeschlagene Vorgehensweise:
* Arbeitsbereich abgrenzen
* Die AZ-Materialien sind vor der Aufnahme an der
bewitterten
Oberfläche mit Restfaserbindemittel einzusprühen.
* Bei Entfernung der Befestigungsmittel sind die
Platten gegen
Abrutschen zur sichern.
* Kein Ziehen über Kanten oder benachbarte Produkte.
* Sofortiges Absaugen (Filterkategorie H mit
Zusatzeignung
Asbest) von bei der AZ-Plattendemontage freigelegten
Staubnestern bzw. von Bruch.
* Die Befestigungsmittel sind in geeigneten, dichten
Behältnissen, ebenso wie herabfallende Bruchstücke
einzusammeln.
* Staubdichtes Verpacken der ausgebauten Bauteile in
zugelassene Behältnisse (z. B. Big Bags für
Asbestabfälle)
* Absaugen des asbesthaltigen Staubes auf der gesamten
Unterkonstruktion (Filterkategorie H mit
Zusatzeignung
Asbest).
* Das Spülwasser ist in die Kanalisation einzuleiten.

Umfang:
- AZ-Platten als Maschinenraumverkleidung
- AZ-Platten als Attikaverkleidung
Stoffe sammeln, einschl. Transport zur Entsorgungsstelle. Vergütung der Entsorgung übernimmt AN.
Menge: 250,000 m2

**1.4.110 Rückbau Blechverkleidung, Aluminium**
Abbruch Attikaabdeckung, aus Aluminium, im Rahmen einer Teillabbruchmaßnahme,
Abbruch von Hand/mit handgeführten Kleingeräten, Ausführung staubarm TRGS 559,
aufgenommene Stoffe sammeln, einschl. Transport zur Verwertungs- oder Entsorgungsstelle. Vergütung der Entsorgung übernimmt AN.
Menge: 1,500 t
Leistungsbereichkatalog: 084

**1.4.120 Rückbau Blechverkleidung, Titanzink**
Abbruch Attikaabdeckung, aus Titanzink, im Rahmen einer Teilabbruchmaßnahme,
Abbruch von Hand/mit handgeführten Kleingeräten, Ausführung staubarm TRGS 559,
aufgenommene Stoffe sammeln, einschl. Transport zur Verwertungs- oder Entsorgungsstelle. Vergütung der Entsorgung übernimmt AN.
Menge: 1,000 t
Leistungsbereichkatalog: 084

**1.4.130 Decke Stahlbeton abbrechen**
Abbruch der Decke aus Stahlbeton im Bereich Maschinenraum, Normalbeton,
Betonfestigkeitsklasse 'C30/37'

ohne Bekleidungen und Beschichtungen, im Rahmen einer Teilabbruchmaßnahme,
Abfall ist nicht gefährlich, Werte gemäß Ersatzbaustoffverordnung 2023 sind eingehalten, Charakterisierung gemischter Bauschutt Klasse RC-1 nach EBV 2023, Anlage 1, Tabelle 1, Wichte des Abbruchstoffes DIN EN 1991-1-1 25 kN/m3,
Abbruch von Hand/mit handgeführten Kleingeräten, Ausführung staubarm TRGS 559,
aufgenommene Stoffe sammeln, zerkleinern, einschl. Transport zur Verwertungs- oder Entsorgungsstelle. Vergütung der Entsorgung übernimmt AN.
Menge: 7,500 m3
Leistungsbereichkatalog: 084

**1.4.140 Außenwand Stahlbeton abbrechen**
Abbruch der Außenwand aus Stahlbeton im Bereich Maschinenraum, Normalbeton,
Betonfestigkeitsklasse 'C30/37'

ohne Bekleidungen und Beschichtungen, im Rahmen einer Teilabbruchmaßnahme, Charakterisierung gemischter Bauschutt Klasse RC-1 nach EBV 2023, Anlage 1, Tabelle 1, Wichte des Abbruchstoffes DIN EN 1991-1-1 24 kN/m3, Ausführung innerhalb des Bauwerks, Arbeitshöhe bis 2 m,
Abbruch von Hand/mit handgeführten Kleingeräten, Ausführung staubarm TRGS 559,
aufgenommene Stoffe sammeln, zerkleinern, einschl. Transport zur Verwertungs- oder Entsorgungsstelle. Vergütung der Entsorgung übernimmt AN.
Menge: 16,000 m3
Leistungsbereichkatalog: 084

**1.4.150 Bekleidung Kehlbalkenlage OSB OSB/3 D 22mm**
Bekleidung Kehlbalkenlage, aus OSB-Platten DIN EN 13986, Verwendung im Trockenbereich, Nutzungsklasse 1 DIN EN 1995-1-1, Plattentyp OSB/3 DIN EN 300, Dicke 22 mm, befestigen mit Schrauben aus nichtrostendem Stahl, Untergrund Holz.
Menge: 105,000 m2
Leistungsbereichkatalog: 016
DIN276_08: 353
DIN276_18: 354

**1.4.160 Abdeckung PE-Folie D 0,2mm, 2 lagig**
Abdeckung aus PE-Folie, Dicke 0,2 mm, 2 Lagig, Stöße verkleben oder verschweißen.
Menge: 115,000 m2
Leistungsbereichkatalog: 025
DIN276_08: 352
DIN276_18: 353

### BEREICH 2 INNENBEREICH

#### ABSCHNITT 2.1 TÜREN

**2.1.10 Tür Stahl, abbrechen B 1010 mm H 2135 mm, Asbesthaltig**
Entfernen der asbesthaltigen Brandschutztüren mitsamt
der innenliegender asbesthaltiger Dämmung, sowie der
zugehörigen Türzargen gemäß TRGS 519, Nr. 14 im
Kellergeschoss
Schadstoffe 'Asbest'

Breite Nennmaß Wandöffnung '1010' mm,

Höhe Nennmaß Wandöffnung '2135' mm,
einschl. vermörtelte Eckzarge, einschl. Beschlag, Ausführung innerhalb des Bauwerks,

Entfernen der asbesthaltigen Brandschutztüren mitsamt
der innenliegender asbesthaltiger Dämmung, sowie der
zugehörigen Türzargen gemäß TRGS 519, Nr. 14 im
Kellergeschoss

Vorgeschlagene Vorgehensweise:
* Arbeitsbereich abgrenzen
* staubdichtes Abkleben der offenstehenden Bereiche, z.
B.
Schlossbereich
* Staubarme und beschädigungsfreie Demontage als
Ganzes,
um Faserfreisetzung zu minimieren
* Verpacken der ausgebauten Bauteile direkt nach
Ausbau in
geeignete, staubdichte und reißfeste Asbest-Big-Bags
bzw.
Folien
* Arbeitsbereich mit einem nach TRGS 519, Nr. 7.1
geeigneten ortsveränderlichen Entstauber
(Industriesauger
Filterkategorie H) absaugen bzw. feucht reinigen.

aufgenommene Stoffe sammeln, einschl. Transport zur Verwertungs- oder Entsorgungsstelle. Vergütung der Entsorgung übernimmt AN.
Menge: 15,000 St
Leistungsbereichkatalog: 084

**2.1.20 Tür Stahl abbrechen B 1010 mm H 2135 mm**
Abbruch der Tür, aus beschichtetem Stahl, im Rahmen einer Teilabbruchmaßnahme,
Breite Nennmaß Wandöffnung '1010' mm,

Höhe Nennmaß Wandöffnung '2135' mm,
Ausführung innerhalb des Bauwerks, einschl. vermörtelte Umfassungszarge.
Abbruch von Hand/mit handgeführten Kleingeräten, Ausführung staubarm TRGS 559,
aufgenommene Stoffe sammeln, einschl. Transport zur Verwertungs- oder Entsorgungsstelle. Vergütung der Entsorgung übernimmt AN.
Menge: 10,000 St
Leistungsbereichkatalog: 084

**2.1.30 Tür Holz/Holzwerkstoff abbrechen B 1010 mm H 2135 mm**
Abbruch der Tür, Innentür, aus Holz/Holzwerkstoff, im Rahmen einer Teilabbruchmaßnahme,
Breite Nennmaß Wandöffnung '1010' mm,

Höhe Nennmaß Wandöffnung '2440' mm,
einschl. Beschlag, einschl. Umfassungszarge, Ausführung innerhalb des Bauwerks,
Abbruch von Hand/mit handgeführten Kleingeräten, Ausführung staubarm TRGS 559,
aufgenommene Stoffe sammeln, einschl. Transport zur Verwertungs- oder Entsorgungsstelle. Vergütung der Entsorgung übernimmt AN.
Menge: 14,000 St
Leistungsbereichkatalog: 084

**2.1.40 Tür Holz/Holzwerkstoff abbrechen B 1010 mm H 2440 mm**
Abbruch der Tür, Innentür, aus Holz/Holzwerkstoff, im Rahmen einer Teilabbruchmaßnahme,
Breite Nennmaß Wandöffnung '1010' mm,

Höhe Nennmaß Wandöffnung '2440' mm,
einschl. Beschlag, einschl. Umfassungszarge, Ausführung innerhalb des Bauwerks,
Abbruch von Hand/mit handgeführten Kleingeräten, Ausführung staubarm TRGS 559,
aufgenommene Stoffe sammeln, einschl. Transport zur Verwertungs- oder Entsorgungsstelle. Vergütung der Entsorgung übernimmt AN.
Menge: 55,000 St
Leistungsbereichkatalog: 084

**2.1.50 Fensterel. Alu abbrechen H 2440 mm B 3040 mm**
Abbruch des Fensterelements, der Fenstertür, mit Verglasung, 4-teilig, aus Aluminium, im Rahmen einer Teilabbruchmaßnahme,
Höhe Blendrahmen '2440' mm,

Breite Blendrahmen '3040' mm,
einschl. Zarge, Maulweite/Wanddicke 100 mm, Ausführung innerhalb des Bauwerks,
Abbruch von Hand/mit handgeführten Kleingeräten, Ausführung staubarm TRGS 559, einschl. Transport zur Verwertungs- oder Entsorgungsstelle. Vergütung der Entsorgung übernimmt AN.
Menge: 7,000 St
Leistungsbereichkatalog: 084

**2.1.60 Fensterel. Alu abbrechen H 2440 mm B 1440 mm**
Abbruch des Fensterelements, der Fenstertür, mit Verglasung, einteilig, aus Aluminium, im Rahmen einer Teilabbruchmaßnahme,
Höhe Blendrahmen '2440' mm,

Breite Blendrahmen '1440' mm,
einschl. Zarge, Maulweite/Wanddicke 100 mm, Ausführung innerhalb des Bauwerks,
Abbruch von Hand/mit handgeführten Kleingeräten, Ausführung staubarm TRGS 559, einschl. Transport zur Verwertungs- oder Entsorgungsstelle. Vergütung der Entsorgung übernimmt AN.
Menge: 1,000 St
Leistungsbereichkatalog: 084

**2.1.70 Trennwand Holz/Holzwerkstoff abbrechen B 9070 mm H 2440 mm**
Abbruch mobile Trennwand, aus Holz/Holzwerkstoff, im Rahmen einer Teilabbruchmaßnahme,
Breite Nennmaß Wandöffnung '9070' mm,

Höhe Nennmaß Wandöffnung '2440' mm,

Dicke Rahmen '100' mm,
Ausführung innerhalb des Bauwerks,
Abbruch von Hand/mit handgeführten Kleingeräten, Ausführung staubarm TRGS 559,
aufgenommene Stoffe sammeln, einschl. Transport zur Verwertungs- oder Entsorgungsstelle. Vergütung der Entsorgung übernimmt AN.
Menge: 1,000 St
Leistungsbereichkatalog: 084

**2.1.80 Rückbau WC-Trennwände**
Abbruch von WC-Trennwände und Schamwände, einschl. Türblätter, aus HPL, im Rahmen einer Teilabbruchmaßnahme, Ausführung innerhalb des Bauwerks,
Abbruch von Hand/mit handgeführten Kleingeräten, Ausführung staubarm TRGS 559, einschl. Transport zur Verwertungs- oder Entsorgungsstelle. Vergütung der Entsorgung übernimmt AN.
Menge: 40,000 m2
Leistungsbereichkatalog: 084

#### ABSCHNITT 2.2 WÄNDE

**2.2.10 Abbruch Fensterbänke Betonwerkstein B 1125 mm T 250 mm, Asbesthaltig**
Abbruch der Asbesthaltige Fensterbankabdeckung,
Tiefe '25' cm,

Länge '112,5' cm,
aus Betonwerkstein, Dicke über 25 bis 30 mm, einschl. Entfernen von Kleberesten/Mörtelresten, im Rahmen einer Teilabbruchmaßnahme,
Schadstoffe 'Asbest'

Entfernen der Brüstungsplatten aus Asbestzement aus
den großen Alufensterelementen--> Material prüfen auf
der Südseite und Nordseite des Gebäudes je Stockwerk

Vorgeschlagene Vorgehensweise:
* Arbeitsbereich schotten (s. sep. Pos.)
* Zugang mittels verschließbarer Folientür bzw. 1-
Kammer-
Schleuse (s. sep. Pos.)
* Einsprühen der Brüstungselemente mit
Restfaserbindemittel
* Öffnen der Fensterrahmenkonstruktion z.B. mittels
Entfernung der Dichtung und Heraushebeln der
Führungsschienen
* Bruchfreies Ausbauen der Asbestzementplatte aus dem
Fensterelement
* Staubdichtes Verpacken der ausgebauten Bauteile in
zugelassene Behältnisse (z. B. Big Bags für
Asbestabfälle)
* Sofortiges Absaugen von bei der Demontage
freigelegten
Staubnestern bzw. von Bruch
* Arbeitsbereich mit einem nach TRGS 519, Nr. 7.1
geeigneten ortsveränderlichen Entstauber
(Industriesauger
Filterkategorie H) absaugen bzw. feucht reinigen.
* Restfaserbindung und 30-facher Luftwechsel samt
Ableitung
der gereinigten Luft in Freie

Umfang:

- Der Ausbau in der Brüstungsplatten ist hier aus dem
Gebäudeinneren vorgesehen.
-breite von innen mittels geeigneter Folie abzudichten,
um bei einem eventuellen Plattenbruch eine
Kontamination zu verhindern. Der Zugang über eine Ein-
Kammer-Schleuse bzw. eine Folientür kann in diesem
Szenario entfallen.
aAufgenommene Stoffe sammeln,, einschl. Transport zur Entsorgungsstelle. Vergütung der Entsorgung übernimmt AN.
Menge: 32,000 St
Leistungsbereichkatalog: 084

**2.2.20 Abbruch Fensterbänke Betonwerkstein B 750 mm T 250 mm, Asbesthaltig**
Abbruch der Asbesthaltige Fensterbankabdeckung,
Tiefe '25' cm,

Länge '750' cm,
aus Betonwerkstein, Dicke über 25 bis 30 mm, einschl. Entfernen von Kleberesten/Mörtelresten, im Rahmen einer Teilabbruchmaßnahme,
Schadstoffe 'Asbest'

Entfernen der Brüstungsplatten aus Asbestzement aus
den großen Alufensterelementen--> Material prüfen auf
der Südseite und Nordseite des Gebäudes je Stockwerk

Vorgeschlagene Vorgehensweise:
* Arbeitsbereich schotten (s. sep. Pos.)
* Zugang mittels verschließbarer Folientür bzw. 1-
Kammer-
Schleuse (s. sep. Pos.)
* Einsprühen der Brüstungselemente mit
Restfaserbindemittel
* Öffnen der Fensterrahmenkonstruktion z.B. mittels
Entfernung der Dichtung und Heraushebeln der
Führungsschienen
* Bruchfreies Ausbauen der Asbestzementplatte aus dem
Fensterelement
* Staubdichtes Verpacken der ausgebauten Bauteile in
zugelassene Behältnisse (z. B. Big Bags für
Asbestabfälle)
* Sofortiges Absaugen von bei der Demontage
freigelegten
Staubnestern bzw. von Bruch
* Arbeitsbereich mit einem nach TRGS 519, Nr. 7.1
geeigneten ortsveränderlichen Entstauber
(Industriesauger
Filterkategorie H) absaugen bzw. feucht reinigen.
* Restfaserbindung und 30-facher Luftwechsel samt
Ableitung
der gereinigten Luft in Freie

Umfang:

- Der Ausbau in der Brüstungsplatten ist hier aus dem
Gebäudeinneren vorgesehen.
-breite von innen mittels geeigneter Folie abzudichten,
um bei einem eventuellen Plattenbruch eine
Kontamination zu verhindern. Der Zugang über eine Ein-
Kammer-Schleuse bzw. eine Folientür kann in diesem
Szenario entfallen.
aAufgenommene Stoffe sammeln,, einschl. Transport zur Entsorgungsstelle. Vergütung der Entsorgung übernimmt AN.
Menge: 10,000 St
Leistungsbereichkatalog: 084

**2.2.30 Abbruch Fensterbänke Betonwerkstein B 950 mm T 250 mm, Asbesthaltig**
Abbruch der Asbesthaltige Fensterbankabdeckung,
Tiefe '25' cm,

Länge '95' cm,
aus Betonwerkstein, Dicke über 25 bis 30 mm, einschl. Entfernen von Kleberesten/Mörtelresten, im Rahmen einer Teilabbruchmaßnahme,
Schadstoffe 'Asbest'

Entfernen der Brüstungsplatten aus Asbestzement aus
den großen Alufensterelementen--> Material prüfen auf
der Südseite und Nordseite des Gebäudes je Stockwerk

Vorgeschlagene Vorgehensweise:
* Arbeitsbereich schotten (s. sep. Pos.)
* Zugang mittels verschließbarer Folientür bzw. 1-
Kammer-
Schleuse (s. sep. Pos.)
* Einsprühen der Brüstungselemente mit
Restfaserbindemittel
* Öffnen der Fensterrahmenkonstruktion z.B. mittels
Entfernung der Dichtung und Heraushebeln der
Führungsschienen
* Bruchfreies Ausbauen der Asbestzementplatte aus dem
Fensterelement
* Staubdichtes Verpacken der ausgebauten Bauteile in
zugelassene Behältnisse (z. B. Big Bags für
Asbestabfälle)
* Sofortiges Absaugen von bei der Demontage
freigelegten
Staubnestern bzw. von Bruch
* Arbeitsbereich mit einem nach TRGS 519, Nr. 7.1
geeigneten ortsveränderlichen Entstauber
(Industriesauger
Filterkategorie H) absaugen bzw. feucht reinigen.
* Restfaserbindung und 30-facher Luftwechsel samt
Ableitung
der gereinigten Luft in Freie

Umfang:

- Der Ausbau in der Brüstungsplatten ist hier aus dem
Gebäudeinneren vorgesehen.
-breite von innen mittels geeigneter Folie abzudichten,
um bei einem eventuellen Plattenbruch eine
Kontamination zu verhindern. Der Zugang über eine Ein-
Kammer-Schleuse bzw. eine Folientür kann in diesem
Szenario entfallen.
aAufgenommene Stoffe sammeln,, einschl. Transport zur Entsorgungsstelle. Vergütung der Entsorgung übernimmt AN.
Menge: 16,000 St
Leistungsbereichkatalog: 084

**2.2.40 AbbruchFensterbank Holz/Holzwerkstoff L 1100 mm B 250 mm, Asbesthaltig**
Abbruch der Asbesthaltige Fensterbankabdeckung,
Tiefe '25' cm,

Länge '110' cm,
aus Betonwerkstein, Dicke über 25 bis 30 mm, einschl. Entfernen von Kleberesten/Mörtelresten, im Rahmen einer Teilabbruchmaßnahme,
Schadstoffe 'Asbest'

Entfernen der Brüstungsplatten aus Asbestzement aus
den großen Alufensterelementen--> Material prüfen auf
der Südseite und Nordseite des Gebäudes je Stockwerk

Vorgeschlagene Vorgehensweise:
* Arbeitsbereich schotten (s. sep. Pos.)
* Zugang mittels verschließbarer Folientür bzw. 1-
Kammer-
Schleuse (s. sep. Pos.)
* Einsprühen der Brüstungselemente mit
Restfaserbindemittel
* Öffnen der Fensterrahmenkonstruktion z.B. mittels
Entfernung der Dichtung und Heraushebeln der
Führungsschienen
* Bruchfreies Ausbauen der Asbestzementplatte aus dem
Fensterelement
* Staubdichtes Verpacken der ausgebauten Bauteile in
zugelassene Behältnisse (z. B. Big Bags für
Asbestabfälle)
* Sofortiges Absaugen von bei der Demontage
freigelegten
Staubnestern bzw. von Bruch
* Arbeitsbereich mit einem nach TRGS 519, Nr. 7.1
geeigneten ortsveränderlichen Entstauber
(Industriesauger
Filterkategorie H) absaugen bzw. feucht reinigen.
* Restfaserbindung und 30-facher Luftwechsel samt
Ableitung
der gereinigten Luft in Freie

Umfang:

- Der Ausbau in der Brüstungsplatten ist hier aus dem
Gebäudeinneren vorgesehen.
-breite von innen mittels geeigneter Folie abzudichten,
um bei einem eventuellen Plattenbruch eine
Kontamination zu verhindern. Der Zugang über eine Ein-
Kammer-Schleuse bzw. eine Folientür kann in diesem
Szenario entfallen.
aAufgenommene Stoffe sammeln,, einschl. Transport zur Entsorgungsstelle. Vergütung der Entsorgung übernimmt AN.
Menge: 120,000 St
Leistungsbereichkatalog: 084

**2.2.50 Faserzementtafelbekl. abbrechen**
Abbruch der Bekleidung aus Faserzementtafeln, großformatig, im Rahmen einer Teilabbruchmaßnahme,
Schadstoffe 'Asbest'

Flächenlast des Abbruchstoffes DIN EN 1991-1-1 0,25 kN/m2,
Abbruch von Hand/mit handgeführten Kleingeräten, Ausführung staubarm TRGS 559, Ausführung innerhalb des Bauwerks,
aufgenommene Stoffe sammeln, einschl. Transport zur Entsorgungsstelle. Vergütung der Entsorgung übernimmt AN.
Menge: 12,000 m2
Leistungsbereichkatalog: 084
DIN276_08: 594
DIN276_18: 594

**2.2.60 Wandbekleidung aus Gipskarton abbrechen**
Abbruch von Bekleidungsplatten an Wand, einschl. Laibungen und Sturzverkleidung aus Gipsplatten, einlagig, befestigt im Batzenverfahren, mit Spachtelung, beschichtet, im Rahmen einer Teillabbruchmaßnahme, Fensterflächen werden übermessen.
Wichte des Abbruchstoffes DIN EN 1991-1-1 10 kN/m3,
Abbruchdicke '1,25' cm,
Ausführung innerhalb des Bauwerks, Arbeitshöhe bis 3 m,
Abbruch von Hand/mit handgeführten Kleingeräten, Ausführung staubarm TRGS 559, einschl. Transport zur Verwertungs- oder Entsorgungsstelle. Vergütung der Entsorgung übernimmt AN.
Menge: 750,000 m2
Leistungsbereichkatalog: 084

**2.2.70 Dämmung Innenwand Holzwolle-Pl abbrechen**
Abbruch der Dämmung der Innenwand, Dämmschicht aus Holzwolle-Platten, als Platte, verklebt, im Rahmen einer Teilabbruchmaßnahme, nicht schadstoffbelastet,
Abfall ist nicht gefährlich, Wichte des Abbruchstoffes DIN EN 1991-1-1 5 kN/m3,
Abbruchdicke '2' cm,
Ausführung innerhalb des Bauwerks, Arbeitshöhe bis 3 m,
Abbruch von Hand/mit handgeführten Kleingeräten, Ausführung staubarm TRGS 559, einschl. Transport zur Verwertungs- oder Entsorgungsstelle. Vergütung der Entsorgung übernimmt AN.
Menge: 480,000 m2
Leistungsbereichkatalog: 084

**2.2.80 Dämmung Außenwand PS-Hartschaum abbrechen**
Abbruch der Dämmung der Außenwand, Dämmschicht aus Polystyrol-Hartschaum, als Platte, lose verlegt, im Rahmen einer Teilabbruchmaßnahme, nicht schadstoffbelastet,
Abfall ist nicht gefährlich, Wichte des Abbruchstoffes DIN EN 1991-1-1 0,3 kN/m3,
Abbruchdicke '5' cm,
Ausführung innerhalb des Bauwerks, Arbeitshöhe bis 3 m,
Abbruch von Hand/mit handgeführten Kleingeräten, Ausführung staubarm TRGS 559, einschl. Transport zur Verwertungs- oder Entsorgungsstelle. Vergütung der Entsorgung übernimmt AN.
Menge: 240,000 m2
Leistungsbereichkatalog: 084

**2.2.90 Wandbekleidung Holz abbrechen, Dicke 5 cm**
Abbruch der Wandbekleidung aus Holz/Holzwerkstoff, im Rahmen einer Teilabbruchmaßnahme, nicht schadstoffbelastet,
Abfall ist nicht gefährlich, Altholzkategorie A I, Wichte des Abbruchstoffes DIN EN 1991-1-1 7,5 kN/m3,
Abbruchdicke '5' cm,
Ausführung innerhalb des Bauwerks, Arbeitshöhe bis 3 m,
Abbruch von Hand/mit handgeführten Kleingeräten, Ausführung staubarm TRGS 559, einschl. Transport zur Verwertungs- oder Entsorgungsstelle. Vergütung der Entsorgung übernimmt AN.
Menge: 105,000 m2
Leistungsbereichkatalog: 084

**2.2.100 Wandbekleidung Holz abbrechen, Dicke 1 cm**
Abbruch der Wandbekleidung aus Holz/Holzwerkstoff, im Rahmen einer Teilabbruchmaßnahme, Altholzkategorie A I, Wichte des Abbruchstoffes DIN EN 1991-1-1 7,5 kN/m3,
Abbruchdicke '1' cm,
Ausführung innerhalb des Bauwerks, Arbeitshöhe bis 3 m,
Abbruch von Hand/mit handgeführten Kleingeräten, Ausführung staubarm TRGS 559,
aufgenommene Stoffe sammeln, einschl. Transport zur Verwertungs- oder Entsorgungsstelle. Vergütung der Entsorgung übernimmt AN.
Menge: 38,000 m2
Leistungsbereichkatalog: 084

**2.2.110 Wandfliese abbrechen**
Abbruch von Fliesen/Platten an Wand, aus Steingutfliesen, kleinformatig, Dicke bis 10 mm, einschl. Entfernen von Kleberesten/Mörtelresten, im Rahmen einer Teilabbruchmaßnahme, nicht schadstoffbelastet,
Abfall ist nicht gefährlich, Werte gemäß Ersatzbaustoffverordnung 2023 sind eingehalten, Charakterisierung gemischter Bauschutt Klasse RC-1 nach EBV 2023, Anlage 1, Tabelle 1, Wichte des Abbruchstoffes DIN EN 1991-1-1 20 kN/m3, Ausführung innerhalb des Bauwerks, Arbeitshöhe bis 3 m,
Abbruch von Hand/mit handgeführten Kleingeräten, Ausführung staubarm TRGS 559, einschl. Transport zur Verwertungs- oder Entsorgungsstelle. Vergütung der Entsorgung übernimmt AN.
Menge: 300,000 m2
Leistungsbereichkatalog: 084

**2.2.120 Putz abbrechen**
Abbruch von Putz an Innenwand, Gips-Putzmörtel, im Rahmen einer Teilabbruchmaßnahme,
Abbruchdicke '1,5' cm,
Wichte des Abbruchstoffes DIN EN 1991-1-1 13 kN/m3, Ausführung innerhalb des Bauwerks, Arbeitshöhe bis 3 m,
Abbruch von Hand/mit handgeführten Kleingeräten, Ausführung staubarm TRGS 559, einschl. Transport zur Verwertungs- oder Entsorgungsstelle. Vergütung der Entsorgung übernimmt AN.
Menge: 2670,000 m2
Leistungsbereichkatalog: 084

**2.2.130 Abbruch Kalkzement-Normalputzmörtel**
Abbruch von Putz an Innenwand, Kalkzement-Normalputzmörtel (GP), ohne Putzträger, im Rahmen einer Teilabbruchmaßnahme, nicht schadstoffbelastet,
Abfall ist nicht gefährlich, Werte gemäß Ersatzbaustoffverordnung 2023 sind eingehalten, Charakterisierung gemischter Bauschutt Klasse RC-1 nach EBV 2023, Anlage 1, Tabelle 1,
Abbruchdicke '3' cm,
Wichte des Abbruchstoffes DIN EN 1991-1-1 13 kN/m3, Ausführung innerhalb des Bauwerks, Arbeitshöhe bis 3 m,
Abbruch von Hand/mit handgeführten Kleingeräten, Ausführung staubarm TRGS 559,
aufgenommene Stoffe sammeln, einschl. Transport zur Verwertungs- oder Entsorgungsstelle. Vergütung der Entsorgung übernimmt AN.
Menge: 220,000 m2
Leistungsbereichkatalog: 084

**2.2.140 Handlauf Holz abbrechen B/H 40/240mm 7,5kN/m3 v.Hand Vergüt.Entsorg. A**
Abbruch des Handlaufs aus Holz, im Rahmen einer Teillabbruchmaßnahme, Altholzkategorie A I, Querschnitt B/H 40/240 mm, Wichte des Abbruchstoffes DIN EN 1991-1-1 7,5 kN/m3, Ausführung innerhalb des Bauwerks,
Abbruch von Hand/mit handgeführten Kleingeräten, Ausführung staubarm TRGS 559, einschl. Transport zur Verwertungs- oder Entsorgungsstelle. Vergütung der Entsorgung übernimmt AN.
Menge: 45,000 m
Leistungsbereichkatalog: 084

**2.2.150 Untermauerung Treppenlauf Leichtziegel abbrechen**
Abbruch der Untermauerung des Treppenlaufs aus Mauerwerk aus Leichtziegel, einschl. Putz, einseitig, im Rahmen einer Teilabbruchmaßnahme, nicht schadstoffbelastet,
Abfall ist nicht gefährlich, Werte gemäß Ersatzbaustoffverordnung 2023 sind eingehalten, Charakterisierung gemischter Bauschutt Klasse RC-1 nach EBV 2023, Anlage 1, Tabelle 1, Wichte des Abbruchstoffes DIN EN 1991-1-1 15 kN/m3,
Abbruchdicke '25' cm,
Ausführung innerhalb des Bauwerks,
Abbruch von Hand/mit handgeführten Kleingeräten, Ausführung staubarm TRGS 559,
aufgenommene Stoffe sammeln, einschl. Transport zur Verwertungs- oder Entsorgungsstelle. Vergütung der Entsorgung übernimmt AN.
Menge: 2,500 m3
Leistungsbereichkatalog: 084

**2.2.160 Sonstige Bau- und Abbruchabfälle**
Sonstige Bau- und Abbruchabfälle,
nicht gefährlich,
nicht schadstoffbelastet, abbrechen,
auf Baustelle lagernd, in Behälter AN laden, einschl. Transport zur Verwertungs- oder Entsorgungsstelle. Vergütung der Entsorgung übernimmt AN.
Menge: 1,000 t
Leistungsbereichkatalog: 087

#### ABSCHNITT 2.3 BÖDEN

**2.3.10 Schutz Treppenhausboden Boden**
Schutzvorrichtung als Bekleidung/Belag für Bodenflächen, aus OSB-Platten, Dicke über 14 bis 20 mm, herstellen, Abrechnung nach bekleideter/belegter Fläche. Schutzvorrichtung wird dem AG übergeben.
Menge: 75,000 m2
Leistungsbereichkatalog: 000

**2.3.20 Schutzbekleidung Treppenstufen**
Schutzvorrichtung als Bekleidung/Belag für Treppen,
Steigungen '9' St,

Höhe Steigung '19' cm,

Tiefe Treppenauftritt '25' cm,
aus OSB-Platten, Dicke über 14 bis 20 mm, herstellen.
Schutzvorrichtung wird dem AG übergeben.
Menge: 8,000 St
Leistungsbereichkatalog: 000

**2.3.30 Bodenbelag Betonwerkstein Rückbau und seitlich lagern**
Abbruch des Bodenbelages, aus Betonwerkstein, großformatig, Dicke bis 10 mm, einschl. Entfernen von Kleberesten/Mörtelresten, im Rahmen einer Teilabbruchmaßnahme, nicht schadstoffbelastet, Wichte des Abbruchstoffes DIN EN 1991-1-1 20 kN/m3, Ausführung innerhalb des Bauwerks,
Abbruch von Hand/mit handgeführten Kleingeräten, Ausführung staubarm TRGS 559,
aufgenommene Stoffe zur Wiederverwendung sortieren, sammeln und seitlich lagern.
Menge: 15,000 m2
Leistungsbereichkatalog: 084

**2.3.40 Bodenbelag Betonwerkstein D 25-30mm Mörtelbett D 2cm abbrechen**
Abbruch des Bodenbelages, aus Betonwerkstein, großformatig, Dicke über 25 bis 30 mm, einschl. Mörtelbett, Bettungsdicke 2 cm, im Rahmen einer Teillabbruchmaßnahme, nicht schadstoffbelastet, Wichte des Abbruchstoffes DIN EN 1991-1-1 20 kN/m3, Ausführung innerhalb des Bauwerks,
Abbruch von Hand/mit handgeführten Kleingeräten, Ausführung staubarm TRGS 559,
aufgenommene Stoffe sammeln, einschl. Transport zur Verwertungs- oder Entsorgungsstelle. Vergütung der Entsorgung übernimmt AN.
Menge: 125,000 m2
Leistungsbereichkatalog: 084

**2.3.50 Bodenbelag Betonwerkstein D 20-25mm Mörtelbett D 1cm abbrechen**
Abbruch des Bodenbelages, aus Betonwerkstein, großformatig, Dicke über 20 bis 25 mm, einschl. Mörtelbett, Bettungsdicke 1 cm, im Rahmen einer Teillabbruchmaßnahme, nicht schadstoffbelastet, Wichte des Abbruchstoffes DIN EN 1991-1-1 20 kN/m3, Ausführung innerhalb des Bauwerks,
Abbruch von Hand/mit handgeführten Kleingeräten, Ausführung staubarm TRGS 559,
aufgenommene Stoffe sammeln, einschl. Transport zur Verwertungs- oder Entsorgungsstelle. Vergütung der Entsorgung übernimmt AN.
Menge: 61,500 m2
Leistungsbereichkatalog: 084

**2.3.60 Bodenbelag Betonwerkstein D 10-15mm Mörtelbett abbrechen**
Abbruch des Bodenbelages, aus Betonwerkstein, großformatig, Dicke über 10 bis 15 mm, einschl. Mörtelbett, im Rahmen einer Teillabbruchmaßnahme, nicht schadstoffbelastet, Wichte des Abbruchstoffes DIN EN 1991-1-1 20 kN/m3, Ausführung innerhalb des Bauwerks,
Abbruch von Hand/mit handgeführten Kleingeräten, Ausführung staubarm TRGS 559,
aufgenommene Stoffe sammeln, einschl. Transport zur Verwertungs- oder Entsorgungsstelle. Vergütung der Entsorgung übernimmt AN.
Menge: 125,000 m2
Leistungsbereichkatalog: 084

**2.3.70 Bodenbelag Zementestrich abbrechen D 3,5 cm**
Abbruch des Bodenbelages aus Zementestrich, unbewehrt, als Verbundestrich, ohne Beläge und Beschichtungen, im Rahmen einer Teillabbruchmaßnahme, nicht schadstoffbelastet,
Abfall ist nicht gefährlich, Werte gemäß Ersatzbaustoffverordnung 2023 sind eingehalten, Charakterisierung gemischter Bauschutt Klasse RC-1 nach EBV 2023, Anlage 1, Tabelle 1,
Abbruchdicke '3,5' cm,
Wichte des Abbruchstoffes DIN EN 1991-1-1 20 kN/m3, Ausführung innerhalb des Bauwerks,
Abbruch von Hand/mit handgeführten Kleingeräten, Ausführung staubarm TRGS 559,
aufgenommene Stoffe sammeln, einschl. Transport zur Verwertungs- oder Entsorgungsstelle. Vergütung der Entsorgung übernimmt AN.
Menge: 60,000 m2
Leistungsbereichkatalog: 084

**2.3.80 Bodenbelag Zementestrich abbrechent D 4 cm**
Abbruch des Bodenbelages aus Zementestrich, unbewehrt, als Verbundestrich, ohne Beläge und Beschichtungen, im Rahmen einer Teilabbruchmaßnahme, nicht schadstoffbelastet,
Abfall ist nicht gefährlich, Werte gemäß Ersatzbaustoffverordnung 2023 sind eingehalten, Charakterisierung gemischter Bauschutt Klasse RC-1 nach EBV 2023, Anlage 1, Tabelle 1,
Abbruchdicke '4' cm,
Wichte des Abbruchstoffes DIN EN 1991-1-1 20 kN/m3, Ausführung innerhalb des Bauwerks,
Abbruch von Hand/mit handgeführten Kleingeräten, Ausführung staubarm TRGS 559,
aufgenommene Stoffe sammeln, einschl. Transport zur Verwertungs- oder Entsorgungsstelle. Vergütung der Entsorgung übernimmt AN.
Menge: 125,000 m2
Leistungsbereichkatalog: 084

**2.3.90 Bodenbelag Zementestrich abbrechen D 4,5 cm**
Abbruch des Bodenbelages aus Zementestrich, unbewehrt, als Verbundestrich, ohne Beläge und Beschichtungen, im Rahmen einer Teilabbruchmaßnahme, nicht schadstoffbelastet,
Abfall ist nicht gefährlich, Werte gemäß Ersatzbaustoffverordnung 2023 sind eingehalten, Charakterisierung gemischter Bauschutt Klasse RC-1 nach EBV 2023, Anlage 1, Tabelle 1,
Abbruchdicke '4,5' cm,
Wichte des Abbruchstoffes DIN EN 1991-1-1 20 kN/m3, Ausführung innerhalb des Bauwerks,
Abbruch von Hand/mit handgeführten Kleingeräten, Ausführung staubarm TRGS 559,
aufgenommene Stoffe sammeln, einschl. Transport zur Verwertungs- oder Entsorgungsstelle. Vergütung der Entsorgung übernimmt AN..
Menge: 75,000 m2
Leistungsbereichkatalog: 084

**2.3.100 Bodenbelag Zementestrich abbrechen D 5 cm**
Abbruch des Bodenbelages aus Zementestrich, unbewehrt, als Verbundestrich, ohne Beläge und Beschichtungen, im Rahmen einer Teilabbruchmaßnahme, nicht schadstoffbelastet,
Abfall ist nicht gefährlich, Werte gemäß Ersatzbaustoffverordnung 2023 sind eingehalten, Charakterisierung gemischter Bauschutt Klasse RC-1 nach EBV 2023, Anlage 1, Tabelle 1,
Abbruchdicke '5' cm,
Wichte des Abbruchstoffes DIN EN 1991-1-1 20 kN/m3, Ausführung innerhalb des Bauwerks,
Abbruch von Hand/mit handgeführten Kleingeräten, Ausführung staubarm TRGS 559,
aufgenommene Stoffe sammeln, einschl. Transport zur Verwertungs- oder Entsorgungsstelle. Vergütung der Entsorgung übernimmt AN.
Menge: 115,000 m2
Leistungsbereichkatalog: 084

**2.3.110 Bodenbelag Zementestrich abbrechen D 5,5 cm**
Abbruch des Bodenbelages aus Zementestrich, unbewehrt, als Verbundestrich, ohne Beläge und Beschichtungen, im Rahmen einer Teilabbruchmaßnahme, nicht schadstoffbelastet,
Abfall ist nicht gefährlich, Werte gemäß Ersatzbaustoffverordnung 2023 sind eingehalten, Charakterisierung gemischter Bauschutt Klasse RC-1 nach EBV 2023, Anlage 1, Tabelle 1,
Abbruchdicke '5,5' cm,
Wichte des Abbruchstoffes DIN EN 1991-1-1 20 kN/m3, Ausführung innerhalb des Bauwerks,
Abbruch von Hand/mit handgeführten Kleingeräten, Ausführung staubarm TRGS 559,
aufgenommene Stoffe sammeln, einschl. Transport zur Verwertungs- oder Entsorgungsstelle. Vergütung der Entsorgung übernimmt AN.
Menge: 195,000 m2
Leistungsbereichkatalog: 084

**2.3.120 Bodenbelag Zementestrich abbrechen D 6 cm**
Abbruch des Bodenbelages aus Zementestrich, unbewehrt, als Verbundestrich, einschl. Beschichtung, einseitig, im Rahmen einer Teilabbruchmaßnahme, nicht schadstoffbelastet,
Abfall ist nicht gefährlich, Werte gemäß Ersatzbaustoffverordnung 2023 sind eingehalten, Charakterisierung gemischter Bauschutt Klasse RC-1 nach EBV 2023, Anlage 1, Tabelle 1,
Abbruchdicke '6' cm,
Wichte des Abbruchstoffes DIN EN 1991-1-1 20 kN/m3, Ausführung innerhalb des Bauwerks,
Abbruch von Hand/mit handgeführten Kleingeräten, Ausführung staubarm TRGS 559,
aufgenommene Stoffe sammeln, einschl. Transport zur Verwertungs- oder Entsorgungsstelle. Vergütung der Entsorgung übernimmt AN.
Menge: 142,000 m2
Leistungsbereichkatalog: 084

**2.3.130 Bodenbelag Gussasphaltestrich abbrechen D 2cm**
Abbruch des Bodenbelages aus Gussasphaltestrich, als Verbundestrich, ohne Beläge und Beschichtungen, im Rahmen einer Teilabbruchmaßnahme, nicht schadstoffbelastet,
Abbruchdicke '2' cm,
Wichte des Abbruchstoffes DIN EN 1991-1-1 20 kN/m3, Ausführung innerhalb des Bauwerks,
Abbruch von Hand/mit handgeführten Kleingeräten, Ausführung staubarm TRGS 559,
aufgenommene Stoffe sammeln, einschl. Transport zur Verwertungs- oder Entsorgungsstelle. Vergütung der Entsorgung übernimmt AN.
Menge: 90,000 m2
Leistungsbereichkatalog: 084

**2.3.140 Bodenbelag Gussasphaltestrich abbrechen D 3 cm**
Abbruch des Bodenbelages aus Gussasphaltestrich, als Verbundestrich, ohne Beläge und Beschichtungen, im Rahmen einer Teilabbruchmaßnahme, nicht schadstoffbelastet,
Abbruchdicke '3' cm,
Wichte des Abbruchstoffes DIN EN 1991-1-1 20 kN/m3, Ausführung innerhalb des Bauwerks,
Abbruch von Hand/mit handgeführten Kleingeräten, Ausführung staubarm TRGS 559,
aufgenommene Stoffe sammeln, einschl. Transport zur Verwertungs- oder Entsorgungsstelle. Vergütung der Entsorgung übernimmt AN.
Menge: 165,000 m2
Leistungsbereichkatalog: 084

**2.3.150 Bodenbelag Gussasphaltestrich abbrechen D 4 cm**
Abbruch des Bodenbelages aus Gussasphaltestrich, als Verbundestrich, ohne Beläge und Beschichtungen, im Rahmen einer Teilabbruchmaßnahme, nicht schadstoffbelastet,
Abbruchdicke '4' cm,
Wichte des Abbruchstoffes DIN EN 1991-1-1 20 kN/m3, Ausführung innerhalb des Bauwerks,
Abbruch von Hand/mit handgeführten Kleingeräten, Ausführung staubarm TRGS 559,
aufgenommene Stoffe sammeln, einschl. Transport zur Verwertungs- oder Entsorgungsstelle. Vergütung der Entsorgung übernimmt AN.
Menge: 345,000 m2
Leistungsbereichkatalog: 084

**2.3.160 Fußbodendämmung PS-Hartschaum abbrechen**
Abbruch der Fußbodendämmung, Dämmschicht aus Polystyrol-Hartschaum, als Platte, lose verlegt, im Rahmen einer Teilabbruchmaßnahme, nicht schadstoffbelastet, Wichte des Abbruchstoffes DIN EN 1991-1-1 0,3 kN/m3,
Abbruchdicke '2' cm,
Ausführung innerhalb des Bauwerks,
Abbruch von Hand/mit handgeführten Kleingeräten, Ausführung staubarm TRGS 559,
aufgenommene Stoffe sammeln, einschl. Transport zur Verwertungs- oder Entsorgungsstelle. Vergütung der Entsorgung übernimmt AN..
Menge: 520,000 m2
Leistungsbereichkatalog: 084

**2.3.170 Fußbodendämmung Perlit abbrechent D 2 cm**
Abbruch der Fußbodendämmung, Dämmschicht aus Perlit, im Rahmen einer Teilabbruchmaßnahme, nicht schadstoffbelastet,
Abbruchdicke '2' cm,
Ausführung innerhalb des Bauwerks,
Abbruch von Hand/mit handgeführten Kleingeräten, Ausführung staubarm TRGS 559,
aufgenommene Stoffe sammeln, einschl. Transport zur Verwertungs- oder Entsorgungsstelle. Vergütung der Entsorgung übernimmt AN.
Menge: 271,000 m2
Leistungsbereichkatalog: 084

**2.3.180 Entfernung von Bodenbelag mit asbesthaltigen Kleber**
Rückstandsfreie Entfernung des asbesthaltigen
Bodenbelagskleber inkl. PVC-Bodenbelag gemäß TRGS 519,
Nr. 14 "Umfangreiche Arbeiten an schwachgebundenem
Asbest"

Stärke PVC-Bodenbelag
Stärke Bodenbelagskleber max. 10 mm

Vorgeschlagene Vorgehensweise:
* Abschottung des Arbeitsbereiches (s. sep. Pos.)
* Aufstellen einer Unterdruckanlage zur Gewährleistung
eines
ausreichenden Unterducks im Schwarzbereich (s. sep.
Pos.)
* Zugang über 4-Kammer-Personenschleuse (s. sep. Pos.)
* ggfs. Ausschleusen über die 2-Kammer-
Materialschleuse
(s. sep. Pos.) alternativ Lagern im
Sanierungsbereich,
Reinung nach Fertigstellung, Abtransport nach
erfolgreicher
Freimessung
* staubarmes Arbeiten (angepasste Befeuchtung)
* Rückstandsfreies Entfernen des asbesthaltigen
Bodenbelagklebers inkl. darüberliegendem PVC-
Bodenbelag,
alternativ mittels geeignetem BT-Verfahren
* Nacharbeiten der Ränder
* Staubdichtes Verpacken der ausgebauten Bauteile in
zugelassene Behältnisse (z. B. Big Bags für
Asbestabfälle)
* Arbeitsbereich mit einem nach TRGS 519, Nr. 7.1
geeigneten ortsveränderlichen Entstauber
(Industriesauger
Filterkategorie H) absaugen bzw. feucht reinigen.
* Visuelle Kontrolle durch die BÜ
* Freimessung (s. sep. Pos.)
* Abbauen und Entsorgen der Abschottungen (s. sep. Pos.
)

Umfang:
EG Raum 104
1.OG Raum 201
2.OG Raum 212+ 213
Menge: 85,000 m2

**2.3.190 Beseitigung asbesthaltige Baustoffe**
Beseitigung asbesthaltige Bodenbelagskleber

Abfallschlüssel nach Abfallverzeichnisverordnung:
AVV-Nr.: 170605* asbesthaltige Baustoffe, gefährlicher
Abfall

Inkl. aus Bereitstellungslager des AN aufnehmen, laden,
mittels LKW des AN zur Entsorgungsanlage abfahren und
gemäß der Vorgaben der Anlagenbetreiber abladen.
Behälter und Behältergröße sowie Transportentfernung
in Abhängigkeit der durch den AN gewählten Entsorgung.

Die Kosten der Abfallentsorgung sind einzurechnen.
Menge: 1,700 t

**2.3.200 Bodenbelag PVC-Bodenbelag abbrechen**
Abbruch von Bodenbelag aus PVC, im Rahmen einer Teilabbruchmaßnahme, geklebt, Wichte des Abbruchstoffes DIN EN 1991-1-1 10 kN/m3,
Abbruchdicke '0,5' cm,
Ausführung innerhalb des Bauwerks,
Abbruch von Hand/mit handgeführten Kleingeräten, Ausführung staubarm TRGS 559,
aufgenommene Stoffe sammeln, einschl. Transport zur Verwertungs- oder Entsorgungsstelle. Vergütung der Entsorgung übernimmt AN.
Menge: 585,000 m2
Leistungsbereichkatalog: 084

**2.3.210 Bodenbelag Linoleum abbrechen**
Abbruch von Bodenbelag aus Linoleum, im Rahmen einer Teilabbruchmaßnahme, nicht schadstoffbelastet, geklebt, Wichte des Abbruchstoffes DIN EN 1991-1-1 10 kN/m3,
Abbruchdicke '0,5' cm,
Ausführung innerhalb des Bauwerks,
Abbruch von Hand/mit handgeführten Kleingeräten, Ausführung staubarm TRGS 559,
aufgenommene Stoffe sammeln, einschl. Transport zur Verwertungs- oder Entsorgungsstelle. Vergütung der Entsorgung übernimmt AN.
Menge: 11,500 m2
Leistungsbereichkatalog: 084

**2.3.220 Bodenbelag Fliese/Pl. D bis 10mm abbrechen**
Abbruch des Bodenbelages, aus Steinzeugfliesen, kleinformatig, Dicke bis 10 mm, im Rahmen einer Teilabbruchmaßnahme, nicht schadstoffbelastet,
Abfall ist nicht gefährlich, Werte gemäß Ersatzbaustoffverordnung 2023 sind eingehalten, Charakterisierung gemischter Bauschutt Klasse RC-1 nach EBV 2023, Anlage 1, Tabelle 1, Wichte des Abbruchstoffes DIN EN 1991-1-1 20 kN/m3, Ausführung innerhalb des Bauwerks,
Abbruch von Hand/mit handgeführten Kleingeräten, Ausführung staubarm TRGS 559,
aufgenommene Stoffe sammeln, einschl. Transport zur Verwertungs- oder Entsorgungsstelle. Vergütung der Entsorgung übernimmt AN.
Menge: 75,000 m2
Leistungsbereichkatalog: 084

**2.3.230 Bodenbelag Asphaltpl. D bis 10mm abbrechen**
Abbruch des Bodenbelages, aus Asphaltplatten, kleinformatig, Dicke bis 30 mm, im Rahmen einer Teilabbruchmaßnahme,
Abfall ist nicht gefährlich, Werte gemäß Ersatzbaustoffverordnung 2023 sind eingehalten, Wichte des Abbruchstoffes DIN EN 1991-1-1 20 kN/m3, Ausführung innerhalb des Bauwerks,
Abbruch von Hand/mit handgeführten Kleingeräten, Ausführung staubarm TRGS 559,
aufgenommene Stoffe sammeln, einschl. Transport zur Verwertungs- oder Entsorgungsstelle. Vergütung der Entsorgung übernimmt AN.
Menge: 80,000 m2
Leistungsbereichkatalog: 084

**2.3.240 Massivholzparkett Holz/Holzwerkstoff abbrechen**
Abbruch von Belag aus Massivholzparkett aus Holz/Holzwerkstoff, vollflächig verklebt, im Rahmen einer Teilabbruchmaßnahme, nicht schadstoffbelastet,
Abfall ist nicht gefährlich, Altholzkategorie A I,
Abbruchdicke '1,2' cm,
Wichte des Abbruchstoffes DIN EN 1991-1-1 7,5 kN/m3, Ausführung innerhalb des Bauwerks,
Abbruch von Hand/mit handgeführten Kleingeräten, Ausführung staubarm TRGS 559,
aufgenommene Stoffe sammeln, einschl. Transport zur Verwertungs- oder Entsorgungsstelle. Vergütung der Entsorgung übernimmt AN.
Menge: 110,000 m2
Leistungsbereichkatalog: 084

**2.3.250 Boden Pappe abbrechen**
Abbruch der Abdichtung auf Boden, Pappe, im Rahmen einer Teilabbruchmaßnahme, nicht schadstoffbelastet,
Abfall ist nicht gefährlich,
Abbruch von Hand/mit handgeführten Kleingeräten, Ausführung staubarm TRGS 559, Ausführung innerhalb des Bauwerks,
aufgenommene Stoffe sammeln,  einschl. Transport zur Verwertungs- oder Entsorgungsstelle. Vergütung der Entsorgung übernimmt AN.
Menge: 375,000 m2
Leistungsbereichkatalog: 084
DIN276_08: 394
DIN276_18: 394

**2.3.260 Fliesensockel H 70mm Fliese/Pl. D bis 10mm abbrechen**
Abbruch von Fliesen/Platten an Sockel, Höhe 70 mm, aus Steinzeugfliesen, kleinformatig, Dicke bis 10 mm, im Rahmen einer Teilabbruchmaßnahme, nicht schadstoffbelastet,
Abfall ist nicht gefährlich, Werte gemäß Ersatzbaustoffverordnung 2023 sind eingehalten, Charakterisierung gemischter Bauschutt Klasse RC-1 nach EBV 2023, Anlage 1, Tabelle 1, Wichte des Abbruchstoffes DIN EN 1991-1-1 20 kN/m3, Ausführung innerhalb des Bauwerks,
Abbruch von Hand/mit handgeführten Kleingeräten, Ausführung staubarm TRGS 559,
aufgenommene Stoffe sammeln, einschl. Transport zur Verwertungs- oder Entsorgungsstelle. Vergütung der Entsorgung übernimmt AN.
Menge: 950,000 m
Leistungsbereichkatalog: 084

**2.3.270 Sockelleiste Holz/Holzwerkstoff B/H 5/60mm abbrechen**
Abbruch der Sockelleiste aus Holz/Holzwerkstoff, Querschnitt B/H 5/60 mm, genagelt, im Rahmen einer Teilabbruchmaßnahme, nicht schadstoffbelastet,
Abfall ist nicht gefährlich, Altholzkategorie A I, Wichte des Abbruchstoffes DIN EN 1991-1-1 7,5 kN/m3, Ausführung innerhalb des Bauwerks,
Abbruch von Hand/mit handgeführten Kleingeräten, Ausführung staubarm TRGS 559,
aufgenommene Stoffe sammeln, einschl. Transport zur Verwertungs- oder Entsorgungsstelle. Vergütung der Entsorgung übernimmt AN.
Menge: 850,000 m
Leistungsbereichkatalog: 084
DIN276_08: 394
DIN276_18: 394

**2.3.280 Abfall nicht gefährlich nicht schadstoffbelastet**
Sonstige Bau- und Abbruchabfälle,
nicht gefährlich,
nicht schadstoffbelastet, abbrechen
auf Baustelle lagernd, in Behälter AN laden, einschl. Transport zur Verwertungs- oder Entsorgungsstelle. Vergütung der Entsorgung übernimmt AN.
Menge: 500,000 kg
Leistungsbereichkatalog: 087
DIN276_08: 396
DIN276_18: 396

#### ABSCHNITT 2.4 DECKEN

**2.4.10 Deckenbekleidung Holz abbrechen D 6,5 cm**
Abbruch der Deckenbekleidung aus Holz einschl. Unterkonstruktion, im Rahmen einer Teilabbruchmaßnahme, Wichte des Abbruchstoffes DIN EN 1991-1-1 7,5 kN/m3,
Abbruchdicke '6,5' cm,
Ausführung innerhalb des Bauwerks,
Abbruch von Hand/mit handgeführten Kleingeräten, Ausführung staubarm TRGS 559,
aufgenommene Stoffe sammeln, einschl. Transport zur Verwertungs- oder Entsorgungsstelle. Vergütung der Entsorgung übernimmt AN.
Menge: 110,000 m2
Leistungsbereichkatalog: 084

**2.4.20 Deckenbekleidung Holz abbrechen D 8,2 cm**
Abbruch der Deckenbekleidung aus Holz einschl. Unterkonstruktion, im Rahmen einer Teilabbruchmaßnahme, Wichte des Abbruchstoffes DIN EN 1991-1-1 7,5 kN/m3,
Abbruchdicke '8,2' cm,
Ausführung innerhalb des Bauwerks, Arbeitshöhe
Abbruch von Hand/mit handgeführten Kleingeräten, Ausführung staubarm TRGS 559,
aufgenommene Stoffe sammeln, einschl. Transport zur Verwertungs- oder Entsorgungsstelle. Vergütung der Entsorgung übernimmt AN.
Menge: 160,000 m2
Leistungsbereichkatalog: 084

**2.4.30 Deckenbekleidung Holz abbrechen D 7,2 cm**
Abbruch der Deckenbekleidung aus Holz,einschl. Unterkonstrutktion, im Rahmen einer Teilabbruchmaßnahme, Wichte des Abbruchstoffes DIN EN 1991-1-1 7,5 kN/m3,
Abbruchdicke '7,2' cm,
Ausführung innerhalb des Bauwerks,
Abbruch von Hand/mit handgeführten Kleingeräten, Ausführung staubarm TRGS 559,
aufgenommene Stoffe sammeln, einschl. Transport zur Verwertungs- oder Entsorgungsstelle. Vergütung der Entsorgung übernimmt AN.
Menge: 55,000 m2
Leistungsbereichkatalog: 084

**2.4.40 Deckenbekleidung Holz abbrechen D 3,2 cm**
Abbruch der Deckenbekleidung aus Holz einschl. Unterkonstrutktion, im Rahmen einer Teilabbruchmaßnahme, Wichte des Abbruchstoffes DIN EN 1991-1-1 7,5 kN/m3,
Abbruchdicke '3,2' cm,
Ausführung innerhalb des Bauwerks,
Abbruch von Hand/mit handgeführten Kleingeräten, Ausführung staubarm TRGS 559, einschl. Transport zur Verwertungs- oder Entsorgungsstelle. Vergütung der Entsorgung übernimmt AN.
Menge: 16,500 m2
Leistungsbereichkatalog: 084

**2.4.50 Putz Decke abbrechen nicht schadstoffbelastet**
Abbruch von Putz an Decke, Gips-Putzmörtel, ohne Putzträger, im Rahmen einer Teilabbruchmaßnahme, nicht schadstoffbelastet, Wichte des Abbruchstoffes DIN EN 1991-1-1 13 kN/m3,
Abbruchdicke '2' cm,
Ausführung innerhalb des Bauwerks, Arbeitshöhe bis 3 m,
Abbruch von Hand/mit handgeführten Kleingeräten, Ausführung staubarm TRGS 559,
aufgenommene Stoffe sammeln, einschl. Transport zur Verwertungs- oder Entsorgungsstelle. Vergütung der Entsorgung übernimmt AN.
Menge: 50,000 m2
Leistungsbereichkatalog: 084

**2.4.60 Entfernen Tapezierung Papierwandbekl. einlagig**
Entfernen der Tapezierung aus Papierwandbekleidung für nachträgliche Behandlung, mehrfach beschichtet, strukturiert, einlagig, einschl. Tapetenunterlage, nicht schadstoffbelastet, von Decken.
Arbeitshöhe bis 3,50 m, einschl. Transport zur Verwertungs- oder Entsorgungsstelle. Vergütung der Entsorgung übernimmt AN.
Menge: 650,000 m2
Leistungsbereichkatalog: 084

### BEREICH 3 RÜCKBAU TECHNIK

#### ABSCHNITT 3.1 ABBRUCH UND DEMONTAGEARBEITEN ELEKTROINSTALLATION

*Hinweis: Vorbemerkungen*
Vorbemerkungen

Nachfolgend aufgeführten Bauteile der
Bestandselektroanlage sind zu demontieren.

Sämtliche Komponenten der Altanlage einschl.
Leitungsnetz und Leitungsführungssysteme
sind zu demontieren..

Die Altkomponenten sind arbeitstägig aus dem
Gebäude zu entfernen. Alle hierfür notwendigen
Leistungen und Entsorgungskosten sind in die
Einheitspreise mit einzukalkulieren.

Nachweise über die Eignung des eingeschalteten
Beseitigungsunternehmens und über die ordnungsgemäße
Entsorgung sind dem Auftraggeber vorzulegen.

Demontage der vorhandenen Schaltschränke und Elektroins
tallatio

Die allgemeinen Sicherheitsregeln sind zu beachten.
Verteilungen sind komplett spannungsfrei zuschalten.
Sämtliche elektrischen Einspeisungen oder Abgänge sind
auf  Spannunsgsfreiheit zu prüfen.

Kabel und Leitungen welche nicht  frei geschaltet werde
n können
sind zu isolieren zu beschriften und der Bauleitung zu
melden.

Das Gebäude wird komplett eingerüstet.
Sämtliche Demontagearbeiten der Blitzschutzanlage
kann über das Gerüst erfolgen.
Die Nutzung des Gerüstet erfolgt nach Absprache mit der
Bauleitung
auf eigene Gefahr

**3.1.10 Demontage Hauptverteilung**
Demontage Hauptverteilung
- AP  5 feldrig

Größe
(Höhe x Breite x Tiefe)
1400x1300x200 mm

-Bestückt mit

1 Stk - Zählerfeld
4 Stk - Verteilerfeld

1 Stk - Hauptschalter 100 A, 3pol
9 Stk  - Sicherungslasttrennschalter, D02/35A, 3posll
10 - Stk - Fehlerstromschutzschalter, 40A / 0,03A, 4pol
55 Stk - Leitungsschutzschalter 16A B, 1 pol
7 Stk - Leitungsschutzschalter 16A B, 3 pol
1 Stk - Wochenzeitschaltuhr
1 Stk - Überspannungsschutz, 4 pol

- Freischalten der  Kabel und Leitungen
- gegen Wiedereinschalten sichern,
- beidseitig abklemmen
- demontieren und fachgerechtes Entsorgen

einschl. Klemm- und Anschlußmaterial
Menge: 1,000 St

**3.1.20 Demontage Unterverteilung EDV Raum**
Demontage Unterverteilung EDV Raum
- AP

Größe
(Höhe x Breite x Tiefe)
650x500x160 mm

Bestückt mit

1 Stk - Hauptschalter 63 A, 3pol
33 Stk  - FI  LS 16/30 mA, 2 pol
1 Stk - Überspannungsschutz, 4 pol

- Freischalten der  Kabel und Leitungen
- gegen Wiedereinschalten sichern,
- beidseitig abklemmen
- demontieren und fachgerechtes Entsorgen

einschl. Klemm- und Anschlußmaterial
Menge: 1,000 St

**3.1.30 Demontage Unterverteilung Sprechanlage**
Demontage  Unterverteilung Sprechanlage

Größe
(Höhe x Breite x Tiefe)
500x300x160 mm

Bestückt mit

5 Stk - Netzteil / Umschaltgeräte

- Freischalten der  Kabel und Leitungen
- beidseitig abklemmen
- demontieren und fachgerechtes Entsorgen

einschl. Klemm- und Anschlußmaterial
Menge: 1,000 St

**3.1.40 Demontage Stockwerksverteilung**
Demontage Etagenverteilung
in UP Ausführung
1 feldrig, 3 Reihig

(Höhe x Breite x Tiefe)
630x350x100 mm

Bestückt mit

1 Stk - Hauptschalter 63 A, 3pol
1 Stk - Überspannungsschutz, 4 pol
4 Stk - Stromstoßrelais 230V 1S, 16A
12 Stk  - LS 16A, 1 pol

- Freischalten der  Kabel und Leitungen
- gegen Wiedereinschalten sichern,
- beidseitig abklemmen
- demontieren und fachgerechtes Entsorgen

einschl. Klemm- und Anschlußmaterial
Menge: 8,000 St

**3.1.50 Demontge Installations- und Brüstungskanäle bis 110 x 160mm,**
Demontage Installations- und Brüstungskanäle,
Blech bis 110 x 160mm,

einschl. Befestigungsmaterial
demontieren und fachgerecht Entsorgen
Menge: 200,000 m

**3.1.60 Demontage Installationskanäle PVC 60 x 60 bis 60 x 100mm**
Demontage Installationskanäle
PVC 60 x 60  bis  60 x 100mm,

einschl. Befestigungsmaterial
demontieren und fachgerecht Entsorgen
Menge: 30,000 m

**3.1.70 Demontage Installationskanäle PVC 20 x 30 bis 40 x 60mm,**
Demontage Installationskanäle
PVC 20 x 30  bis  40 x 60mm,

einschl. Befestigungsmaterial
demontieren und fachgerecht Entsorgen
Menge: 250,000 m

**3.1.80 Demontage Installationsrohre, PVC oder Alu Größe M40 bis M50**
Demontage Installationsrohre,
Größe M40 bis M50

einschl. Befestigungsmaterial
demontieren und fachgerecht Entsorgen
Menge: 50,000 m

**3.1.90 Demontage Installationsrohre, PVC oder Alu Größe M16 bis M32**
Demontage Installationsrohre
PVC oder Alu
Größe M16 bis M32

einschl. Befestigungsmaterial
demontieren und fachgerecht Entsorgen
Menge: 50,000 m

**3.1.100 Demontage Konsolen für BR Kanal aus Stahlblech**
Demontage Konsolen
für BR-Kanal 110 160mm

einschl. Befestigungsmaterial
demontieren und fachgerecht Entsorgen
Menge: 90,000 St

**3.1.110 Demontage von Kabelrinnen 200 - 300 mm**
Demontage von Kabelrinnen
200 - 300 mm

incl. Formteile  und Befestigungsmaterialien
demontieren und fachgerecht Entsorgen
Menge: 80,000 m

**3.1.120 Demontage von Kabelrinnen 400 - 500 mm**
Demontage von Kabelrinnen
400 - 500 mm
incl. Formteile  und Befestigungsmaterialien
demontieren und fachgerecht Entsorgen
Menge: 20,000 m

**3.1.130 Demontage von Deckenstiel mit Ausleger Stiellänge bis 300 mm**
Demontage von Deckenstiel mit Ausleger
Stiellänge bis 300 mm

einschl. Befestigungsmaterial
demontieren und fachgerecht Entsorgen
Menge: 25,000 St

**3.1.140 Demontage von Wandausleger bis 400 mm**
Demontage von Wandausleger
bis 400 mm

einschl. Befestigungsmaterial
demontieren und fachgerecht Entsorgen
Menge: 50,000 St

**3.1.150 Demontage Kabel und Leitungen, 3x1,5m² bis 7x2,5 mm²**
Demontage von Kabel und Leitungen
3x1,5mm² - 7x2,5 mm²
in gemischter Verlegung

bestehend aus:

- Freischalten der Kabel und Leitungen
- beidseitig abklemmen

einschl. Befestigungsmaterial
demontieren und fachgerecht Entsorgen
Menge: 15500,000 m

**3.1.160 Demontage Kabel und Leitungen, 3x4m² bis 5x6 mm²**
Demontage von Kabel und Leitungen
3x4mm² - 5x6 mm²
in gemischter Verlegung

bestehend aus:

- Freischalten der Kabel und Leitungen
- beidseitig abklemmen

einschl. Befestigungsmaterial
demontieren und fachgerecht Entsorgen
Menge: 350,000 m

**3.1.170 Demontage Kabel und Leitungen, 5x10m² bis 5x25 mm²**
Demontage von Kabel und Leitungen
5x10m² bis 5x25 mm²
in gemischter Verlegung

bestehend aus:

- Freischalten der Kabel und Leitungen
- beidseitig abklemmen

einschl. Befestigungsmaterial
demontieren und fachgerecht Entsorgen
Menge: 400,000 m

**3.1.180 Demontage Installationsgeräte a.P./ u.P**
Demontage vorhandener Installationsgeräte

Schalter, Steckdosen und Geräteanschkußdosen
in  a.P. oder u.P. Montage

- Freischalten des Installationsgerätes
- abklemmen

einschl. Befestigungsmaterial
demontieren und fachgerecht entsorgen
Menge: 595,000 St

**3.1.190 Demontage Elektrogerät**
Demontage vorhandenes

- Elektrogerät (Hupe,  Blitzleuchte, Uhr o.ä),

- Freischalten
- abklemmen

einschl. Befestigungsmaterial
demontieren und fachgerecht entsorgen
Menge: 20,000 St

**3.1.200 Demontage Gerätedose in UP Ausführung Hohlwand und Mauerwerk**
Demontage vorhandener Gerätedosen
aus PVC in UP Ausführung (Hohlwand und Mauerwerk)

einschl. Befestigungsmaterial
demontieren und fachgerecht entsorgen
Menge: 350,000 St

**3.1.210 Demontage Abzweigdose**
Demontage vorhandener Abzweigdose

in a.P. oder u.P. Montage

- Freischalten
- abklemmen

einschl. Befestigungsmaterial
demontieren und fachgerecht entsorgen
Menge: 185,000 St

**3.1.220 Demontage Installationsgehäuse**
Demontage vorhandenem Installtionsgehäuse
Größe 200x300mm
aus PVC  mit integrierter Steuerung

- Freischalten
- abklemmen

einschl. Befestigungsmaterial
demontieren und fachgerecht entsorgen
Menge: 5,000 St

**3.1.230 Demontage Prösenzmelder**
Demontage vorhandener Installationsgeräte

Präsenzmelder  a.P. oder u.P. Montage

- Freischalten des Installationsgerätes
- abklemmen

einschl. Befestigungsmaterial
demontieren und fachgerecht entsorgen
Menge: 52,000 St

**3.1.240 Demontage Gerätedosen Kanalmontage**
Demontage vorhandener Gerätedosen
aus PVC in Kanalmontage

einschl. Befestigungsmaterial
demontieren und fachgerecht entsorgen
Menge: 310,000 St

**3.1.250 Demontage Einbauleuchten von 1x36W bis 2x58W**
Demontage vorhandener
Einbauleuchten und Leuchtmittel
von 1x36W bis 2x58W

- Freischalten der Leuchte
- abklemmen

einschl. Befestigungsmaterial
demontieren und fachgerecht entsorgen
Menge: 25,000 St

**3.1.260 Demontage FR-Leuchten von 1x36W bis 2x58W**
Demontage vorhandener
FR-Anbauleuchte und Leuchtmittel
von 1x36W bis 2x58W

- Freischalten der Leuchte
- abklemmen

einschl. Befestigungsmaterial
demontieren und fachgerecht entsorgen
Menge: 20,000 St

**3.1.270 Demontage Anbauleuchte von 1x36W bis 2x58W**
Demontage vorhandener
Anbauleuchte und Leuchtmittel
von 1x36W bis 2x58W

- Freischalten der Leuchte
- abklemmen

einschl. Befestigungsmaterial
demontieren und fachgerecht entsorgen
Menge: 155,000 St

**3.1.280 Demontage Pendelleuchten von 1x36W bis 2x58W**
Demontage vorhandener
Pendelleuchten und Leuchtmittel
von 1x36W bis 2x58W

- Freischalten der Leuchte
- abklemmen

einschl. Befestigungsmaterial
demontieren und fachgerecht entsorgen
Menge: 135,000 St

**3.1.290 Demontage NV-Einbaudownlight**
Demontage vorhandener
NV-Einbaudownlight mit Trafo
und Leuchtmittel

- Freischalten der Leuchte
- abklemmen

einschl. Befestigungsmaterial
demontieren und fachgerecht entsorgen
Menge: 25,000 St

**3.1.300 Demontage Anbauleuchte von 1x18W bis 2x18W**
Demontage vorhandener
Anbauleuchte und Leuchtmittel
von 1x18W bis 2x18W

- Freischalten der Leuchte
- abklemmen

einschl. Befestigungsmaterial
demontieren und fachgerecht entsorgen
Menge: 16,000 St

**3.1.310 Demontage Ableitung von Rd 8 bis Rd10**
Demontage der vorhandenen
Blitzschutz Gebäudeableitung
in AP Montage
von Rd 8 bis Rd10

einschl. Befestigungsmaterial
demontieren und fachgerecht entsorgen
Menge: 90,000 m

**3.1.320 Demontage Fangeinrichtung von Rd 8 bis Rd10**
Demontage der vorhandenen
Blitzschutz Fangeinrichtung
in Flachdachmontage
von Rd 8 bis Rd10

einschl. Befestigungsmaterial und Betonhalter
demontieren und fachgerecht entsorgen
Menge: 145,000 m

**3.1.330 Demontage Fangstange bis 1500mm**
Demontage der vorhandenen
Blitzschutz Fangstange
in Flachdachmontage mit Betonhalterung
bis 1500mm Länge

einschl. Befestigungsmaterial
demontieren und fachgerecht entsorgen
Menge: 2,000 St

**3.1.340 Demontage Stahlkonstruktionsanschluß**
Stahlkonstruktionsanschluß
mit Anschlußleitung bis 1,5m

einschl. Befestigungsmaterial
demontieren und fachgerecht entsorgen
Menge: 20,000 St

**3.1.350 Demontage Potentialausgleichschiene 100A**
Demontage Potentialausgleichschiene 100A

- abklemmen

einschl. Befestigungsmaterial
demontieren und fachgerecht entsorgen
Menge: 4,000 St

**3.1.360 Demontage Erdungsanschluß**
Demontage Erdungsanschluß

- abklemmen
- Band- oder Erdungschelle entfernen

einschl. Befestigungsmaterial
demontieren und fachgerecht entsorgen
Menge: 10,000 St

**3.1.370 Demontage Kabel und Leitungen, 1x4mm² - 1x10 mm²**
Demontage von Kabel und Leitungen
1x4mm² - 1x10 mm²
in gemischter Verlegung

bestehend aus:

- Freischalten der Kabel und Leitungen
- beidseitig abklemmen

einschl. Befestigungsmaterial
demontieren und fachgerecht Entsorgen
Menge: 35,000 m

**3.1.380 Demontage Sprechstelle AP**
Demontage vorhandenem Aussensprechstelle
mit Transponderfeld in AP Montage

- Freischalten
- abklemmen

einschl. Befestigungsmaterial
demontieren und fachgerecht entsorgen
Menge: 2,000 St

**3.1.390 Demontage Schwachstromltg bis 10 x 2 x 0,8**
Demontage von Kabel und Leitungen
bis 10 x 2 x 0,8
in gemischter Verlegung

bestehend aus:

- Freischalten der Kabel und Leitungen
- beidseitig abklemmen

einschl. Befestigungsmaterial
demontieren und fachgerecht Entsorgen
Menge: 150,000 m

**3.1.400 Demontage Installationsgehäuse**
Demontage vorhandenem Installtionsgehäuse
Größe 200x300mm
aus PVC  mit integrierter Steuerung

- Freischalten
- abklemmen

einschl. Befestigungsmaterial
demontieren und fachgerecht entsorgen
Menge: 2,000 St

**3.1.410 Demontage Datenschrank Aktiv**
Demontage Datenschrank

mit Sockel 42HE
bestückt mit Rück- und Seitenwand sowie
Glasschwenkstür

Ausgebaut mit

5 Stk - Kabelabfangpanels 1HE
20 Stk -  Kabelführungsbügel
4 Stk - EDV-Kompononten (Hub, Switch, Router o.a.) 1HE
1 Stk -  Erdungsanschluß
2 Stk - Spannungsanschlüsse

- abklemmen

einschl. Befestigungsmaterial
demontieren und fachgerecht entsorgen
Menge: 1,000 St

**3.1.420 Demontage Datenschrank Passiv**
Demontage Datenschrank

mit Sockel 42HE
bestückt mit Rück- und Seitenwand sowie
Glasschwenkstür

Ausgebaut mit

7 Stk - Kabelabfangpanels 1HE
2Stk -  Kabelführungsbügel
10 Stk -Patcxhpannel 24 Port, cat 5, 1HE
1 Stk -  Erdungsanschluß
2 Stk - Spannungsanschlüsse

- abklemmen

einschl. Befestigungsmaterial
demontieren und fachgerecht entsorgen
Menge: 1,000 St

**3.1.430 Demontage Patchkabel**
Demontage Patchkabel
2xRJ45, cat 5

Länge 1m

demontieren und fachgerecht entsorgen
Menge: 50,000 St

**3.1.440 Demontage EDV-Anschlußdose**
Demontage vorhandener  Installationsberäte

EDV-Anschlußdose 2xRJ45 Cat 5
einschl. Rahmen und Abdeckung
in  a.P. oder u.P. Montage

- abklemmen

einschl. Befestigungsmaterial
demontieren und fachgerecht entsorgen
Menge: 118,000 St

**3.1.450 Demontage Datenkabel**
Demontage von Datenkabel
4x2xAWG27
in gemischter Verlegung

bestehend aus:

- beidseitig abklemmen

einschl. Befestigungsmaterial
demontieren und fachgerecht Entsorgen
Menge: 11500,000 m

**3.1.460 Entfernen von quecksilberhaltigen Bauteilen**
Entfernen von quecksilberhaltigen Bauteilen z.B.

- LR Leuchtstoffröhren von 1x36 W bis 2x58W

Bruchfrei entfernen, verpacken, separat einlagern und
auf die Bereitstellungsfläche verbringen.

Arbeitshöhe bis 3,00 m
Menge: 50,000 St

**3.1.470 Beseitigung Leuchtstoffröhren, quecksilberhalt. Abfälle; AVV-Nr.: 2001**
Beseitigung Leuchtstoffröhren und andere
quecksilberhaltige Abfälle

Abfallschlüssel nach Abfallverzeichnisverordnung:
AVV-Nr.: 200121* Leuchtstoffröhren und andere
quecksilberhaltige Abfälle, gefährlicher Abfall

Inkl. aus Bereitstellungslager des AN aufnehmen, laden,
mittels LKW des AN zur Entsorgungsanlage abfahren und
gemäß der Vorgaben der Anlagenbetreiber abladen.
Behälter und Behältergröße sowie Transportentfernung
in Abhängigkeit der durch den AN gewählten Entsorgung.

Die Kosten der Abfallentsorgung sind einzurechnen.
Menge: 100,000 kg

#### ABSCHNITT 3.2 ABBRUCH UND DEMONTAGEARBEITEN HLS

*Hinweis: ABBRUCH HEIZUNGSTECHNISCHE INSTALLATIONEN*

*Hinweis: Vorbemerkungen zu Demontage Heizungsanlage*
In dem Gebäude ist eine Heizungsanlage vorhanden, deren Wärmeversorgung über eine bestehende Nahwärmeleitung vom benachbarten Gebäude des Hauptzollamtes Landau erfolgt. Im Heizungsübergaberaum des Gebäudes befinden sich Vorlauf- und Rücklaufverteiler mit jeweils vier Anschlüssen. Jeweils ein Anschluss dient der Einspeisung der Nahwärmeversorgung, die übrigen Anschlüsse versorgen die 3 Heizungsgruppen Ost, West und Kellerräume des Bürogebäudes.

Die Heizungsanlage besteht im Wesentlichen aus Stahlrohrleitungen, Heizkörpern, Armaturen sowie Verteilern im Kellergeschoss. Die Demontage erfolgt im Rahmen der Gesamtentkernung des Gebäudes. Sämtliche Anlagenteile einschließlich Befestigungen, Halterungen, Armaturen und Anschlussleitungen sind vollständig auszubauen.

Beheizt wird das Gebäude mit 156 Plattenheizkörpern und 16 Gliederheizkörper, die überwiegend in Fensternischen eingebaut worden sind.

Vor Beginn der Demontage sind die Heizungsanlagen fachgerecht außer Betrieb zu nehmen und vollständig zu entleeren. Restmengen des Heizungswassers sind aufzunehmen und ordnungsgemäß zu entsorgen.

Anfallende Materialien sind nach Stoffarten getrennt zu erfassen, gegebenenfalls zwischenzulagern, abzutransportieren und einer ordnungsgemäßen Verwertung oder Entsorgung zuzuführen.

Sämtliche Kosten für Ausbau, Aufnahme, Zwischenlagerung, Verladung, Transport und Entsorgung sind in die Einheitspreise einzukalkulieren und werden nicht gesondert vergütet.

**3.2.10 Entleerung bestehende Heizungsanlage**
wie diese in den Vorbemerkungen beschrieben worden ist. Im Wesentlichen bestehend aus:

- 1 Vorlaufverteiler DN 200, L = 1000 mm, mit 4 Heizkreisen
- 1 Rücklaufverteiler DN 200, L = 1000 mm, mit 4 Heizkreisen
- 156 Plattenheizkörpern, 1- und 2-lagig
- 16 Gliederheizkörpern BT 110 mm
- ca. 491 m Rohrleitungen DN 15 - DN 20
- ca. 176 m Rohrleitungen DN 25 - DN 40
- ca. 30 m Rohrleitungen DN 40 - DN 65
-
- Das anfallende Heizungswasser kann in einem Pumpenschacht im Hausanschlussraum eingeleitet und mit einer mobilen Tauchpumpe in das im Kellergeschoss vorhandene Abwassersystem abgepumpt werden.
Menge: 1,000 St

**3.2.20 Abbruch Verteiler aus Stahl**
Abbruch Verteiler, aus Stahl, im Rahmen einer Teilabbruchmaßnahme, nicht schadstoffbelastet, Abfall ist nicht gefährlich, mit 4 Anschlussstutzen, Einzelgewicht über 25 bis 50 kg, Ausführung innerhalb des Bauwerkes, Ausführung im Kellergeschoss, aufgenommene Stoffe sammeln, und auf der Baustelle lagern, Mengenermittlung nach Aufmaß.
Menge: 2,000 St

**3.2.30 Abbruch Plattenheizkörper - aus Stahl**
Abbruch Plattenheizkörper, aus Stahl, im Rahmen einer Teilabbruchmaßnahme, nicht schadtstoffbelastet, Abfall ist nicht gefährlich, Bauhöhe über 500 bis 550 mm, Bautiefe über 75 bis 100 mm, Baulänge über 450 bis 500 mm, Einzelgewicht über 20 bis 50 kg, Ausführung innerhalb des Bauwerks, Ausführung in allen Geschossen, Geräteeinsatz ist möglich, max. Gesamtgewicht der Geräte ohne Beschränkung, aufgenommene Stoffe sammeln, und auf der Baustelle lagern,
Menge: 49,000 St

**3.2.40 Abbruch Plattenheizkörper - aus Stahl**
Wie zuvor beschrieben,
jedoch mit folgenden Eigenschaften:

Baulänge: über 500 bis 600 mm,
Menge: 30,000 St

**3.2.50 Abbruch Plattenheizkörper - aus Stahl**
Wie zuvor beschrieben,
jedoch mit folgenden Eigenschaften:

Baulänge: über 600 bis 700 mm,
Menge: 45,000 St

**3.2.60 Abbruch Plattenheizkörper - aus Stahl**
Wie zuvor beschrieben,
jedoch mit folgenden Eigenschaften:

Baulänge: über 700 bis 800 mm,
Menge: 24,000 St

**3.2.70 Abbruch Plattenheizkörper - aus Stahl**
Wie zuvor beschrieben,
jedoch mit folgenden Eigenschaften:

Baulänge: über 900 bis 1000 mm,
Menge: 7,000 St

**3.2.80 Abbruch Plattenheizkörper - aus Stahl**
Wie zuvor beschrieben,
jedoch mit folgenden Eigenschaften:

Baulänge: über 1650 bis 1750 mm,
Menge: 1,000 St

**3.2.90 Abbruch Gliederheizkörper - aus Stahl mit Asbesthaltige Dichtungen**
Abbruch Gliederheizkörper, aus Stahl, im Rahmen einer Teilabbruchmaßnahme, Bauhöhe über 500 bis 550 mm, Bautiefe über 75 bis 100 mm, Baulänge über 600 bis 700 mm, Einzelgewicht über 20 bis 50 kg, Ausführung innerhalb des Bauwerks, Ausführung in allen Geschossen, aufgenommene Stoffe sammeln, und auf der Baustelle lagern,
Entfernen Rippen-/Gliederheizkörper mit asbesthaltigen
Flachdichtungen gemäß TRGS 519, Nr. 14

Vorgeschlagene Vorgehensweise:
* Abgrenzung des Arbeitsbereiches bzw. Nutzung eines
bereits vorhandenen Sanierungsbereiches
* Entfernung, Trennen der Rohrleitungen von den
Heizkörpern
(z.B. mittels Elektro-Säbelsäge) in sicherem Abstand
zu
den Flanschdichtungen, staubdichtes Abkleben der
Trennstellen.
* Transportieren in den zentralen Schutzbereich und
Zerlegen
der Heizkörper in asbesthaltige und asbestfreie
Materialien (z.B. mittels Elektro-Säbelsäge), in
sicherem
Abstand zu den Flanschdichtungen zwischen den
Rippen/Gliedern
* Alternativ: Staubarme und beschädigungsfreie
Demontage
als Ganzes, um Faserfreisetzung zu minimieren
* Verpacken der ausgebauten Bauteile direkt nach
Ausbau in
geeignete, staubdichte und reißfeste Asbest-Big-Bags
bzw.
Folien
* Arbeitsbereich mit einem nach TRGS 519, 7.1
geeigneten ortsveränderlichen Entstauber
(Industriesauger
Filterkategorie H) absaugen bzw. feucht reinigen.
Menge: 11,000 St

**3.2.100 Abbruch Gliederheizkörper - aus Stahl mit Asbesthaltige Dichtungen**
Wie zuvor beschrieben,
jedoch mit folgenden Eigenschaften:

Baulänge: über 800 bis 900 mm,
Menge: 4,000 St

**3.2.110 Abbruch Gliederheizkörper - aus Stahl mit Asbesthaltige Dichtungen**
Wie zuvor beschrieben,
jedoch mit folgenden Eigenschaften:

Baulänge: über 1100 bis 1200 mm,
Menge: 2,000 St

**3.2.120 Beseitigung asbesthaltige Gliederheizkörper AVV-Nr.: 170605***
Beseitigung asbesthaltige Gliederheizkörper.

Abfallschlüssel nach Abfallverzeichnisverordnung:
AVV-Nr.: 170605* asbesthaltige Baustoffe, gefährlicher
Abfall

Inkl. aus Bereitstellungslager des AN aufnehmen, laden,
mittels LKW des AN zur Entsorgungsanlage abfahren und
gemäß der Vorgaben der Anlagenbetreiber abladen.
Behälter und Behältergröße sowie Transportentfernung
in Abhängigkeit der durch den AN gewählten Entsorgung.

Die Kosten der Abfallentsorgung sind einzurechnen.
Menge: 1,500 t

**3.2.130 Abbruch der Rohrleitung aus Stahl - bis DN 20**
Abbruch der Rohrleitung aus Stahl, Außendurchmesser bis DN 20, im Gebäude, Ausführung in allen Geschossen, Höhe bis 4 m, im Rahmen einer Teilabbruchmaßnahme, nicht schadstoffbelastet, nicht schadstoffbelastet, mittleres Gewicht `3` kN/m, Geräteeinsatz möglich, max. Gesamtgewicht der Geräte ohne Beschränkung, keine Einschränkung, aufgenommene Stoffe sammeln, und auf der Baustelle lagern, Mengeermittlung nach Aufmaß.
Menge: 491,000 m

**3.2.140 Abbruch der Rohrleitung aus Stahl - über DN 20 bis DN 40**
Wie zuvor beschrieben,
jedoch mit folgenden Eigenschaften:

- Nenndurchmesser über DN 20 bis DN 40
Menge: 176,000 m

**3.2.150 Abbruch der Rohrleitung aus Stahl - über DN 40 bis DN 60**
Wie zuvor beschrieben,
jedoch mit folgenden Eigenschaften:

- Nenndurchmesser über DN 40 bis DN 60
Menge: 30,000 m

**3.2.160 Abbruch Armatur Stahl - bis DN 20**
Abbruch der Armatur, aus nichtrostendem Stahl, Außendurchmesser bis 20 mm, im Gebäude, Ausführung in allen Geschossen, Höhe bis 4 m, im Rahmen einer Teilabbruchmaßnahme, nicht schadstoffbelastet,
Abfall ist nicht gefährlich,
Abbruch von Hand/mit handgeführten Kleingeräten,
aufgenommene Stoffe sammeln,
Menge: 4,000 St

**3.2.170 Abbruch Armatur Stahl - über DN 20 bis DN50**
Abbruch der Armatur, aus nichtrostendem Stahl, Außendurchmesser über 20 mm bis 50 mm, im Gebäude, Ausführung in allen Geschossen, Höhe bis 4 m, im Rahmen einer Teilabbruchmaßnahme, nicht schadstoffbelastet,
Abfall ist nicht gefährlich,
Abbruch von Hand/mit handgeführten Kleingeräten,
aufgenommene Stoffe sammeln,
Menge: 8,000 St

**3.2.180 Entfernung der asbesthaltigen Flachdichtungen zwischen Rohrflanschen**
Entfernen von asbesthaltigen Flachdichtungen zwischen
Rohrflanschen gemäß TRGS 519, alternativ Anwendung des
AT1- Verfahrens

Rohrdurchmesser bis DN100

Vorgeschlagene Vorgehensweise:
* Abgrenzung des Arbeitsbereiches bzw. Nutzung eines
bereits vorhandenen Sanierungsbereiches
* Staubdichtes Abkleben der Flanschbereiche
* Trennen der Rohrleitungen (z.B. mittels
Brennschneider,
Säbelsäge) in sicherem Abstand zu den
Flanschdichtungen,
staubdichtes Abkleben der Trennstellen
* Staubdichtes Verpacken der ausgebauten Bauteile in
zugelassene Behältnisse (z. B. Big Bags für
Asbestabfälle)
* Arbeitsbereich mit einem nach TRGS 519, Nr. 7.1
geeigneten ortsveränderlichen Entstauber
(Industriesauger
Filterkategorie H) absaugen bzw. feucht reinigen.

Festlegung der zusammenzufassenden Einheiten (T-Stücke,
Abzweige etc.)  in Abstimmung mit dem AG und in
Abhängigkeit der Vorgaben des Entsorgers.
einschl. Transport zur Verwertungs- oder Entsorgungsstelle. Vergütung der Entsorgung übernimmt AN.
Menge: 100,000 St

*Hinweis: ABBRUCH SANITÄRTECHNISCHE INSTALLATIONEN*

*Hinweis: Vorbemerkungen zu Demontag Sanitäranlage*
Im Gebäude sind Sanitärinstallationen für die Trinkwasserverteilung, Schmutz- und Abwasserentsorgung sowie die zugehörigen Sanitäreinrichtungsgegenstände vorhanden. Die Anlage besteht im Wesentlichen aus Rohrleitungen ohne Wärmedämmungen, Sanitärobjekten sowie einer Abwasserhebeanlage im Kellergeschoss.

Die Rohrleitungen sind teilweise mit älteren Wärmedämmungen aus Mineralwolle versehen.
Die Demontage bzw. die Entfernung dieser schadstoffbelasteten Wärmedämmung erfolgt vor der Demontage der Rohrleitungen durch ein hierfür geeignetes und zugelassenes Unternehmen.

Die Demontage erfolgt im Rahmen einer Gesamtentkernung des Gebäudes. Sämtliche Anlagenteile einschließlich Befestigungen Halterungen, Armaturen, Anschlussleitungen und Einrichtungsgegenstände sind vollständig auszubauen.

Sämtliche demontierten Materialien sind getrennt nach Stoffarten aufzunehmen, gegebenenfalls zwischenzulagern, von der Baustelle abzutransportieren und einer ordnungsgemäßen Verwertung oder Entsorgung zuzuführen. Entsorgungsnachweise sind dem Auftraggeber auf Verlangen vorzulegen.

Alle Aufwendungen für Schutzmaßnahmen, Verpackung, Zwischenlagerung, Verladung, Transport, Entsorgung sowie erforderliche Nachweise sind in die Einheitspreise einzukalkulieren und werden nicht gesondert vergütet.

**3.2.190 Entleerung bestehende Trinkwasserleitungen**
wie dieses in den Vorbemerkungen beschrieben worden ist. Im Wesentlichen bestehend aus:

- ca. 172 m Trinkwasserleitungen bis DN 25
- ca. 48 m Trinkwasserleitungen über DN 25 bis DN 40
- ca. 10 m Trinkwasserleitungen über DN 40 bis DN 50
-
- Die Absperrung der Trinkwasserversorgung erfolgt direkt nach dem vorhandenen Wasserzähler.
-
- Das anfallende Wasser kann in einem Pumpenschacht im Hausanschlussraum eingeleitet und mit einer mobilen Tauchpumpe in das im Kellergeschoss vorhandene Abwassersystem abgepumpt werden.
Menge: 1,000 St

**3.2.200 Abbruch der Rohrleitung - bis 20 mm**
Abbruch der Rohrleitung einschl. der Form- und Verbindungsstücke, Befestigungen und Armaturen aus verzinktem Stahl, Außendurchmesser bis 20 mm, im Gebäude, Ausführung in allen Geschossen, Höhe bis 4 m, im Rahmen einer Teilabbruchmaßnahme, nicht schadstoffbelastet, nicht schadstoffbelastet, Abfall ist nicht gefährlich, mittleres Gewicht `3` kN/m, Abbruch von Hand/mit handgeführten Kleingeräten,
aufgenommene Stoffe sammeln, und auf der Baustelle lagern, Mengenermittlung nach Aufmaß.
Menge: 172,000 m

**3.2.210 Abbruch der Rohrleitung - über 20 bis 40 mm**
Wie zuvor beschrieben,
jedoch mit folgenden Eigenschaften:

- Nenndurchmesser über 20 bis 40 mm
Menge: 48,000 m

**3.2.220 Abbruch der Rohrleitung - über 40 bis 60 mm**
Wie zuvor beschrieben,
jedoch mit folgenden Eigenschaften:

- Nenndurchmesser über 40 bis 60 mm
Menge: 48,000 m

**3.2.230 Abbruch der Rohrleitung - über 40 bis 60 mm**
Abbruch der Rohrleitung einschl. der Form- und Verbindungsstücke, Befestigungen und Armaturen aus duktilem Gusseisen, Außendurchmesser über 40 bis 60 mm, im Gebäude, Ausführung in allen Geschossen, Höhe bis 4 m, im Rahmen einer Teilabbruchmaßnahme, nicht schadstoffbelastet, nicht schadstoffbelastet, Abfall ist nicht gefährlich, mittleres Gewicht `3` kN/m, Abbruch von Hand/mit handgeführten Kleingeräten,
aufgenommene Stoffe sammeln, und auf der Baustelle lagern, Mengenermittlung nach Aufmaß.
Menge: 38,000 m

**3.2.240 Abbruch der Rohrleitung - über 80 bis 100 mm**
Wie zuvor beschrieben,
jedoch mit folgenden Eigenschaften:

- Nenndurchmesser über 80 bis 100 mm
Menge: 55,000 m

**3.2.250 Abbruch WC Sanitärporzellan**
Abbruch WC, aus Sanitärporzellan, im Rahmen einer Teilabbruchmaßnahme, nicht schadstoffbelastet,
Abfall ist nicht gefährlich, Höhe bis 420 mm, Ausladung über 500 bis 600 mm, Einzelgewicht über 10 bis 15 kg, Ausführung innerhalb des Bauwerks, Ausführung in allen Geschossen, Abbruch von Hand/mit handgeführten Kleingeräten,
aufgenommene Stoffe sammeln, und auf der Baustelle lagern.
Menge: 15,000 St

**3.2.260 Abbruch Einbauspülkasten**
Abbruch Einbauspülkasten, aus Sanitärporzellan, im Rahmen einer Teilabbruchmaßnahme, nicht schadstoffbelastet,
Abfall ist nicht gefährlich, einschl. Anschlussleitungen, Einzelgewicht über 5 bis 10 kg, Ausführung innerhalb des Bauwerks, Ausführung in allen Geschossen, Abbruch von Hand/mit handgeführten Kleingeräten,
aufgenommene Stoffe sammeln, und auf der Baustelle lagern.
Menge: 15,000 St

**3.2.270 Abbruch Urinal Sanitärporzellan**
Abbruch Urinal, aus Sanitärporzellan, im Rahmen einer Teilabbruchmaßnahme, nicht schadstoffbelastet,
Abfall ist nicht gefährlich, einschl. Armaturen, Einzelgewicht über 10 bis 15 kg, Ausführung innerhalb des Bauwerks, Ausführung in allen Geschossen, Abbruch von Hand/mit handgeführten Kleingeräten, keine Einschränkung
aufgenommene Stoffe sammeln, und auf der Baustelle lagern.
Menge: 8,000 St

**3.2.280 Abbruch Waschbecken**
Abbruch Waschbecken, aus Sanitärporzellan, im Rahmen einer Teilabbruchmaßnahme, nicht schadstoffbelastet,
Abfall ist nicht gefährlich, einschl. Konsolen, Halterungen und Armaturen, Breite über 600 bis 650 mm, Ausladung über 400 bis 450 mm, Einzelgewicht über 10 bis 15 kg, Ausführung innerhalb des Bauwerks, Ausführung in allen Geschossen, Abbruch von Hand/mit handgeführten Kleingeräten, keine Einschränkung,
aufgenommene Stoffe sammeln, und auf der Baustelle lagern.
Menge: 8,000 St

**3.2.290 Abbruch Abwasserhebeanlage**
Abbruch Abwasserhebeanlage, im Rahmen einer Teilabbruchmaßnahme, nicht schadstoffbelastet,
Abfall ist nicht gefährlich, vor Ort zerlegbar, Einzelgewicht über 15 bis 20 kg, Ausführung innerhalb des Bauwerks, Ausführung im Kellergeschoss, Abbruch von Hand/mit handgeführten Kleingeräten,
aufgenommene Stoffe sammeln, und auf der Baustelle lagern
Menge: 1,000 St

**3.2.300 Entfernen der Abwasser- und Dachentwässerungsrohre aus Asbestzement**
Entfernen der Abwasser- und Dachentwässerungsrohre aus
Asbestzement gemäß den Regelungen der TRGS 519
"Entfernen von AZ-Produkten in Innenräumen"
einschließlich Deckendurchführungen in den vier
Gebäudeecken

Rohrdurchmesser DN 200

Vorgeschlagene Vorgehensweise:
* Abschottung des Arbeitsbereiches (s. sep. Pos.)
* Zugang über 1-Kammer-Schleuse (s. sep. Pos.)
* Aufstellen eines technischen Lüftungsgerätes (s. sep.
Pos.)
* Entfernen von Verkleidungen an Wänden und
Steigtrassen z.B. Holzplatten, Gipskartonplatten
* Entfernung der KMF- und Styropordämmmassen (s. sep.
Pos.)
* Einsprühen der Asbestzementrohrleitungen mit
Restfaserbindemittel
* Durchstemmen der Deckendurchführungen im Bereich der
Rohre in einem ausreichenden Abstand, dass die Rohre
bruchfrei entfernt werden können
* Rohrleitungen sind während der Stemmarbeiten mit
feuchten
Tüchern zu umwickeln
* Lösen der Befestigungen und Sichern der
Rohrleitungen
gegen Abrutschen
* Trennen der Rohrleitungen vorzugsweise bruchfrei
durch
Herausziehen der einzelnen Elemente, alternativ
mittels langsam laufender Geräte (z.B. Säbelsäge)
unter
Einsatz von Glovebags oder unter feuchter Umwicklung
* Sofortiges Absaugen freigelegter Staubnester bzw.
Bruchstellen
* Staubdichte Verpackung der ausgebauten Rohrstücke
unmittelbar am Entstehungsort (z.?B. in Foliensäcken
/ Big
Bags)
* Arbeitsbereich mit einem nach TRGS 519, Nr. 7.1
geeigneten ortsveränderlichen Entstauber
(Industriesauger Filterkategorie H) absaugen bzw. feucht reinigen
* Gas- und geruchsdichtes Verschließen verbleibender
Rohrstümpfe im UG (z.B. Ausbetonieren)
* Visuelle Kontrolle durch die Bauüberwachung
* Abbau der Abschottung (s. sep. Pos.)

WICHTIG:
Vor Beginn der Arbeiten muss das Niederschlagswasser
anderweitig abgeleitet werden
Menge: 55,000 m

**3.2.310 Beseitigung asbesthaltige Abwasser- und Dachentwässerungsrohre**
Beseitigung asbesthaltige Baustoffe

Abfallschlüssel nach Abfallverzeichnisverordnung:
AVV-Nr.: 170605* asbesthaltige Baustoffe, gefährlicher
Abfall

Inkl. aus Bereitstellungslager des AN aufnehmen, laden,
mittels LKW des AN zur Entsorgungsanlage abfahren und
gemäß der Vorgaben der Anlagenbetreiber abladen.
Behälter und Behältergröße sowie Transportentfernung
in Abhängigkeit der durch den AN gewählten Entsorgung.

Die Kosten der Abfallentsorgung sind einzurechnen.
Menge: 1,300 t

*Hinweis: ENTFERNUNG VON DÄMMSTOFFEN AUS KÜNSTLICHEN MINERALFASERN (KMF)*

*Hinweis: Vorbemerkungen*
Vorbemerkungen

Zu entfernende KMF-haltige Materialien und Hinweise
zum Sanierungsablauf:

* Bautechnik:
- Stopfmassen als Hinterfüllungen der Rohrleitungen

* Anlagentechnik:
- Rohrleitungsdämmungen

Die  Materialien aus Künstlichen Mineralfasern (KMF)
sind gemäß der TRGS 521 "Faserstäube" bzw. der
Handlungsanleitung "Umgang mit künstlichen
Mineralfaser-Dämmstoffen (Glaswolle/Steinwolle)" der
Berufsgenossenschaften der Bauwirtschaft zu entfernen.

Der AN hat die Blech-, PVC-Hüllen bzw. Gipsbinden-
Pappenumhüllungen der Rohrleitungen bzw. der
zweischaligen Elemente von den KMF und den
Rohrleitungen zu separieren und gesondert zu entsorgen.
Dadurch entstehende Sortierarbeiten (Mineralisches
Abbruchgut, KMF) sind einzukalkulieren.

Beim Entfernen erforderliche Leitern, Arbeitsbühnen
und Gerüste, Laufbohlen, Fangnetze und
Absturzsicherungen sind in die Positionen mit
einzurechnen.

Weiterhin einzurechnen sind folgende Leistungen des AN:

Organisatorisches:
* Erstellung einer Betriebsanweisung gemäß GefStoffV
* Durchführung der Unterweisung gemäß §?14 GefStoffV
* arbeitsmedizinische Vorsorge gemäß ArbMedVV
* Sicherheits- und Gesundheitsschutzkennzeichnung
gemäß
DGUV Vorschrift 9
* Abgrenzung des Arbeitsbereichs sowie staubdichte
Abschottung
* Einrichtung eines Zugangs über eine 1-Kammer-Schleuse

Persönlicher Arbeitsschutz:
* Schutzhandschuhe aus Leder / nitrilbeschichtete
Baumwollhandschuhe
* zertifizierte Einweg-Staubschutzanzüge Typ 5
* Halbmaske mit P2-Filter oder partikelfiltrierende
Halbmaske
FFP2
* Augenschutz durch Schutzbrille mit Seitenschutz (bei
Arbeiten über Kopf)

Einzukalkulierende Gerätschaften incl. Betriebs- und
Verbrauchsmittel:

* Industriesauger der Staubklasse H
* geeignete Schneidwerkzeuge (z.?B. Elektromesser)

Sämtliche (Zwischen-) Transportwege innerhalb des
Geländes sind einzukalkulieren.

**3.2.320 Entfernung der KMF-Dämmung als Stopfmassen**
Entfernen von KMF-Stopfmassen als Hinterfüllung im
Bereich der Abwasser- und
Dachentwässerungsrohrleitungen aus Asbestzement im
Vorfeld der Asbestentfernungsarbeiten gemäß TRGS 521
"Expositionskategorie 2":

Vorgeschlagene Vorgehensweise:
Durchführung der Arbeiten in einem bereits
vorhandenen
Sanierungsbreich (s. sep. Pos.)
Anfeuchten der KMF und Styropordämmung und
staubarmes
Entfernen am Entstehungsort in z.B. Big Bags
Reinigung (Absaugen) des Arbeitsbereiches

Die Kosten der Abfallentsorgung sind einzurechnen.
Menge: 0,500 t

**3.2.330 Entfernung der KMF-Rohrdämmungen an Rohrleitungen**
Rückstandsfreies Entfernen der Rohrdämmung an den
Warmwasser- und Heizrohrleitungen gemäß TRGS 521
"Expositionskategorie 3", sowie die Entfernung der
Dämmmassen der Behälter und der Heizungsanlage (Stärke
i.d.R. ca. 6 cm, max. 10 cm)

Dämmungen bestehend aus KMF in Blech- oder PVC-Hüllen.

Vorgeschlagene Vorgehensweise:
* Arbeitsbereich staubdicht abgrenzen (s. sep. Pos.)
* Zugang zum Arbeitsbereich über 1-Kammer-Schleuse
(s. sep. Pos.)
* Nutzung einer technischen Lüftung (s. sep. Pos.)
* Angepasstes Befeuchten der KMF und staubarmes
Entfernen der KMF-Dämmungen samt  Rohr- /
Behälterumhüllungen, z.B. mittels Teppichbodenmesser,
Blechschere, Elektromesser, langsam laufendem
Trennfräser
oder sonstigem kalten, mechanischen Verfahren
* Angepasstes Befeuchten der KMF
* staubdichtes Einlagern der KMF am Entstehungsort in
z.B.
Big Bags.
* Arbeitsbereich mit einem geeigneten
ortsveränderlichen
Entstauber (Industriesauger Filterkategorie H)
absaugen bzw.
feucht reinigen.

Die Materialien sind gemäß den Entsorgungsfraktionen
zu separieren, zu laden und auf der Baustelle
bereitzustellen.

Die Kosten der Abfallentsorgung sind einzurechnen.
Menge: 0,900 t

**3.2.340 Beseitigung anderes Dämmmaterial mit gef.Stoffen, AVV-Nr.: 170603***
Beseitigung anderes Dämmmaterial, das aus gefährlichen
Stoffen besteht oder solche Stoffe enthält,

z.B.:
* Rohrisolierungen

Abfallschlüssel nach Abfallverzeichnisverordnung:
AVV-Nr.: 170603* anderes Dämmmaterial, das aus
gefährlichen Stoffen besteht oder solche Stoffe
enthält, gefährlicher Abfall

Inkl. aus Bereitstellungslager des AN aufnehmen, laden,
mittels LKW des AN zur Entsorgungsanlage abfahren und
gemäß der Vorgaben der Anlagenbetreiber abladen.
Behälter und Behältergröße sowie Transportentfernung
in Abhängigkeit der durch den AN gewählten Entsorgung.

Die Kosten der Abfallentsorgung sind einzurechnen.
Menge: 0,500 t

*Hinweis: ABBRUCH LÜFTUNGSTECHNISCHE INSTALLATIONEN*

*Hinweis: Vorbemerkungen zu Demontage Lüftungstechnik*
In dem Gebäude ist ein Radial-Abluftventilator DN 150 für die Entlüftung des Aufzugsmaschinenraumes im 3.OG vorhanden. Die Abluft wird mit einem Abluftrohr DN 150 über Dach ausgeblasen.

Die Demontage erfolgt im Rahmen der Gesamtentkernung des Gebäudes. Die Anlagenkomponenten sind vollständig einschließlich aller Befestigungen, Aufhängungen, Konsolen und Verbindungselemente auszubauen. Die Arbeiten sind innerhalb des Gebäudes überwiegend von Hand bzw. mit handgeführten Kleingeräten auszuführen.

Anfallende Materialien sind entsprechend ihrer Stoffart getrennt zu erfassen, gegebenenfalls auf der Baustelle zwischenzulagern, abzutransportieren und einer ordnungsgemäßen Verwertung oder Entsorgung zuzuführen. Die einschlägigen Vorschriften des Arbeits-, Umwelt- und Abfallrechts sind einzuhalten.

Sämtliche Kosten für Ausbau, Aufnahme, Sortierung, Zwischenlagerung, Verladung, Abtransport sowie Verwertung bzw. Entsorgung der demontierten Anlagenteile sind in die Einheitspreise einzukalkulieren und werden nicht gesondert vergütet.

**3.2.350 Abbruch Axialventilator**
Abbruch des Axialventilators, für Fortluft, mit Schwingungsdämpfer, mit Elektromotor, Gehäuse aus verzinktem Stahl, im Rahmen einer Teilabbruchmaßnahme, nicht schadstoffbelastet,
Abfall ist nicht gefährlich, Einzelgewicht bis 10 kg, Ausführung innerhalb des Bauwerks,
Arbeitshöhe
bis 3,5 m über der Standfläche des hierfür erforderlichen Gerüstes, vor Ort zerlegbar,Abbruch im 3. Obergeschoss, Abbruch von Hand/mit handgeführten Kleingeräten,
aufgenommene Stoffe sammeln, und auf der Baustelle lagern.
Menge: 1,000 St

**3.2.360 Abbruch der Luftleitung - DN 100 bis DN 150**
Abbruch der Luftleitung einschl. der Form- und Verbindungsstücke und Befestigungen, aus verzinktem Stahl, Nenndurchmesser über DN 100 bis DN 150, im Rahmen einer Teilabbruchmaßnahme, nicht schadstoffbelastet,
Abfall ist nicht gefährlich, im Gebäude, Höhe bis 4 m,
Abbruch von Hand/mit handgeführten Kleingeräten, aufgenommene Stoffe sammeln, und auf der Baustelle lagern, Mengenermittliung nach Aufmaß
Menge: 4,000 m

#### ABSCHNITT 3.3 ABBRUCH UND DEMONTAGEARBEITEN FÖRDERANLAGE

*Hinweis: Vorbemerkungen zu Demontage Aufzugsanlage*
Im Gebäude ist eine maschinenraumgebundene Aufzugsanlage mit einer Nennlast von 630 kg (8 Personen) vorhanden. Die Anlage wurde ca. 1970 errichtet und besteht aus einer Aufzugskabine, den Schachttüren, Führungseinrichtungen, Tragmitteln, elektrischen Anlagen sowie einem im Dachgeschoss angeordneten Treibscheiben-Triebwerk mit Elektromotor auf Stahlträgerkonstruktion über dem Aufzugsschacht.

Die Demontage erfolgt im Rahmen der Gesamtentkernung des Gebäudes. Sämtliche Anlagenteile einschließlich Triebwerk, Steuerungs- und Elektrokomponenten, Tragmitteln, Schachteinbauten, Schachttüren und Befestigungskonstruktionen sind vollständig auszubauen und von der Baustelle zu entfernen.

Der Aufzug verfügt über insgesamt fünf Schachttüren. Sämtliche durch die Demontage entstehenden Öffnungen sind unmittelbar nach Ausbau der Anlagenteile gemäß DGUV Information 209-053 gegen Absturz zu sichern.

Die Demontagearbeiten sind unter Einhaltung der geltenden Arbeitsschutz-, Umwelt- und Entsorgungsvorschriften auszuführen. Anfallende Materialien sind nach Stoffarten getrennt zu erfassen, gegebenenfalls zwischenzulagern, abzutransportieren und einer ordnungsgemäßen Verwertung oder Entsorgung zuzuführen.

Alle Aufwendungen für Demontage, Schutzmaßnahmen, Zwischenlagerung, Verladung, Transport, Entsorgung sowie die Sicherung der Schachtöffnungen sind in die Einheitspreise einzukalkulieren und werden nicht gesondert vergütet.

Auf folgende zu erfüllende Leistungen bei der Demontage wird insbesondere hingewiesen:

- Rückbau aller nicht mehr benötigter elektrischer Einrichtungen im Schacht und Maschinenraum.
-
- Reinigung des Schachtes und des Technikraumes nach erfolgter Demontage.
-
- Während der gesamten Demontage hat der AN sämtliche Schutzvorkehrungen gem. UVV wie z. B. Schachtabsperrungen, Montageplattformen usw. vorzuhalten. In regelmäßigen Zeitabständen sind diese Schutzvorkehrungen zu prüfen und zu dokumentieren.
-
- Diese Schutzvorkehrungen sind in die EP einzukalkulieren.
-
- Die ausgebauten Materialien sind zu sortieren und getrennt zur Entsorgung bereit zu stellen. Die Kosten hierfür werden nicht gesondert vergütet und sind in die Einheitspreise mit einzukalkulieren.
-
- Das Abbruchgut ist fachgerecht zu entsorgen.
-
- Alle hierfür entstehenden Kosten z. B. für Schuttcontainer, Entsorgungs-, Stellplatzgebühren, usw., werden nicht gesondert vergütet und sind in die Einheitspreise einzukalkulieren.
-
- Während sämtlicher Demontagearbeiten sind alle Bereiche des Schachtes ausreichend und dauerhaft gegen Absturz zu schützen.
-
- Der Schutz ist bis zur Übergabe an die Folgegewerke vorzuhalten und in regelmäßigen Abständen zu kontrollieren.

**3.3.10 Abbruch Aufzug, nicht schadstoffbelastet**
Abbruch Aufzug, nicht schadstoffbelastet,
Abfall ist nicht gefährlich, im Rahmen einer Teilabbruchmaßnahme, Nennlast 630 kg oder 8 Personen,

Fabrik-Nr: unbekannt
Baujahr: 1970
Hersteller: unbekannt,
Motor: Ziehl-Abbegg
  Nr. 77030314
  8,20 kW

mit 5 Türen, sämtliche durch die Demontage entstandenen Öffnungen unmittelbar absichern gemäß DGUV Information 209-053, mit Treibscheiben-/Traktionstriebwerk über dem Schacht, Geräteeinsatz ist möglich, max. Gesamtgewicht der Geräte ohne Beschränkung, ohne EInschränkung,
aufgenommene Stoffe sammeln, und auf der Baustelle lagern.
Menge: 1,000 St

**3.3.20 Entfernung von asbesthaltigen Bremsbeläge des Aufzugs**
Entfernen der asbesthaltigen Bremsbeläge als "Arbeiten
geringen Umfangs" gemäß TRGS 519, Nr. 14

Vorgeschlagene Vorgehensweise:
Arbeitsbereich abtrennen und staubdicht abschotten
gemäß
TRGS 519 (s. sep. Pos.)
Zugang über 1-Kammer-Personenschleuse (s. sep. Pos.)
Mind. 8-facher Luftwechsel über einen BGIA-geprüften
Industriesauger (Filterkategorie H mit Zusatzeignung
Asbest)
Penetrieren der Beläge mit Kriechöl
Bruchfreies Demontieren
Verpacken der ausgebauten Bauteile direkt nach
Ausbau in
geeignete, staubdichte und reißfeste Asbest-Big-Bags
bzw.
Folien
Arbeitsbereich mit einem nach TRGS 519, Nr. 7.1
geeigneten ortsveränderlichen Entstauber
(Industriesauger
Filterkategorie H) absaugen bzw. feucht reinigen.
Abbauen der Arbeitsbereichsabgrenzung

Umfang: 2 St. Bremsbeläge der Aufzugstechnik

einschl. Transport zur Verwertungs- oder Entsorgungsstelle. Vergütung der Entsorgung übernimmt AN.
Menge: 30,000 kg
